# Wirteltor-Gymnasium
Angebotsaufforderung (GAEB 90, DA83)
Währung: EUR
Auftraggeber: Stadt Düren Amt für Tiefbau und Grünflächen

## Wirteltor-Gymnasium - BA1
Datum: 09.12.24

### Bereich 01 SCHULHOFSANIERUNG

*Hinweis*
ALLGEMEINE BESCHREIBUNG DES BAUVORHABENS
Die Gesamtmaßnahme umfasst die umfassende Sanierung und
Neugestaltung des Schulhofgeländes des Wirteltor-
Gymnasiums in Düren. Die Umsetzung erfolgt in drei
Bauabschnitten. Gegenstand dieser Ausschreibung ist der
erste Bauabschnitt. Dieser beinhaltet die vollständige
Überarbeitung des unteren Schulhofes sowie bereits
anteilig Kanalbauarbeiten im Bereich des zweiten
Bauabschnittes.
Der untere Schulhof gliedert sich in drei Teilbereiche.
Teilbereich A umfasst den Bereich Haupteingang /
Oberstufe, Teilbereich B den Bereich Haupteingang /
Mittelstufe und Teilbereich C den Übergangsbereich
Mittelstufe / Unterstufe, welcher gleichzeitig die
räumliche Grenze zum zweiten Bauabschnitt bildet.
Im Zuge der Maßnahme werden zunächst umfangreiche
Abbruch- und Rückbauarbeiten durchgeführt. Diese
umfassen Gehölzrodungen sowie Baumfällungen von
Großbäumen bis zu einer Höhe von ca. 20 m. Vorhandene
Ausstattungselemente und Einbauten werden vollständig
zurückgebaut und teilweise gesichert. Die bestehenden
Oberflächenbefestigungen aus Asphalt,
Betonsteinpflaster sowie EPDM-Fallschutzbelägen werden
aufgenommen und entsorgt. Darüber hinaus werden
vorhandene Einfassungen, Mauern und Treppenanlagen
abgebrochen. Nicht bindige Auffüllungen werden zum Teil
für Baugrundverbesserungsmaßnahmen (Bodenaustausch) und
zur Grabenverfüllung gelagert.
Die Planung des Teilbereiches A sieht als zentrales
Gestaltungselement eine Treppenanlage mit integrierten
Sitzstufen vor. In die Anlage ist eine barrierefreie
Rampe integriert, welche sowohl der Erschließung als
auch als Aufenthalts- und Sitzbereich dient. In diesem
Bereich befindet sich zudem die Schulhofzufahrt.
Vorgesehen ist auf der Schulhoffläche eine
Fahrradabstellanlage mit einer Kapazität von ca. 130
Fahrradeinstellplätzen. Die Flächenbefestigung erfolgt
mit einem Gestaltungspflaster aus drei
unterschiedlichen Steingrößen mit Hartgestein-
Edelsplittvorsatz. Teilbereiche werden mit
Rasenfugenpflaster ausgeführt.
Im Teilbereich B (Haupteingang / Mittelstufe) wird ein
zentraler Aufenthaltsbereich mit einer mehrstufigen,
terrassierten Sitz- und Podestanlage hergestellt. Die
Anlage wird aus Betonfertigteilen ausgeführt und ist
polygonal ausgebildet. Sie hebt sich in mehreren Stufen
aus der angrenzenden Hoffläche heraus und bildet eine
erhöhte, zusammenhängende Plattformfläche.
Teilbereiche der Sitzkanten erhalten Holzauflagen. Die
obere Ebene ist als nutzbare Podestfläche ausgebildet.
Auf dieser Fläche sind drei runde Sonnenschirme
vorgesehen.
Die angrenzenden Hofflächen werden überwiegend in
Asphaltbauweise hergestellt und dienen als befestigte
Hauptfläche des Teilbereiches.
Diese Fläche ist ebenengleich in die Umgebung
eingebunden und wird mit Sitzblöcken sowie Außenmöbeln
ausgestattet.
Angrenzend ist ein Aufenthaltsbereichen mit
Rasenfugenpflaster und verschiedenen Sitzelementen in
Form von Außenmöbeln und Sitzblöcken geplant.
Seitlich anschließend entsteht ein weiterer
Aufenthaltsbereich mit einzeln angeordneten Sitzwürfeln
aus Betonquadern. Die Sitzwürfel werden auf der
Asphaltfläche positioniert. Die Abgrenzung dieses
Bereiches zur übrigen Asphaltfläche erfolgt durch eine
einfarbige Bodenmarkierung.
Teilbereich C (Mittelstufe / Unterstufe) bildet den
Übergang zum zweiten Bauabschnitt. Hier ist eine Fläche
mit Holzhackschnitzel-Fallschutz vorgesehen, in der ein
Spielgerät aufgestellt wird (Lieferung und Montage des
Spielgerätes erfolgt über den AG). In der
Holzhackschnitzelfläche neben dem Fallschutzbereich
werden weitere Sitzwürfel angeordnet. Zusätzlich sind
eine Tischtennisplatte sowie eine Kletterwand an der
Gebäudefassade vorgesehen, letztere mit EPDM-
Fallschutzbelag. Die befestigten Flächen in diesem
Teilbereich werden in selber Betonpflasterbauweise
erstellt wie in Teilbereich A.
Allgemein ist vorgesehen, dass die Betonsitzstufen in
Teilbereichen mit Holzauflagen versehen werden. Im
Bereich der Beetflächen an der Zufahrt werden drei neue
Fahnenmasten errichtet. Die bestehende Einfriedung
sowie das Zufahrtstor werden im Rahmen der Maßnahme
erneuert. Im Bereich der Sitzstufenanlage wird das
angrenzende Geländeniveau mit Winkelstützelementen
abgefangen.
Die Außenbeleuchtung wird im Zuge der Maßnahme neu
hergestellt. Insgesamt sind zehn Mastleuchten
vorgesehen. Bestandteil dieser Ausschreibung sind die
Leitungsarbeiten sowie die Herstellung der
Köcherfundamente. Die Mastleuchten selbst werden vom
Auftraggeber beigestellt und sind durch den
Auftragnehmer zu montieren und anzuschließen. Der
Netzanschluss erfolgt durch den Auftraggeber.
Auf dem Gelände bleiben einzelne Bestandsgehölze
erhalten und sind während der Bauausführung fachgerecht
zu schützen. Neben Stamm-, Kronen und
Wurzelschutzmaßnahmen sind außerdem
Bodenaustauschmaßnahmen im Wurzelbereich vorgesehen. Es
werden insgesamt 6 Hochstämme sowie 15 mehrstämmige
Solitärgehölze neu gepflanzt, teilweise in
Vegetationsflächen, teilweise integriert in befestigte
Flächen. Zusätzlich entstehen ca. 365 m²
Vegetationsfläche bepflanzt mit Bodendeckern. In
ausgewiesenen Bereichen werden Wurzelschutzplatten
eingebaut. Neben der Fertigstellungspflege ist eine
einjährige Entwicklungspflege Bestandteil der Leistung.
Die vorhandenen Regenwasserleitungen und
Entwässerungseinrichtungen werden vollständig erneuert
und an den bestehenden Hauptkanal angeschlossen.
Darüber hinaus umfasst diese Ausschreibung
Kanalbauarbeiten in einem Teilbereich des zweiten
Bauabschnittes. Der dortige Kanal wird saniert. Nach
Abschluss der Kanalsanierung wird der Oberbau im
Bereich der Aufbrüche provisorisch mit
Asphalttragschichtmaterial wiederhergestellt. Eine
endgültige Oberflächenherstellung erfolgt im Zuge des
zweiten Bauabschnittes (Nicht Teil dieser Maßnahme)
Die Ausführung sämtlicher Arbeiten hat unter
Berücksichtigung des laufenden Schulbetriebs sowie
unter Beachtung der einschlägigen technischen
Regelwerke, Normen und Unfallverhütungsvorschriften zu
erfolgen. Eine sorgfältige Baustellenorganisation, die
Sicherstellung der Zugänglichkeit angrenzender Bereiche
sowie ein geordneter Bauablauf werden vorausgesetzt.
Bei Baubeginn wird zusammen mit der Feuerwehr und dem
Unternehmer ein Fluchtweg und Zuwegungskonzept
erstellt. Dies ist abhängig von der vorgesehenen
Bauabwicklung, den zeitlichen Einteilungen und der
Zustimmung der Feuerwehr. Der Unternehmer hat damit zu
rechnen, dass Fluchtwege kontinuierlich freizuhalten
sind und Flächen für Anleiterungen von der Feuerwehr
innerhalb der Baustelle von der Feuerwehr angeordnet
werden. Dies stellt im weiteren keine Art der
Behinderung dar und ist grundsätzlich einzuplanen.

ORT UND LAGE DER BAUSTELLE
Die Baustelle befindet sich in zentraler Lage in der
Stadt.
Die Anfahrt erfolgt aus nördlicher Richtung über die
A4, Abfahrt Düren, anschließend über die B56. Aus
südlicher Richtung ist die Zufahrt über die B399 bzw.
B56 möglich. Die Zufahrt liegt an der Hans-Brückmann-
Straße, 52351 Düren, erreichbar über die B264.
Für den öffentlichen Gehweg ist für den
Baustellenverkehr eine verkehrsrechtliche Anordnung
einzuholen.

BAUSTELLENEINRICHTUNG
Die Baustelleneinrichtungsfläche befindet sich auf der
künftigen Platzfläche. Darüber hinaus steht zusätzlich
kein Bereich zur Lagerung von Materialien zur
Verfügung. Die BE-Flächen sind auf den Bauablauf
anzupassen. Der Auftragnehmer hat gem. LV eigenständig
eine Toilette vorzuhalten.

PROJEKTGRENZEN
Das Plangebiet liegt in der Gemarkung Düren (054749),
Flur 88, Flurstück 219. Die tatsächlich umzugestaltende
Fläche umfasst eine Größe von ca. 3.000 m².
Die genauen Planungsgrenzen wurden gemeinsam
festgelegt. Das Baufeld umfasst den Schulhofbereich,
der nördlich durch eine Mauer zu angrenzenden
Privatgrundstücken, westlich durch den öffentlichen
Gehweg sowie südlich und östlich durch die Schulgebäude
bzw. den Übergang zum Schulhof des zweiten
Bauabschnittes begrenzt wird.

BODENVERHÄLTNISSE
Für die vorliegende Baumaßnahme wurde ein ausführliches
Baugrundgutachten erstellt. Darin sind zudem
Empfehlungen für die Bauausführung und Gründungen
enthalten. Dieses Gutachten ist als Anlage beigefügt
und wird somit Vertragsbestandteil. Der Auftragnehmer
hat sich mit den Inhalten vorab vertraut zu machen und
die Ergebnisse bei der Kalkulation und der Ausführung
zu berücksichtigen.

Kurzzusammenfassung:
Schwarzdecke:
Es wurden 3 Rammkernbohrungen zur Analyse der
Schwarzdecken durchgeführt. Chemische Analysen zeigen
folgende Ergebnisse und Klassifizierungen:
MP 1 (BK 2)
PAK n. EPA (1519,34 mg/kg)
Phenolindex (< 0,010 mg/l)
Verwertungsklasse nachTL AG Asphalt-St8/RuVA-St8:
Klasse B
ASN: 17 03 01* 170303* Kohlenteer und teerhaltige
Produkte
Gefährlicher Abfall

MP2 (BK 1 und 3)
PAK n. EPA (6,161 mg/kg)
Phenolindex (< 0,010 mg/l)
Verwertungsklasse nachTL AG Asphalt-St8/RuVA-St8:
Klasse A
ASN: 170302 Bitumengemische mit Ausnahme derjenigen,
die unter 17 03 01 fallen.

Auf Grund der unterschiedlichen Analysewerte/
Verwertungsklassen soll die Entsorgung der
unterschiedlichen Schwarzdecken separat erfolgen. Ein
getrennter Ausbau ist aufgrund der eindeutig
erkennbaren Unterschiede der Materialoberflächen
möglich.
Schotter/Tragschichtmaterial im Bereich der
Ansatzstelle RKB 2 ist auf Grund hoher Analysewerte
zusammen mit der teerhaltigen Einstreudecke aufzunehmen
und als teerhaltiger Abfall der Verwertungsklasse B (AS
17 01 03*) zu entsorgen.
Schichtstärke = ca.15cm

Auffüllungen:
Nicht bindige Auffüllung MP5
Sand, kiesig, schluffig,
Schotter-, Ziegel-, Betonbeimengungen < 10 %
LAGA Z 2
EBV BM-F1
Bindige Auffüllungen MP6
Schluff, sandig, kiesig,
Schotter- Ziegel, Kohle-, Betonbeimengungen (< 10%)
LAGA Z 2
EBV BM-F1

Das Material der bindigen Auffüllungen (Außer
Auffüllung im Bereich RKB2) ist für den Einbau als
Bodenaustauschmaterial und für die Grabenverfüllung
geeignet. Jedoch nicht als Frostschutzschicht. Ein Teil
des Materials ist für den Wiedereinbau vor Ort zu
Lagern. Die genaue Menge der zu lagernden nicht
bindigen Auffüllungen ist zu Beginn der Maßnahme in
Abhängigkeit der anstehenden Baugrundbeschaffenheit
festzulegen. In dieser Maßnahme sind deshalb
Probefelder eingeplant die frühzeitig in Absprache mit
der Bauleitung anzulegen sind.

Ausführung:
-Geplanter frostsicherer Oberbau 45-55cm RStO Bk 0,3
-Vorab sind Probefelder zur Ermittlung der
tatsächlichen Tragfähigkeit anzulegen (Die Probeflächen
sind frühzeitig im Bauverlauf herzustellen)
-Für den erkundeten Untergrund ist erfahrungsgemäß
anzunehmen, dass bereichsweise im Bereich des Planums
(bindige Auffüllungen) Tragfähigkeitsbeiwert Ev2 = 45
MPa nicht erreicht werden (besonders RKB2 und RKB4)
- Für die Stabilisierung des Planums wurde daher ein
Geogitter oberhalb des Planums vorgesehen
- Bodenaustausch mit geeignetem nicht bindigem Material
von ca. 20 cm
- Die neuen Trag- und Frostschutzschichten bzw. der
Bodenaustausch im Bereich des Planums sind in der
untersten Lage oberhalb der bindigen Böden lediglich
statisch zu verdichten. Eine dynamische Verdichtung
kann zu einer Konsistenzverschlechterung der bindigen
Böden und somit zu einer erheblichen Minderung der
Tragfähigkeit führen und ist entsprechend zu vermeiden.
(siehe auch Information Kampfmittel und Erschwernis
bzgl. statische Verdichtung)
-Die Tragfähigkeit ist mittels Plattendruckversuchen
nach DIN 18134 stichprobenartig zu prüfen

Allgemeiner Hinweis bei Schluffen und bindigen Böden
Bei Wasserzutritt und/oder unter Wasser gehen die
Schluffe bzw. bei den bindigen Auffüllböden in
fließenden (Bodenklasse 2) über. Sie sind daher gemäß
VOB, Teil C, vor Durchfeuchtung bzw.
Witterungseinflüssen zu schützen. Bei den Schluffen
bzw. den bindigen Auffüllböden ist die
Wiedereinbaufähigkeit im Zuge der Erdarbeiten vor Ort
zu prüfen.
Es ist grundsätzlich darauf zu achten, dass das Planum
nicht durch Niederschläge aufweicht und anstehende
Böden dadurch geringer tragfähig werden. Daher sind die
in der ZTV E-StB 17 angegebenen Schutzmaßnahmen, wie
zum Beispiel belassen einer abdichteten Schutzschicht
über dem Planum aus anstehendem Boden bis zum
vorgesehenen Einbau der Frostschutzschicht oder
sofortiger Einbau der ersten Tragschicht zu befolgen!
Andernfalls werden ggf. größere Aushubtiefen
erforderlich, die bei Selbstverschuldung durch den
Auftragnehmer zu vertreten sind. Dieser Umstand ist zu
beachten! Schäden, die aus einem unsachgemäßen Umgang
mit dem Baugrund resultiert gehen zu Lasten des
Auftragnehmers.
Der Auftragnehmer hat sich im Vorfeld mit dem
Bodengutachten vertraut zu machen. Durch die Witterung
können sich Einschränkungen für den Bauablauf ergeben.

Ersatzbaustoffverordnung (EBV):
Ab dem 01.08.2023 ist die Mantelverordnung in Kraft
getreten. Auf die Dokumentationspflicht sowie auf die
ggf. erforderliche Anzeigepflicht (BM-F3 und RC-3) für
das Ein- und Aufbringen von nicht aufbereitetem
Bodenmaterial nach EBV ( § 17) sowie gern. der BBodSchV
( § 6 Absatz 7) wird hingewiesen. Weitere Angaben zu
der Anzeige- und Dokumentationspflicht kann der
Mantelverordnung entnommen werden.

LEITUNGSAUSKÜNFTE
Der Auftragnehmer hat sich vor Beginn der Arbeiten
eigenständig und unaufgefordert über Leitungen und
Trassen im Baufeld zu erkundigen und entsprechende
Auskünfte bei den örtlichen Versorgern einzuholen!
Im Bereich des Baufeldes ist nach derzeitigem
Kenntnisstand mit folgenden Ver- und
Entsorgungsleitungen zu rechnen:
Mittelspannungsleitungen, Niederspannungsleitungen,
Gasleitungen, Trinkwasserleitungen,
Telekommunikationsleitungen sowie Schmutzwasserleitung.
Lage und Tiefe der Leitungen sind anhand der
einzuholenden Bestandsunterlagen zu prüfen und vor Ort
zu verifizieren.
Die erforderlichen Leistungen zur Erkundung und
Sicherung der Leitungen sind in der Ausschreibung
berücksichtigt. Hierzu zählen insbesondere
Suchschachtungen, Maßnahmen zur Leitungssicherung sowie
maschinengestützte Handschachtungen und Einsatz eines
Saugbaggers, zur schonenden Freilegung von
Leitungspaketen.

KAMPFMITTELUNTERSUCHUNG
Information über aktuelle Kampfmittelsituation
Eine Luftbildauswertung für den betreffenden Bereich
ist erfolgt. Eine technische Kampfmittelsondierung der
Fläche konnte bislang nicht durchgeführt werden.
Aufgrund einer hohen Anzahl von Störquellen ist eine
Detektion im aktuellen Zustand nicht möglich.
Seitens des Ordnungsamtes der Stadt Düren wurde eine
Kampfmittelsondierung angefordert. Nach Vorgabe der
zuständigen Landesbehörden ist hierfür zunächst ein
vollständiger Abtrag der vorhandenen Auffüllungen bis
zum gewachsenen Boden erforderlich. Eine Sondierung im
Vorfeld der Erdarbeiten erfolgt daher ausdrücklich
nicht.
Die vorhandenen Auffüllungen werden nach derzeitiger
Einschätzung grundsätzlich als unkritisch bewertet.
Gleichwohl kann das Vorhandensein von Kampfmitteln oder
kampfmittelverdächtigen Gegenständen nicht mit letzter
Sicherheit ausgeschlossen werden. Eine Garantie der
Kampfmittelfreiheit wird nicht übernommen.
Der Auftragnehmer hat daher davon auszugehen, dass
Erdarbeiten ohne vorherige Kampfmittelsondierung
durchzuführen sind und ein Restrisiko hinsichtlich
möglicher Kampfmittelfunde besteht. Sämtliche
Leistungen sind unter erhöhter Sorgfalt und unter
Beachtung der einschlägigen Sicherheitsvorschriften
auszuführen.
Für die Kalkulation gilt ausdrücklich:
Der Abtrag der Auffüllungen erfolgt ohne begleitende
Kampfmittelsondierung.
Erforderliche besondere Umsicht, organisatorische
Maßnahmen, Unterbrechungen im Verdachtsfall sowie
hieraus resultierende Erschwernisse sind in die
Einheitspreise einzukalkulieren.
Mehrkosten aufgrund der fehlenden Vorabsondierung
werden nicht gesondert vergütet.
Die in den nachfolgenden Leistungspositionen
beschriebenen Erdarbeiten beinhalten diese
Erschwernisse vollständig.
Sollten während der Ausführung verdächtige Gegenstände
oder Kampfmittel angetroffen werden, sind die Arbeiten
unverzüglich einzustellen und umgehend die zuständige
Ordnungsbehörde, die nächstgelegene Polizeidienststelle
oder der Kampfmittelbeseitigungsdienst zu verständigen.
Nach Abtrag der Auffüllungen kann eine Sondierung durch
die Bezirksregierung erfolgen. Es bleibt vorbehalten,
dass bei erhöhter Gefährdungslage oder bei geogenen
Störquellen eine baubegleitende Überwachung durch einen
Feuerwerker angeordnet wird. Eine hierfür erforderliche
lagenweise Auskofferung ist in den entsprechenden
Leistungspositionen gesondert beschrieben und vom
Bieter im Rahmen seiner Kalkulation zu berücksichtigen.

KOORDINATION MIT ANDEREN GEWERKEN
Während der Bauausführung sind grundsätzlich keine
parallelen Leistungen anderer Gewerke auf der
Baustellenfläche vorgesehen.
Ausgenommen hiervon ist die Demontage des
Bestandsspielgerät durch eine durch den AG beauftragte
Fa. und den anschließenden Aufbau durch diese an neuer
Stelle. Die Ausführung dieser Leistung ist in den
Bauablauf einzutakten.
Die Koordination der zeitlichen Abläufe erfolgt in
Abstimmung mit der Stadt als Auftraggeberin. Der
Auftragnehmer hat die hierfür erforderliche Mitwirkung
zu leisten und in seine Bauablaufplanung entsprechend
vorzusehen.
Insbesondere sind folgende Leistungen Bestandteil des
Auftrags und in die Einheitspreise einzukalkulieren:
rechtzeitige und prüffähige Höhenübergabe der
vorbereiteten Einbauflächen an den mit der Spielgeräte-
Montage beauftragten Unternehmer,
Sicherstellung der maß- und höhengerechten Vorbereitung
der Aufstellflächen,
Abstimmung der Zuwegungen und Arbeitsbereiche während
der Montagephase,
Berücksichtigung etwaiger bauablaufbedingter
Zwischenzustände,
Durchführung der Auffüllung des Fallschutzmaterials
erst nach vollständig erfolgter Montage des
Spielgerätes.
Hieraus entstehende Koordinations-, Abstimmungs- oder
bauablaufbedingte Aufwendungen gelten als vertraglich
geschuldete Nebenleistungen und sind mit den
angebotenen Einheitspreisen abgegolten.

VORGESEHENE ARBEITSABSCHNITTE
Die Maßnahme umfasst den ersten Bauabschnitt der
Gesamtmaßnahme und wird in einer zusammenhängenden
Bauphase ausgeführt.
Der erste Bauabschnitt gliedert sich in folgende
Teilbereiche:
Teilbereich A  Haupteingang / Oberstufe
Teilbereich B  Haupteingang / Mittelstufe
Teilbereich C  Mittelstufe / Unterstufe (Grenze zu
Bauabschnitt 2)
Bereich oberer Schulhof (Kanalsanierung)
Sämtliche Abbrucharbeiten in allen Teilbereichen sind
innerhalb der Schulferien auszuführen.
Die Kanalsanierung im Bereich des oberen Schulhofs ist
terminlich so zu koordinieren, dass die betroffene
Fläche zum Schulbeginn nach den Sommerferien
vollständig wiederhergestellt und uneingeschränkt
nutzbar ist.
Teilbereich C ist aufgrund der Gebäudezugänglichkeit
und zur frühzeitigen Wiederherstellung nutzbarer
Schulhofflächen vorrangig fertigzustellen. Im Anschluss
erfolgt die Ausführung und Fertigstellung der
Teilbereiche A und B.
Fluchtwege, Feuerwehrzufahrten sowie sämtliche
Gebäudezugänge  sofern diese nicht anderweitig
erschlossen werden können  sind während der gesamten
Bauzeit jederzeit uneingeschränkt und verkehrssicher
zugänglich zu halten. Einschränkungen sind nur in
Abstimmung mit dem Auftraggeber und unter Einhaltung
der geltenden sicherheitsrechtlichen Vorgaben zulässig.
In dieser Ausschreibung sind dazu Überfahrplatten, und
ausreichend Absperreinrichtungen vorgesehen.

EINSCHRÄNKUNGEN UND ERSCHWERNISSE
-Für die Arbeiten im Schulbetrieb sind Fluchtwege,
Feuerwehrzufahrten und Aufenthaltsflächen mit dem
Auftraggeber und dem Brandschutzbeauftragten vor
Baubeginn zu bestimmen und vorzuhalten. Eine Position
für das Umstellen der Schutzzaunelemente und der
Herstellung einer prov. Zuwegung ist im LV enthalten.
Baustellenlogistische Einschränkungen sind
einzukalkulieren. Die nutzbare Schulhoffläche kann also
im Bauverlauf variieren.
-Eine Bereichsweise Bearbeitung (ausgenommen
Abbruchmaßnahme) ist unter dem Punkt ?Vorgesehene
Arbeitsabschnitte? beschrieben und bei der Kalkulation
zu beachten.
-Einschränkungen auf Grund aktueller
Kampfmittelsituation wie im Abschnitt
?Kampfmitteluntersuchung? beschrieben.
-Bindige Böden (bindige Auffüllungen Schluffböden) sind
empfindlich gegenüber Vernässung, siehe Hinweise
Abschnitt ?Baugrundverhältnisse? und Bodengutachten
-Erschwernis durch geringe Durchfahrtshöhe im Bereich
der Gebäudeunterführung (Verbindung zwischen Schulhof
BA1 und oberem Schulhof BA2).
Die maximale Durchfahrtshöhe, gemessen ab der
derzeitigen Geländehöhe, beträgt 2,20 m. Die lichte
Breite ist ebenfalls eingeschränkt.
Aufgrund der begrenzten Höhen- und Platzverhältnisse
ist der Einsatz von Großgeräten nur eingeschränkt bzw.
nicht möglich. Erforderlichenfalls sind Kompaktgeräte
einzusetzen oder Teilleistungen in Handarbeit
auszuführen. Erschwernisse durch eingeschränkte
Rangiermöglichkeiten, Mehrfachumsetzungen von Geräten
sowie erhöhter Personalaufwand sind zu berücksichtigen.
Entsprechende Zulagepositionen für Abbruch- und
Neubaumaßnahmen sind in der Ausschreibung enthalten.
-Erhöhte Einschränkungen durch Bestandsleitungen wie in
"Leitungsauskünfte" beschrieben.

SCHUTZ DER VEGETATION
Zu erhaltene Bestandsbäume sind gem. DIN 18920 gegen
Beschädigungen zu schützen. Hierzu zählt neben dem
Stammschutz auch der Schutz des Wurzelbereiches gegen
Verdichtung.
Die FGSV Richtlinie zum Schutz von Bäumen und
Vegetationsbeständen bei Baumaßnahmen und das FGSV
Merkblatt für die Erhaltung von Verkehrsflächen mit
Baumbestand sind zu beachten.

FUNKTION / ART DER BEANSPRUCHUNG (SPÄTERE NUTZUNG)
Der neu gestaltete Schulhof ist als multifunktionale
Freifläche mit hoher Aufenthalts- und Nutzungsqualität
konzipiert. Er dient primär dem täglichen Pausenbetrieb
der Schülerschaft sowie schulischen Veranstaltungen im
Freien. Ergänzend sind Spiel- und Bewegungsangebote
vorgesehen, die eine intensive fußläufige Nutzung der
Flächen bewirken.
Die Flächen sind überwiegend für eine Nutzung durch
Fußgänger ausgelegt.
Ein Befahren erfolgt ausschließlich gelegentlich durch
Anlieferungs-, Wartungs- und Pflegefahrzeuge mit einem
zulässigen Gesamtgewicht bis 3,5 t. Entsprechende
Belastungen sind bei der Ausführung der befestigten
Flächen konstruktiv zu berücksichtigen.
Zusätzlich ist für Wartungs- und Reinigungsarbeiten an
den Fassaden der Einsatz einer Scheren-Hebebühne
vorgesehen. Die hierfür vorgesehenen Anfahr- und
Aufstellbereiche sind entsprechend eingeplant und
hinsichtlich Tragfähigkeit und Gebrauchstauglichkeit
auszubilden.
In Teilbereichen dient die Fläche im Bedarfsfall als
Bewegungsfläche der Feuerwehr. Die hierfür relevanten
Bereiche sind gemäß den planerischen Vorgaben
hinsichtlich Tragfähigkeit und Befahrbarkeit
herzustellen.
Die dauerhafte Zugänglichkeit des Trafogebäudes ist
über die Zuwegung von der Hans-Brückmann-Straße
sicherzustellen. Diese ist für Fahrzeuge des
Energieversorgers (Leitungspartner) jederzeit nutzbar
zu halten.
Die vorgenannten Nutzungen und Beanspruchungen bilden
die verbindliche Grundlage für die technische
Ausführung. Sie sind bei der Wahl der Bauweise, der
Dimensionierung der Konstruktion sowie bei der
Kalkulation der Leistungen vollständig zu
berücksichtigen.
ZIEL UND ZWECK DER LEISTUNG
Ziel der Sanierungsmaßnahme ist die funktionale und
technische Erneuerung des Schulhofes sowie die
gestalterische Aufwertung der Aufenthalts- und
Bewegungsflächen unter Berücksichtigung von
Barrierefreiheit, Dauerhaftigkeit und zeitgemäßen
Nutzungsanforderungen.

GELÄNDENEIGUNG
Bei dem Baufeld handelt es sich um eine ebene Fläche
ohne nennenswerte topographische Besonderheiten.

ABRECHNUNG
Für die Abrechnung von Massen gelten folgende
Umrechnungstabellen:

Den Aufmaßen ist eine vom AN zu fertigende
Aufmaßzeichnung
oder Skizze beizulegen, aus der alle Maße des Aufmaßes
ersichtlich sind.
Für notwendig werdende Umrechnungen von Raummaßen und
Gewichten von Schüttgütern gelten folgende
Raumgewichte:

Nr. Material  Einheit  lose  verdichtet

1. Sand 0/2  1 m3  1,60 t  1,85 t
2. Sand 0/8  1 m3  1,60 t  1,85 t
3. Sand 2/8  1 m3  1,70 t  1,85 t
4. Kies 8/16  1 m3 1,80 t  1,85 t
5. Sickerkies 8/32  1 m3  1,80 t  1,85 t
6. Rollkies 16/32  1 m3  1,60 t  1,75 t
7. Filterkies 0/32  1 m3  1,70 t  2,05 t
8. Filterkies 0/56  1 m3  1,75 t  2,05 t
9. Kiessand 2/16  1 m3  1,80 t  2,10 t
10. Kiessand 0/32  1 m3  1,80 t  2,10 t
11. Kiessand 0/56  1 m3  1,80 t  2,10 t
12. FSS/STS 0/45  1 m3 1,80 t  2,20 t
13. FSS/STS KG 0/45  1 m3  1,80 t  2,20 t
14. STS KGW 0/45  1 m3  1,80 t  2,20 t
15. Mineralgemisch TDS,TS 0/32 1 m3  1,80 t  2,20 t
16. Mineralgemisch 0/32, 0/45  1 m3  1,80 t  2,20 t
17. Siebschutt  1 m3  1,65 t  2,00 t
18. Sand-Splitt-Schottergemisch  1 m3  1,80 t  2,20 t
19. Grobschotter 56/120  1 m3  1,55 t  1,75 t
20. Schotter 32/45, 45/65  1 m3 1,55 t  1,75 t
21. Schotter 0 -100/200  1 m3 1,60 t  2,25 t
22. RCL Material 0/22 bis 0/56  1 m3 1,70 t  2,00 t
23. Splitt 2/32  1 m3 1,50 t  1,75 t
24. Kalksteinsplitt 3/15, 5/32  1 m3  1,56 t  -,----
t
25. Bitu-Kies (bit. Tragschicht)  1 m3 -,---- t 2,40 t
26. Asphaltbinder  1 m3 -,---- t 2,40 t
27. Asphaltfeinbeton  1 m3 -,---- t  2,40 t
28. Gussasphalt  1 m3 -,---- t 2,45 t
29. Abraum / Fels von der Wand  1 m3 1,40 t  1,90 t
30. Äste  1 m3  0,40 t  -,---- t
31. Holz, Stämme > D 10 cm  1 m3  0,90 t  -,---- t
32. Oberboden  1 m3  1,70 t  -,---- t

Grundsätzlich gilt, unabhängig von den Angaben in den
Positionen, dass bei Bodenbewegungen ein Uraufmaß, ein
Endaufmaß und ein Zwischenaufmaß der Planumshöhen nach
den Aushubarbeiten durch den Auftragnehmer
unaufgefordert zu erstellen und die Erdbewegung durch
Differenzkörperberechnung nachzuweisen sind. Bei der
Entsorgung von Aushubmaterial sind zudem die
Lieferscheine des Entsorgungsunternehmens zwingend
beizulegen!
Für den Einbau von Tragschichten und angeliefertem
Material gilt ebenfalls der Nachweis über ein Ur- und
Endaufmaß und gleichzeitig zwingend der Nachweis zur
Plausibilisierung durch anerkannte Lieferscheine.
Kleinstliefermengen bis 3 m³ können direkt mittels
Kleinlieferschein oder Ladeschein abgerechnet werden.
Darüberhinausgehende Liefermengen sind nach dem zuvor
beschriebenen Vorgehen nachzuweisen. Für die Abfuhr von
vorhandenen Böden gelten die Umrechenfaktoren der
Bodenkenndaten des Bodengutachtens.
Bei dem Einreichen von Abschlagsrechnungen ist zu
berücksichtigen, dass diese mindesten 10% der Bausumme
betragen müssen und nur eine Rechnung pro Monat
eingereicht werden darf.

ZEITPLAN
Die zeitlichen Fristen und Vorgaben der
Ausschreibungsunterlagen / Vorbemerkungen des
Auftraggebers sind zu beachten.

NORMEN UND REGELWERKE
Folgende Normen und Regelwerke sind ergänzend zu den
bereits vertraglich vereinbarten Normen und Regelwerken
(VOB), sowie den grundsätzlich geltenden DIN-Normen, in
der jeweils aktuellen Fassung anzuwenden und als
Vertragsgrundlage aufzunehmen.
Die nachfolgenden Normen und Regelwerke beziehen sich
auf alle diese betreffenden Arbeiten und sind nicht auf
die nachfolgende Gliederung beschränkt!

ZTV  Zusätzliche Technische Vertragsbedingungen
ZTV Wegebau
Zusätzliche Technische Vertragsbedingungen für den Bau
von Wegen und Plätzen außerhalb der Flächen des
Straßenverkehrs
ZTV SoB-StB
Zusätzliche Technische Vertragsbedingungen und
Richtlinien für den Bau von Schichten ohne Bindemittel
im Straßenbau
ZTV Pflaster-StB
Zusätzliche Technische Vertragsbedingungen und
Richtlinien zur Herstellung von Verkehrsflächen mit
Pflasterdecken, Plattenbelägen sowie von Einfassungen
ZTV E-Stb
Zusätzlich technische Vertragsbedingungen und
Richtlinien für Erdarbeiten im Straßenbau
ZTV A-StB
Zusätzliche Technische Vertragsbedingungen und
Richtlinien für Aufgrabungen in Verkehrsflächen
ZTV Asphalt-StB
Zusätzlich technische Vertragsbedingungen und
Richtlinien für den Bau von
Verkehrsflächenbefestigungen aus Asphalt
ZTV Beton-StB
Zusätzliche Technische Vertragsbedingungen und
Richtlinien für den Bau von Tragschichten mit
hydraulischen Bindemitteln und Fahrbahndecken aus Beton
ZTV-Fug-StB
Zusätzliche Technische Vertragsbedingungen und
Richtlinien für Fugen in Verkehrsflächen
ZTV Baumpflege
Zusätzliche Technische Vertragsbedingungen und
Richtlinien für Baumpflege

Technische Lieferbedingungen
TL-Baumschulpflanzen
Technische Lieferbedingungen für Baumschulpflanzen
TL SoB-StB
Technische Lieferbedingungen für Baustoffgemische und
Böden zur Herstellung von Schichten ohne Bindemittel im
Straßenbau
TL Asphalt-StB
Technische Lieferbedingungen für Asphaltmischgut für
den Bau von Verkehrsflächenbefestigungen
TL Pflaster-StB
Technische Lieferbedingungen für Bauprodukte zur
Herstellung von Pflasterdecken, Plattenbelägen und
Einfassungen
TL Gestein-StB
Technische Lieferbedingungen für Gesteinskörnungen im
Straßenbau
TL Fug-StB 24
Technische Lieferbedingungen für Fugenfüllstoffe und
Fugenfüllsysteme in Verkehrsflächen

FLL Richtlinien
Empfehlungen für Baumpflanzungen Teil 1:
Planung, Pflanzarbeiten, Pflege

Empfehlungen für Baumpflanzungen - Teil 2:
Standortvorbereitungen für Neupflanzungen; Pflanzgruben
und Wurzelraumerweiterung, Bauweisen und Substrate

Empfehlungen für Planung, Bau und Instandhaltung von
Verkehrsflächen auf Bauwerken

Richtlinien für Planung, Bau und Instandhaltung von
begrünbaren Flächenbefestigungen

Fachbericht zu Planung, Bau und Instandhaltung von
Wassergebunden Wegen

FGSV Merkblätter
M DBT
Merkblatt für Dränbetontragschichten

M FP Merkblatt für Flächenbefestigungen mit
Pflasterdecken und
Plattenbelägen in ungebundener Ausführung sowie für
Einfassung (FGSV)

M FPgeb Merkblatt für Flächenbefestigungen mit
Pflasterdecken und
Plattenbelägen in gebundener Ausführung (FGSV)

R SBB
Richtlinie zum Schutz von Bäumen und
Vegetationsbeständen bei Baumaßnahmen

M EVB
Merkblatt für die Erhaltung von Verkehrsflächen mit
Baumbestand

RStO
Richtlinien für die Standardisierung des Oberbaus von
Verkehrsflächen

#### Titel 01.01 BAUSTELLENEINRICHTUNG

**01.01.0010 Baustelle einrichten**
Vollständige Einrichtung der Baustelle nach Maßgabe der
in den Ausschreibungsunterlagen angegebenen Leistungen
für die Dauer der Baumaßnahme mit allen für den
Baubetrieb notwendigen Anlagen wie:
-  Herrichtung und Unterhaltung der Lagerplätze
-  Aufstellung der Tagesunterkünfte.
-  Aufstellung der verschiedenen Baumaschinen,
-  Sicherstellung von Wasseranschluss mit
ausreichendem Druck (ca. 3 bar) für Bohrarbeiten
-  Strom (230 V) für eigene Arbeiten bei Bedarf und
für Bohrarbeiten,
-  Arbeits- und Unterhaltung der eventuell
erforderlichen Strom- und Wasseranschlüsse, sowie
der Entwässerungsanlagen.
-  Aufstellen, Vorhalten u. Beseitigen von
Leiteinrichtungen (z.B. Absperrbaken, Absperrschranken,
Schrammborder, Markierungen) u. Verkehrsschilder nach
StVO zur Sicherung des Allgemeinen und Öffentlichen
Verkehrs innerhalb der Baustelle u. des dazugehörigen
Bereiches.

Anmerkung:
Die Kosten für das Vorhalten der Geräte und Maschinen
sowie deren Unterhaltung und Betrieb sind auf die
einzelnen Einheitspreise umzulegen. Eine Verrechnung
über die Einrichtungspauschale ist unstatthaft.

Vor Baubeginn ist seitens des AN eine lückenlose
Fotodokumentation des Zustandes der Fassaden,
öffentlichen Straße/Wege im Zufahrtsbereich, sowie zu
erhaltene Einbauten herzustellen, die Kosten hierfür
sind in die Baustelleneinrichtung einzukalkulieren. Die
Unterlagen sind durch den AG und die Bauüberwachung
gegenzuzeichnen.

Vergütung:
a) 30 % nach Einrichten der Baustelle mit der ersten
Abschlagsrechnung,
b) Rest im Zuge der Fertigstellung der Bauarbeiten auf
der Grundlage der erstellten Leistungen, ohne die
Baustelleneinrichtung
Menge: 1,000 psch

**01.01.0020 Einmessung und Vermarkung**
Die Leistung umfasst die Einmessung und Vermarkung der
Höhenfestpunkte gemäß Lageplan, Ausführungsplan und
gegebenenfalls weiteren Angaben der Bauleitung. Dies
schließt das Liefern, Sichern und Vorhalten der
erforderlichen Absteckzeichen sowie der
Vermessungsgeräte ein.

Zusätzlich sind folgende Aufmaße in die Position
einzukalkulieren:

Uraufmaß mit HöhenZwischenaufmaß mit Höhen:
 der ausgekofferten Oberbodenmassen
 der ausgekofferten Unterbodenmassen
Schlussaufmaß zur Berechnung der Volumen sowie der Auf-
und Abtragshöhen für die relevanten Positionen.

Die Einmessung erfolgt elektrooptisch und/oder mittels
GPS.
Bei Freiformen, insbesondere Schwüngen und Bögen, sind
die Absteckpunkte in engeren Abständen vorzunehmen, um
eine Umsetzung der geplanten Formen ohne sichtbare
Segmentierung sicherzustellen.Die Planungsdaten werden
von der Bauüberwachung in digitaler, georeferenzierter
Form zur Verfügung gestellt. Diese enthalten alle
relevanten Koordinaten, Höhenangaben und weiteren
Informationen, die für die Einmessung und Absteckung
erforderlich sind. Der Auftragnehmer ist für die
Prüfung der Daten auf Vollständigkeit und Plausibilität
verantwortlich und hat Unstimmigkeiten unverzüglich der
Bauüberwachung zu melden.
Menge: 1,000 psch

**01.01.0030 Schutzzaun versetzbar**
Schutzzaun, versetzbar, auf unbefestigtem Untergrund,
aus Einzelelementen mit verzinktem Stahlrohrrahmen und
Vergitterung,
verschraubt (oben und unten)
2-fach je Verbindungsstelle,
mit Standfüßen,
Zaunoberkante über Oberfläche Gelände 2 m,
aufstellen und räumen.

Vorhalten für die Baumaßnahme Hinweis:
Vor Beginn ist der Bereich zur Aufstellung des
Schutzzaunes mit der Bauleitung abzustimmen.
Menge: 300,000 m

**01.01.0040 Schutzzaun umstellen**
umstellen von Schutzzaun, auf Anordnung der Bauleitung,
nach Erfordernis der Baumaßnahme Vergütung gegen
Nachweis über Rapporte.
Die Rapporte sind  unverzüglich der Bauleitung zur
Prüfung und Gegenzeichnung vorzulegen.
Menge: 750,000 m

**01.01.0050 Türen und Tore**
im Schutzzaun / Bauzaun vorsehen
Menge: 2,000 St

**01.01.0060 Chemo-Toilette**
Chemo-Toilette aufstellen und räumen
Für den gesamten Bauzeitraum,

inkl. regelmäßiger Reinigung, An-und Abtransport.
Je nach Baustellenlogistik inkl. Umsetzung nach Bedarf
des AN
(Hängt von der eigenen Planung des Bieters ab).
Umstellungen werden nicht gesondert vergütet.

inkl. Möglichkeit für Handwäsche und Desinfektion.
Menge: 1,000 psch

**01.01.0070 Verkehrsrechtl.Anordnung einholen**
Verkehrsrechtliche Anordnung einholen für die Dauer der
Baustelle im Zufahrtsbereich (Hans-Brückmann-Straße)
einholen, absperren und nach Fertigstellung der
Arbeiten abbauen. Inkl. Vorhaltung Absperreinrichtung

Für notwendige Arbeiten am und im Straßenraum.
Menge: 1,000 psch

**01.01.0080 Baustellenräumung**
Wiederherstellung aller für die Einrichtung benötigten
Flächen, Lagerplätze und Anfahrtswege
einschließlich Entfernung und Abtransport aller
benötigten Geräte, Maschinen und Anlagen.

Nach dem vollständigen Abräumen der Baustelle ist,
soweit erforderlich, der ursprüngliche Zustand
wiederherzustellen.
Menge: 1,000 psch

#### Titel 01.02 VORARBEITEN

**01.02.0010 Stammschutz nach DIN 18920 herstellen und räumen**
Stammschutz gem. DIN 18920
durch 40 mm dicken Bohlenmantel
einschl. Polsterung gegen den Baum,
Stammumfang in 1 m Höhe
gemessen über 2 bis 2,5 m,
Mindestabstand vom Stamm 10 cm,
Mindesthöhe 2 m,
herstellen und räumen.

Bestandsbäume, Pflanzenbestände und Vegetationsflächen
sind gem. DIN 18920 Vegetationstechnik im
Landschaftsbau - Schutz von Bäumen, Pflanzbeständen und
Vegetationsflächen bei Baumaßnahmen"zu schützen.

Zum Schutz der verbleibenden Großbäume, für die Dauer
der Bauphase.
Menge: 10,000 St

**01.02.0020 Behelfsüberfahrt aus Stahl herstellen & räumen**
Behelfsüberfahrt
geeignet für Brückenklasse 12
DIN 1072,
für nichtöffentlichen Verkehr,

Breite über 3 bis 3,75 m,
Abdeckung mit Stahl,
Geräteeinsatz ist möglich,
max. Gesamtgewicht bis 10 t
Bereich: Provisorische Sicherstellung Brandschutz-
/Rettungswege nach Angabe, Provisorische Übergänge,
Sicherung Wurzelbereiche
Menge: 50,000 m2

**01.02.0030 Behelfsüberfahrt umlegen**
Umlagern der Lastverteilplatten aus der Vorposition
01.02.0020

Transportweg bis 10 - 150 m
Menge: 25,000 m2

**01.02.0040 Strauch roden H bis 300cm**
Strauch roden,
Einzelstrauch,
Bewuchsbreite bis 200 cm,
Bewuchshöhe bis 300 cm,
gerodete Stoffe sammeln und laden
Geräteeinsatz ist möglich,
max. Gesamtgewicht bis 10 t

Entsorgung wird gesondert vergütet.
Menge: 50,000 St

**01.02.0050 Wurzelstock roden T 40-50cm Durchm. 30-50cm**
Wurzelstock roden
Tiefe 40-55 cm
Stammdurchmesser 30-50 cm

Geräteeinsatz ist möglich,
max. Gesamtgewicht der Geräte bis max. 10 t

anfallende Stoffe trennen, laden und für getrennte
Entsorgung sammeln.Entsorgung wird gesondert vergütet
Menge: 11,000 St

**01.02.0060 Baum fällen Durchm. 30-40cm H 5-10m**
Baum fällen,
als Einzelbaum,
Stammdurchmesser
über 30 bis 40 cm,
Schnittstelle höchstens 15 cm
über Gelände, Baumhöhe
über 5 bis 20 m,

Geräteeinsatz ist möglich,
max. Gesamtgewicht bis 10 t
anfallende Stoffe auf LKW des AN laden,

Abfuhr und Entsorgung werden über eigene Position
vergütet.
Menge: 12,000 St

**01.02.0070 Wurzelraum freilegen**
Schonende Freilegung des Wurzelraumes nach ZTV
Baumpflege und FLL Empfehlung für Baumpflanzungen

Vorhandene verdichtete oder ungeeignete Bodenschichten
im Wurzelraum (Bauschutt, Asphalttragschicht,
verdichtete Böden) schonend mit einer Druckluftlanze
lockern und mit Saugbagger
(In Pos. 01.02.0090enthalten) und ggf. händisch in
sensiblen Bereichen entfernen. Das freigelegte Volumen
ist mit einem durchwurzelbaren, strukturstabilen
Baumsubstrat gemäß FLL-Empfehlungen zu verfüllen.
Wurzeln sind bei Freilegung vor Austrocknung zu
schützen und bei Beschädigungen fachgerecht
zurückzuschneiden.

Das Bodenmaterial ist über eigene Position zu
entsorgen.
(Position: 01.03.0050)

Die Kosten für die Verfüllung ist in eigene Position
einzukalkulieren.

Fläche:  ca. 250 m2
Schichtstärke:  ca. 50 cm je nach anstehendem Boden

Die Lage und Tiefe der
Wurzelraumerweiterung/Bodenaustausch ist zu
fotodokumentieren.

Bereich: Wurzelbereiche in befestigter fläche
Menge: 125,000 m3

**01.02.0080 Wurzelraumverfüllung Bestandsbaum - Substrat**
Verfüllung der in Pos. 01.02.0070freigelegten
Wurzelräume.

verfüllen gemäß FLL-Empfehlungen für Baumpflanzungen -
Teil 2:
Standortvorbereitungen für Neupflanzungen;
Pflanzgruben und Wurzelraumerweiterung,
Bauweisen und Substrate,
Schichtdicke ca. 50 cm je nach Tiefe der
Freilegung.Verdichtung nur im Bereich der
Überpflasterung und Schüttkegelbereich (Winkel 60°),
nicht überbauter Bereich nicht überverdichten! Hier
gelten folgende Einbauhinweise: Einbau nicht überbaubare
Substrate A:
Nicht überbaubare Substrate A dürfen nicht maschinell
verdichtet oder überfahren werden. Sie sind lose,
zweilagig in die Baumgruben bis zur Oberkante (OK)
Gelände zu verfüllen. Die untere Lage (UK künftiger
Ballen), soll mittels Erdbaugerät (Baggerschaufel o.ä.)
bis zur natürlichen Lagerungsdichte (ca. 83 % bis 85 %
Proctordichte Dpr) glattgezogen und angedrückt werden.
Einbau überbaubare Substrate B:
Überbaubare Substrate B werden unter dem Erdbau -
Planum als Unterbau eingebaut, um den durchwurzelbaren
Raum unter Verkehrsflächen zu erweitern.
Achtung:
keine Verwendung als Verkehrstragschicht bzw. Oberbau!
Einbau und Verdichtung lagenweise. Die unterste Lage
soll mind. 30 cm stark sein. Sie darf nur mit
Erdbaugerät (Baggerschaufel o. ä.) glattgezogen und
angedrückt werden. Die mittlere Lage soll ca. 30 cm und
die oberste Lage ca. 40 cm stark sein.
Auf dem Planum ist ein Verformungsmodul von EV2 > 45
MPa, jedoch nur maximal 60 MPa zu erreichen. Die
Substrate dürfen nicht über den Verdichtungsgrad DPr
von 95 % - max. 100 % verdichtet werden, da sonst der
Wasser- und Lufthaushalt beeinträchtigt wird. Ab einer
Tiefe von -0,5 m unter Planum bis Sohle darf der
Verdichtungsgrad DPr nur max. 95 % betragen.
Die Verdichtung soll vorzugsweise statisch, oder
mittels mittelgroßer Rüttelplatte erfolgen.
Einbau Verkehrsoberbau:
Der Einbau der auf dem Substrat aufliegenden
Tragschicht, darf maximal zweilagig
erfolgen. Der EV2 - Wert darf bei Geh-, Radwegen und
Straßen BK 0,3 nur 100 bis 120 MPa betragen.
Bei Fahrbahnen incl. Parkbuchten ab BK 1,0 muss er 120
bis <140/150 MPa betragen.

Verdichtungskontrolle:

Die überbauten Substrate B sollen, nach dem Einbau
mittels statischer Lastplatte auf
ihre Tragfähigkeit (Verformungsmodul EV2), kontrolliert
werden. Die Kontrolle mit dynamischer Fallplatte ist
kaum möglich, da in Baumsubstraten keine konstanten
Umrechnungsfaktoren gemessen werden.
Gut möglich ist aber eine Kontrolle mittels leichter
Rammsonde DPL-10; empfohlene
Schlagzahlen 18 bis 25.

Bereich: Wurzelraum Bestandsgehölze
Menge: 125,000 m3

**01.02.0090 Saugbagger**
Die Leistung umfasst den Einsatz eines Saugbaggers
einschließlich Bedienpersonal zur Durchführung von
Arbeiten im Wurzelbereich und zur Freilegung von
Leitungen

Vergütungsregelung: Es werden ausschließlich die
tatsächlich geleisteten Produktivstunden abgerechnet.
An- und Abfahrtszeiten: Diese werden nicht gesondert
vergütet und sind vom Auftragnehmer in den
Einheitspreis einzukalkulieren.

Bereich: Bestandsgehölze/Leitungstrassen
Menge: 60,000 Std

*Hinweis*
-- STRECKEN ---

**01.02.0100 Beton Palisaden abbrechen**
Abbruch der Rundpalisaden aus Beton,
Normalbeton inkl. Betonfundament

Angenommene Betonfestigkeitsklasse C25/30
ohne Bekleidungen und Beschichtungen,
im Rahmen einer Totalabbruchmaßnahme,
Wichte des Abbruchstoffes
DIN EN 1991-1-1 21 kN/m3,
Abbruchdicke ca. 60-100 cm,
Ausführung im Freien,
Arbeitshöhe bis 1 m,
Geräteeinsatz ist möglich,
max. Gesamtgewicht bis 10 t

Material sammeln für Entsorgung. Vergütung der
Entsorgung über eigene Position
Menge: 15,000 m3

**01.02.0110 Stufen abbrechen**
Abbruch der Treppe aus bewehrtem Beton,
Normalbeton,

Betonfestigkeitsklasse C 20/25 ist einzukalkulieren,
Geräteeinsatz ist möglich,
max. Gesamtgewicht bis 10 t

Inkl. Bettungsbeton und Fundament bis 0,80 m

die Entsorgungsgebühren werden über
eine eigene Position vergütet.
Menge: 160,000 m

**01.02.0120 Abbruch Kastenrinnen**
Abbruch der Kastenrinne aus Betonstein,
im Rahmen einer Totalabbruchmaßnahme
 einschl. Fundament aus Beton,
Bettungsdicke 20 cm,
Wichte des Abbruchstoffes
DIN EN 1991-1-1 24 kN/m3,
Geräteeinsatz ist möglich,
max. Gesamtgewicht bis 10 t
aufgenommene Stoffe sammeln,
auf LKW des AN laden,

die Entsorgungsgebühren werden über
eine eigene Position vergütet.
Menge: 8,000 m

**01.02.0130 Bordsteine bis 10 cm abbrechen und entsorgen**
Vorhandene Bordsteine verschiedener
Materialien und Abmessungen bis 10 cm Breite
einschl. Betonbettung und -Stützung aufnehmen,
und für Entsorgung sammeln und laden.
Geräteeinsatz ist möglich,
max. Gesamtgewicht bis 10 t

Bettungsdicke 20 cm,

Entsorgungskosten werden über eine eigene Position
abgerechnet.

Für Einfassungen: Einfassung Beetflächen
Menge: 85,000 m

**01.02.0140 Bordsteine bis 15 cm abbrechen und entsorgen**
Vorhandene Bordsteine verschiedener
Materialien und Abmessungen bis 15 cm Breite
einschl. Betonbettung und -Stützung aufnehmen,
und für Entsorgung sammeln und laden.
Geräteeinsatz ist möglich,
max. Gesamtgewicht bis 10 t

Bettungsdicke bis 20 cm,

Entsorgungskosten werden über eine eigene Position
abgerechnet.

Für Einfassungen: Heckeneinfassung Einfahrtsbereich
Menge: 70,000 m

**01.02.0150 Rohrleitung Kunststoff AD 100-200mm abbrechen**
Abbruch der Rohrleitung aus Kunststoff,
Außendurchmesser über 100 bis 200 mm,
im Rahmen einer Teilabbruchmaßnahme,
Wichte des Abbruchstoffes
DIN EN 1991-1-1 13 kN/m3

Geräteeinsatz ist möglich,
max. Gesamtgewicht bis 10 t

aufgenommene Stoffe sammeln,
auf LKW des AN laden, die Entsorgung wird gesondert
vergütet.
Menge: 25,000 m

**01.02.0160 Basament-Zeilen 3 Betonstein abbrechen**
Abbruch der Basamentzeile aus Betonstein,
im Rahmen einer Totalabbruchmaßnahme,
3-zeilig, einschl. Fundament aus Beton,
Bettungsdicke 20 cm,
Wichte des Abbruchstoffes
DIN EN 1991-1-1 24 kN/m3,
Geräteeinsatz ist möglich,
max. Gesamtgewicht bis 10 t
aufgenommene Stoffe sammeln,
auf LKW des AN laden,

die Entsorgungsgebühren werden über
eine eigene Position vergütet.
Menge: 70,000 m

**01.02.0170 Betonstein und Klinker Randeinfassung aufnehmen**
Abbruch der Binderreihe aus Betonstein/Klinker,
im Rahmen einer Totalabbruchmaßnahme,
1-zeilig, einschl. Fundament aus Beton,
Bettungsdicke 20 cm,
Wichte des Abbruchstoffes
DIN EN 1991-1-1 24 kN/m3,
Geräteeinsatz ist möglich,
max. Gesamtgewicht bis 10 t,
aufgenommene Stoffe sammeln,
auf LKW des AN laden,

die Entsorgungsgebühren werden über
eine eigene Position vergütet.

Für Einfassungen: Baumscheiben, Beetflächen, Palisaden
Menge: 300,000 m

**01.02.0180 Zulage Handabbruch**
Zulage für Handarbeit zum Abbruch von Klinker-/
Betonsteineinfassung um und an Bäumen, welche nicht
gerodet werden.Das Material ist in Handarbeit
abzubrechen ohne die Baumwurzeln zu beschädigen.
Menge: 10,000 m

**01.02.0190 Zaun abbrechen H bis 1 m**
Abbruch des Zaunes* Doppelstabmattenzaun
im Rahmen einer Totalabbruchmaßnahme,
Höhe bis 1 m
inkl. Fundamente.
aufgenommene Stoffe trennen und sammeln.
Geräteeinsatz ist uneingeschränkt möglich,

Entsorgung über eigene Position
Abrechnung nach Aufmaß
Menge: 5,000 m

**01.02.0200 Zaun abbrechen H 1.50 -2,50 m**
Abbruch des Zaunes
im Rahmen einer Totalabbruchmaßnahme,
Höhe bis 2,5 m
inkl. Fundamente.
aufgenommene Stoffe trennen und sammeln.
Geräteeinsatz ist uneingeschränkt möglich,

Hochbord und Bestandsbäume sind zu erhalten und zu
schützen. Der entsprechende Mehraufwand ist in diese
Position einzukalkulieren.

Entsorgung über eigene Position
Abrechnung nach Aufmaß

Beispielbild Zaunabbruch
Menge: 20,000 m

**01.02.0210 Holzauflagen abbrechen**
Holzauflage, bestehend aus Dielen und Unterkonstruktion
demontieren, aufgenommene Stoffe sammeln,
auf LKW des AN laden,

Geräteeinsatz ist möglich,
max. Gesamtgewicht bis 10 t

die Entsorgungsgebühren werden über
eine eigene Position vergütet.
Menge: 35,000 m

**01.02.0220 Zaun Viereck-Drahtgeflecht abbrechen H bis 3,50 m**
Abbruch des Zaunes aus Viereck-Drahtgeflecht,
im Rahmen einer Teilabbruchmaßnahme,
Höhe bis 3,50 m,

Die Zaunpfosten sind nur mit der Mauer verbunden ohne
Betonfundament.

anfallende Stoffe trennen, laden und für getrennte
Entsorgung sammeln.
Menge: 65,000 m

*Hinweis*
--- FLÄCHEN ---

**01.02.0230 Stützwand Klinker abbrechen**
Abbruch der Stützwand aus Stahlbeton / Klinker,
Normalbeton, Betonfestigkeitsklasse gemäß
Bestandsunterlagen, eine Überschreitung
der Betondruckfestigkeit(en) gemäß
Bestandsunterlagen im dort zugrunde
gelegten Druckfestigkeitssystem
(Nennfestigkeiten bzw. charakteristische
Festigkeiten) bis zu 2 Druckfestigkeitsklassenstufen
ist einzukalkulieren,

Betonfestigkeitsklasse C25/30
mit Bekleidungen,
im Rahmen einer Totalabbruchmaßnahme,
Wichte des Abbruchstoffes
DIN EN 1991-1-1 21 kN/m3, ,
Ausführung im Freien,
Arbeitshöhe bis 2,5 m,

Im Bereich neben der Stufenanlage ist bei 2 Stützwänden
mit einem Handabbruch zur Schonung der Wurzelräume zu
rechnen. Der Handabbruch ist in diese Position
einzukalkulieren.

Material sammeln für Entsorgung. Vergütung der
Entsorgung über eigene Position
Menge: 13,000 m3

**01.02.0240 Plattenbelag Betonpl. D 5cm Platz abbrechen**
Abbruch des Plattenbelages außen,
aus Betonplatten,
Dicke 5 cm,
ohne Bettung/Fundament,
auf Plätzen,
im Rahmen einer Totalabbruchmaßnahme,
Wichte des Abbruchstoffes
DIN EN 1991-1-1 24 kN/m3,

Geräteeinsatz ist durch Balkonüberbau eingeschränkt
möglich.

aufgenommene Stoffe sammeln und auf LKW des AN laden
Vergütung der Entsorgung über eigene Position
Menge: 40,000 m2

**01.02.0250 Betonsteinpflaster D 100mm abbrechen**
Abbruch des Pflasterbelages
aus Betonsteinpflaster,
Dicke 80-100 mm,
einschl. Bettung
Bettungsdicke 5 cm,
im Rahmen einer Totalabbruchmaßnahme,
Wichte des Abbruchstoffes
DIN 1055-1 20 kN/m3,
Geräteeinsatz ist möglich,
max. Gesamtgewicht bis 10 t,

aufgenommene Stoffe sammeln und laden
Vergütung der Entsorgung über eigene Position

Abrechnung nach Aufmaß.

Bereich: Flächen gem. Abbruchplan
Menge: 880,000 m2

**01.02.0260 Provisorische Rampe wassergebundene Wegedecke abtragen**
Provisorische Rampe im Einfahrtsbereich aus
wassergebundene Wegedecke-Material laden

Annahme: Schichtstärke 10-20 cm

Material sammeln und laden
Entsorgung erfolgt über separate Position
Menge: 18,000 m2

**01.02.0270 Fallschutzbelag abbrechen EPDM und sammeln**
Bestehenden Fallschutz  (EPDM) abbrechen, sammeln  und
über Pos. 01.02.0530 entsorgen.Schichtstärke ca. 6-10
cm

Fundamente des im Vorfeld demontierte Spielgerätes
werden vom Vorunternehmer nicht zurückgebaut und sind
über diese Ausschreibung abzubrechen. Der Abbruch der
Fundamente ist über Pos. 01.02.0510 abzurechnen.
Menge: 100,000 m2

**01.02.0280 Betonsteinpflaster aufnehmen, lagern, wiederversetzen**
Betonsteinpflaster im öffentlichen Gehweg aufnehmen,
bauseits lagerm. Anschließend Pflasterbelag
wiederherstellen.

Bereich: Kabelschutzleitung DN 160 Leitungsende in
öffentlichem Gehweg im Bereich der Zufahrt
Menge: 10,000 m2

*Hinweis*
---SCHWARZDECKE UND AUFFÜLLUNGEN---

**01.02.0290 Auffüllung nicht bindig ausbauen und entsorgen Z2/ BM-F1**
Tragschichtmaterial ausbauen
nicht bindige Auffüllung bestehend aus:
Sand, kiesig, schluffig,
Schotter-, Ziegel-, Betonbeimengungen < 10 %

Analyse gem. Bodengutachten:

LAGA Z 2

EBV BM-F1

Material sammeln, laden und entsorgen.

Entsorgung erfolgt über diese Position
Menge: 270,000 m3

**01.02.0300 Auffüllung ausbauen und für Wiedereinbau lagern BM-F1**
Auffüllung ausbauen und transportieren zum
Zwischenlager
für Wiedereinbau

Material wie in Vorposition ( 01.02.0290) beschrieben.

inkl. Transport zu Zwischenlager
Transportweg 50 - 150 m

EBV BM-F1
Menge: 400,000 m3

**01.02.0310 Asphalttragschicht abbrechen D bis 15 cm**
Abbruch der Asphalttragschichtim Rahmen einer
Totalabbruchmaßnahme, Wichte des Abbruchstoffes DIN EN
1991-1-1 21 kN/m3, Dicke über 10 bis 15 cm Erschwernis
gemäß Abbruchplan,
Geräteeinsatz ist möglich, max. Gesamtgewicht bis 10 t,
aufgenommene Stoffe sammeln, zerkleinern, max.
Kantenlänge bis 30 cm, sammelnauf LKW des AN
ladenMengenermittlung nach Wiegekarte und Aufmaß,
Vergütung der Entsorgung über eigene Positionen
Bereich RKB 2 = 01.02.0600
Bereich RKB 3 u. 4 = 01.02.0610
Menge: 1750,000 m2

**01.02.0320 Zulage Handabbruch**
Zulage Bezogen auf Pos. 01.02.0310für Handarbeit zum
Abbruch im Bereich von Einbauten wie:- Pfosten-
Schächten- aufragende Bauteile (Mauern, Treppen,
Gebäude,...)
- Abläufe- Bäumen
Das Material ist in Handarbeit abzubrechen. Je nach
Arbeitsweise ist ein Entlastungsschnitt vorher
durchzuführen (dieser wird nicht gesondert vergütet)
und muss wenn hiermit kalkuliert wird in diese Position
eingerechnet werden. Länge der Mauer-
/Gebäudeanschlüsse ca. 135 m
Menge: 250,000 m2

**01.02.0330 Zulage Abbruch mit eingeschränkter Durchfahrtshöhe**
Zulage für Abbrucharbeiten der Asphaltdecken und
Auffüllungen im Bereich der Gebäudeunterführung mit
eingeschränkter Durchfahrtshöhe

Bezogen auf Pos. 01.02.0310 und 01.02.0290 für Arbeiten
im Bereich der Gebäudeunterführung mit eingeschränkter
Durchfahrtshöhe bis maximal 2,20 m.

Aufgrund der begrenzten lichten Höhe ist der Einsatz
von Großgeräten nicht möglich. Die Leistungen sind mit
entsprechend geeigneten Kleingeräten, Kompaktmaschinen
oder in Teilbereichen in Handarbeit auszuführen.

Erschwernisse durch eingeschränkte
Rangiermöglichkeiten, erhöhten Personalaufwand sowie
eingeschränkter Geräteeinsatz sind in den Einheitspreis
einzukalkulieren.

In diese Position ist auch schon der Aufwand für den
Handabbruch im Bereich der Trägerpfosten und
Gebäudeanschlüsse einzuplanen. Der Handabbruch wird
nicht nochmals gesondert vergütet.
 Je nach Arbeitsweise ist ein Entlastungsschnitt vorher
durchzuführen (dieser wird nicht gesondert vergütet)
und muss wenn hiermit kalkuliert wird in diese Position
eingerechnet werden.
Menge: 180,000 m2

**01.02.0340 Tragschicht ausbauen und laden >BM-F3**
Tragschichtmaterial ausbauen
Tragschicht unter Asphalttragschicht im Bereich RKB2

Schichtstärke: Bis 20 cm (ca. 15 cm)
Es handelt sich um eine Fläche von ca. 1100m2

Die Auffüllung im Bereich RKB2 (Schottertragschicht
unter der Asphalttragschicht) ist in dieser Position
abzutragen, zu sammeln und auf AN seitigen LKW zu
laden.

Die Entsorgung erfolgt auf Grund der hoher Analysewerte
über die Position 01.02.0600 (Entsorgung Asphalt
belastet)
Menge: 165,000 m3

**01.02.0350 Zulage Baumwurzeln separieren**
Zulage Bezogen auf die Fläche aus Pos.01.02.0310 für
das separieren vom Baumwurzeln in der
Asphalttragschicht/Auffüllung bis 30 cm Tiefe

In  Positionen 01.02.0050 wurden die Wurzelstubben der
einzelnen Gehölze bereits entfernt. In diese Position
ist nur der Aufwand für das aussortieren der noch
vorhandenen Wurzeln einzukalkulieren.

Material sammeln und laden
Entsorgung erfolgt über separate Position
Menge: 900,000 m2

*Hinweis*
--- EINBAUTEN ---

**01.02.0360 Schaukasten sichern**
Schaukasten sichern

Die Schaukästen bleiben erhalten und sind über die
Bauphase zu schützen!

In diese Position ist der Aufwand für das Umarbeiten
der Schaukastens für alle im Abbruch und Neubau
geplanten Arbeiten.
Menge: 2,000 St

**01.02.0370 Tor abbrechen H 2 - 2,50 m, L bis 6m**
Abbruch Tor zweiflügelig
im Rahmen einer Totalabbruchmaßnahme,
Höhe bis 2,5 m
Länge bis 6 m
inkl. Fundamente, Pfosten und Bodenriegel
aufgenommene Stoffe trennen und sammeln.
Geräteeinsatz ist uneingeschränkt möglich,

Der Hochbord ist zu erhalten und zu schützen. Der
entsprechende Mehraufwand ist in diese Position
einzukalkulieren.

Entsorgung über eigene Position
Abrechnung nach Aufmaß

Beispielbild Zaunabbruch
Menge: 1,000 St

**01.02.0380 Tischtennisplatte aufnehmen, sichern und lagern**
Tischtennisplatte aus Beton aufnehmen, sichern lagern.

Die Betontischtennisplatte verfügt über kein Fundament.

Tischtennisplatten gehen in das Eigentum des DSB  und
müssen gesichert und zum Bauhof geliefert werden.

Bauhof:
Paradiesstraße 17,
52349 Düren
Entfernung ca. 1,5 km
Menge: 3,000 St

**01.02.0390 Infoschild demontieren und sichern, lagern**
Infoschild demontieren, sichern und für Wiedereinbau
lagern

mit Fundamenten aus Beton,
Volumen Fundament
über 0,25 bis 0,5 m3,

Geräteeinsatz ist möglich,
max. Gesamtgewicht der Geräte bis max. 10 t
Menge: 1,000 St

**01.02.0400 Tisch-Bank-Tisch-Kombi aufnehmen, lagern und sichern**
Jugendbänke aufnehme, sichern und lagern

Jugendbänke gehen in das Eigentum des DSB und müssen
gesichert und zum Bauhof geliefert werden.

Bauhof:
Paradiesstraße 17,
52349 Düren
Entfernung ca. 1,5 km
Menge: 2,000 St

**01.02.0410 Schieber- und Hydrantenkappen Wasser + Gas regulieren**
Schieber- und Hydrantenkappen der
Gas- und Wasserleitungen,
alle Größen, höhenmäßig anpassen,
in Fahrbahnen aus Pflastersteinen,
Höhenänderung +/- 5 cm
einschl. Ausführung durch Unterfütterung der
Auflagerplatte mit
Beton C 20/25,
anfallende Stoffe ordnungsgemäß entsorgen,
einschl. sämtlicher Erschwernisse, Handarbeit etc. in
fix und fertiger Arbeit, inklusive des Pflasterschnitt
rund um die Kappe.
Menge: 1,000 St

**01.02.0420 Spielgerät Balancierband abbrechen**
Spielgerät demontieren/abbrechen,sammeln und laden
mit Fundamenten aus Beton,
Volumen Fundament
über 0,5 - 1,0 m3

Geräteeinsatz ist möglich,
max. Gesamtgewicht der Geräte bis max. 10 t

anfallende Stoffe trennen, laden und für getrennte
Entsorgung sammeln.

Entsorgung wird gesondert vergütet
Menge: 1,000 St

**01.02.0430 Sitzbank abbrechen**
Betonsitzbänke lösen, sammeln und laden

Geräteeinsatz ist möglich,
max. Gesamtgewicht der Geräte bis max. 10 t

anfallende Stoffe trennen, laden und für getrennte
Entsorgung sammeln.Entsorgung wird gesondert vergütet
Menge: 9,000 St

**01.02.0440 Rundbank abbrechen**
Beton-Rundbänke lösen, sammeln und laden

Geräteeinsatz ist möglich,
max. Gesamtgewicht der Geräte bis max. 10 t

anfallende Stoffe trennen, laden und für getrennte
Entsorgung sammeln.Entsorgung wird gesondert vergütet
Menge: 5,000 St

**01.02.0450 Ablauf abbrechen**
Straßenablauf bis Größe 50 x 50 cm inkl. Einbauteile
und
Betonbettung abbrechen

anfallende Stoffe trennen, für getrennte
Entsorgung sammeln und laden.
Entsorgung wird gesondert vergütet
Menge: 4,000 St

**01.02.0460 Müllbehälter unbefestigt abbrechen**
Müllbehälter, unbefestigt, sammeln und laden
ohne Fundament

anfallende Stoffe trennen, für getrennte
Entsorgung sammeln und laden

Entsorgung wird gesondert vergütet
Menge: 2,000 St

**01.02.0470 Müllbehälter abbrechen**
Müllbehälter, befestigt an Betonfundament, demontieren,
laden
mit Fundamenten aus Beton,
Volumen Fundament
über 0,25 bis 0,5 m3,

anfallende Stoffe trennen, für getrennte
Entsorgung sammeln und laden.

Entsorgung wird gesondert vergütet
Menge: 8,000 St

**01.02.0480 Fahrradabstellanlage abbrechen**
Fahrradabstellanlage demontieren, laden

Geräteeinsatz ist möglich,
max. Gesamtgewicht der Geräte bis max. 10 t

anfallende Stoffe trennen, laden und für getrennte
Entsorgung sammeln.Entsorgung wird gesondert vergütet
Menge: 10,000 St

**01.02.0490 Holzmast abbrechen**
Holzmast, befestigt in Betonfundament, abbrechen, laden
mit Fundamenten aus Beton,
Volumen Fundament
über 0,25 bis 0,5 m3,

anfallende Stoffe trennen, für getrennte
Entsorgung sammeln und laden.

Entsorgung wird gesondert vergütet
Menge: 1,000 St

**01.02.0500 Fahnenmast**
Fahnenmast, befestigt in Betonfundament, abbrechen,
laden
mit Fundamenten aus Beton,
Volumen Fundament
über 0,25 bis 0,5 m3,

anfallende Stoffe trennen, für getrennte
Entsorgung sammeln und laden.

Entsorgung wird gesondert vergütet
Menge: 1,000 St

**01.02.0510 Einzelfundament Beton abbrechen**
Abbruch des Einzelfundaments
aus Beton,
Normalbeton,
Betonfestigkeitsklasse gemäß Bestandsunterlagen,
eine Überschreitung der Betondruckfestigkeit(en)
gemäß Bestandsunterlagen im dort zugrunde gelegten
Druckfestigkeitssystem
(Nennfestigkeiten bzw. charakteristische Festigkeiten)
bis zu 2 Druckfestigkeitsklassenstufen ist
einzukalkulieren,
Betonfestigkeitsklasse'C20/25 '
ohne Bekleidungen und Beschichtungen,
im Rahmen einer Totalabbruchmaßnahme,
Wichte des Abbruchstoffes
DIN EN 1991-1-1 24 kN/m3,
Abbruchvolumen über 0,10 bis 0,25 m3,
Ausführung im Freien,
Arbeitstiefe bis 2 m,
Geräteeinsatz ist möglich,
max. Gesamtgewicht der Geräte max. 10  t

Material sammeln und laden für Entsorgung. Vergütung
der Entsorgung über eigene Position
Menge: 15,000 m3

*Hinweis*
--- AUSSTATTUNG ---

**01.02.0520 Leuchte demont. und sichern**
Mastleuchte, befestigt an Betonfundament, demontieren,
Leuchtköpfe sichern,
den Rest laden und entsorgen (inkl. Betonfundament).

Die Leuchtköpfe der vorhandenen Leuchten (inkl. Mast)
gehen in das Eigentum des DSB zurück und müssen
gesichert und zum Bauhof geliefert werden.

Bauhof:

Paradiesstraße 17, 52349 Düren
Entfernung ca. 1,5 km
Menge: 5,000 St

*Hinweis*
--- ENTSORGUNG ---

**01.02.0530 Entsorgung Kunststoffe**
Gestellung Container und Entsorgung von:
Kunststoffe

ASN 170203

Abrechnung nach Wiegekarte
Menge: 20,000 t

**01.02.0540 Entsorgung Müll und Mischgut**
Gestellung Container und Entsorgung von:
gemischte Bau- und Abbruchabfälle

ASN 170904

Abrechnung nach Wiegekarte
Menge: 5,000 t

**01.02.0550 Entsorgung Betonschutt**
Gestellung Container und Entsorgung von:
Bauschutt mineralisch, gemischt

ASN 170107

Abrechnung nach Wiegekarte
Menge: 410,000 t

**01.02.0560 Entsorgung Eisen / Stahl**
Gestellung Container und Entsorgung von:
Metalle (Eisen/Stahl)

ASN 170407

Abrechnung nach Wiegekarte
Menge: 5,000 t

**01.02.0570 Entsorgung Bauholz**
Gestellung Container und Entsorgung von:
Bauholz

ASN 170201

Abrechnung nach Wiegekarte
Menge: 6,000 t

**01.02.0580 Entsorgung Holz, belastet (ZULAGE)**
Gestellung Container und Entsorgung von:
Holz, belastet (Lacke und Farben)

Abrechnung nach Wiegekarte
Zulage für Pos 01.02.0460
Menge: 2,000 t

**01.02.0590 Entsorgung Grünschnitt**
Gestellung Container und Entsorgung von:
Grünschnitt/ Wurzeln/ Mahtgut

ASN 20 02 01

Abrechnung nach Wiegekarte
Menge: 51,400 t

**01.02.0600 Entsorgung Asphalt belastet Verwertungsklasse B AVV170301***
Bau- und Abbruchabfälle,
Bitumengemische, Kohlenteer und teerhaltige Produkte,
gefährlich, Abfallschlüssel nach AVV (Abfallverzeichnis
-
Verordnung)
170303* Kohlenteer und teerhaltige Produkte,
Verwertungsklasse B,
schadstoffbelastet,

Schadstoff gem. Analyse MP 1:
PAK n. EPA (1519,34 mg/kg)
Phenolindex (< 0,010 mg/l),

Schotterschicht RBK2
KW's 2400 mg/kg
PAK16 1008,05 mg/kg
Benzo(a)pvren 51 mg/kg
LAGA = > Z2 (DK II)

Entsorgen

Entsorgungsnachweis gemäß Nachweisverordnung ist
erforderlich, Vergütung der Entsorgung übernimmt ANDie
Einholung und Organisation des Begleitscheinverfahrens
wird in der Pos. 01.02.0620vergütet.

Über diese Position ist ebenfalls die Auffüllung (siehe
nachfolgende Grafik Tabelle 8) zu entsorgen.

Auszug aus dem Bodengutachten
Menge: 730,000 t

**01.02.0610 Entsorgung Asphalt Verwertungsklasse A AVV170302**
Bau- und Abbruchabfälle,
Bitumengemische, Kohlenteer und teerhaltige Produkte,
gefährlich, Abfallschlüssel nach AVV (Abfallverzeichnis
-
Verordnung)
AVV 170302 Bitumengemische mit Ausnahme derjenigen, die
unter 17 03 01 fallen.
Verwertungsklasse A
nicht schadstoffbelastet
Schadstoff gem. Analyse MP2:
PAK n. EPA (6,161 mg/kg)
Phenolindex (< 0,010 mg/l),

Entsorgen

Entsorgungsnachweis gemäß Nachweisverordnung ist
erforderlich, Vergütung der Entsorgung übernimmt AN
Auszug aus dem Bodengutachten
Menge: 220,000 t

**01.02.0620 Durchführung Begleitscheinverfahren**
für gefährlichen Abfall der Position 01.02.0600
durchführen,
inkl. Beantragung und Dokumentation des
Begleitscheinverfahrens sowie allen anfallenden
Gebühren (z.B. Beantragung einer Abfallerzeugernummer).
Menge: 1,000 psch

#### Titel 01.03 ERDARBEITEN

**01.03.0010 Suchgräben klein**
anlegen. Die Gräben sind nach Angabe und örtlichen
Erfordernissen von Hand anzulegen.
Abmessungen:  2,00 m x 1,00 m x 0,80 m
Anfallende Bodenmassen sind über die Vorpositionen
abzurechnen.

Zur Ortung von Leitungen
Menge: 5,000 St

**01.03.0020 Suchgräben groß**
anlegen wie vor beschrieben, jedoch:
Abmessungen:  2,00 m x 1,00 m x 1,20 m

Inkl. senkrechtem Normverbau, sofern erforderlich.
Menge: 5,000 St

**01.03.0030 Leitungen sichern**
nach Freilegen der in den Baugruben und Rohrgräben
angetroffenen Ver- und Entsorgungsleitungen wie Kabel,
Kabelpakete, Kabelschächte, Rohrleitungen aller Art und
Dimensionen

Aufhängen, Auflagern und Sichern der
Versorgungsleitungen innerhalb der Baugruben und
Rohrgräben nach den Anweisungen der
Versorgungsunternehmen oder des Auftraggebers auf oder
an Leitungsbrücken und Leitungspritschen;

Sicherung und Isolierung der Ver- und
Entsorgungsleitungen nach den Anweisungen der
Leitungsträger

Bekannte Leitungen:
-Mittelspannungsleitung
-Niederspannungsleitung
-Gasleitung
-Trinkwasserleitung
-Telekommunikationsleitung

gem. Leitungsverlauf Planunterlagen

Bei Leitungssicherungen, die längst mit dem Graben
verlaufen bezieht sich 1 Stück auf 2 laufende Meter
Leitung.
Menge: 5,000 St

**01.03.0040 Zulage maschinengestützte Handschachtung - Leitunstrassen**
in maschienengestützte Handarbeit, Unter und an
Leitungs- Kabelpaketen einschließlich dem Aufnehmen und
Beseitigen der Kabelabdecksteine, der Kabelformsteine,
der Kabelschutzrohre, der  Rohrleitungsschutzrohre usw.

Vergütung auf Nachweis, nach Rücksprache mit der
Bauleitung.
Menge: 45,000 m3

**01.03.0050 Auskofferung Wege und Hoffläche**
Stärke Auskofferung:  bis 80 cm  Tiefe
es handelt sich um ca. 3200 m²

Profilgenauigkeit:  +/- 10 cm

Auskofferung gem. Wegeaufbau, gem. Detailplanung und
Regelaufbauten, Auskofferung für Bodenaustausch

lösen, laden und entsorgenBoden ist LAGA Z2/ BM-F1
Schluff, sandig, kiesig,
Schotter- Ziegel, Kohle-, Betonbeimengungen (< 10%)

Abrechnung: Aufmaß oder DGM mit Zwischenaufmaß  und
Differenzkörperberechnung
Menge: 1200,000 m3

**01.03.0060 Erd-/Grundplanum**
Es handelt sich um die Erstellung des Grund-Planums für
die Gesamte Schulhoffläche

Der Unternehmer garantiert durch seine Unterschrift und
mit
der Annahme des Auftrages fachgerechten Einbau und
ordnungsgemäßes Verdichten. Spätere Absackungen im
Bereich der Aufschüttungsflächen gehen zu Lasten des
Unternehmers.

Die Arbeiten sind nach den wie vor aufgeführten
Erdarbeiten auszuführen. Es ist davon auszugehen das
die Planumshöhen
um +/- 10 cm differieren.

EV 2 mind.45 MN/m²

Verdichtung je nach Bodenbeschaffenheit und
Kampfmitteleinschätzung nur statisch!
Menge: 3450,000 m2

**01.03.0070 Pflanzgrube ausheben**
Boden ausheben und entsorgen
Tiefe bis 2m
Boden wie Position 01.03.0050
Menge: 130,000 m3

**01.03.0080 Zulage maschinengestütze Handschachtung - Kampfmittel**
Zulage Mehraufwand bei Ausschachtungen ohne vorh.
Kampfmittelsondierung in maschinengestützter
Handschachtung mit zusätzlichem Personal zur Kontrolle
und stark reduzierter Arbeitsgeschwindigkeit

Der Auftraggeber behält sich vor, die Maßnahme durch
einen aufsichtführenden Feuerwerker begleiten zu
lassen. Im Falle einer Feuerwerkerbegleitung ist der
auszukoffernde Aushub schichtweise abzutragen und
lagenweise zu detektieren.

Diese Position umfasst sämtliche erforderlichen
Materialauskofferungen. In der vorliegenden
Ausschreibung wird davon ausgegangen, dass eine
Maschinengestützte Handschachtung ab einer Schichttiefe
von 30 cm durch den Auftraggeber vorgegeben wird.

Der hieraus resultierende Aufwand ist in die Position
einzukalkulieren.
Menge: 810,000 m3

*Hinweis*
---BODENBEWEGUNG GRÄBEN---

**01.03.0090 Boden Graben Leitung lösen laden verfahren**
Boden der Strom und Entwässerungsleitung
profilgerecht lösen, laden und entsorgen
Breite der Sohle über 0,6 bis 1,10 m,

lösen, laden
auf LKW des AN laden,
transportieren,
entsorgen
Abtragtiefe bis 1,50 m ab Planum

Boden ist LAGA Z2/ BM-F1
Schluff, sandig, kiesig,
Schotter- Ziegel, Kohle-, Betonbeimengungen (< 10%)
inkl. Verdichtung der Grabensohle

In diese Position ist zu berücksichtigen, dass ein vom
Auftraggeber beauftragter Feuerwerker gegebenenfalls
ausschließlich eine statische Verdichtung zulässt. Der
hieraus resultierende Aufwand für eine statische
Grabenverdichtung, z. B. mittels Verdichtungsrad als
Baggeranbaugerät oder mittels statischer Grabenwalze,
ist in die Position einzukalkulieren.

Zulage bei maschinengestützter Handschachtung in Pos.
01.03.0080 enthalten.
Menge: 300,000 m3

**01.03.0100 Füllung der Kanalgräben**
Material liefern und in die Gräben der
Entwässerungsleitungen nach der Rohrverlegung
lagenweise einbauen und verdichten EV 2 mind.45 MN/m²
Die Verfüllung hat bis Unterkante Wegeplanum bzw.
Tragschichtaufbau zu erfolgen.

Material: Nach Wahl des Unternehmers Kies-Sand-Gemisch
oder RCL 1

In diese Position ist zu berücksichtigen, dass ein vom
Auftraggeber beauftragter Feuerwerker gegebenenfalls
ausschließlich eine statische Verdichtung zulässt. Der
hieraus resultierende Aufwand für eine statische
Grabenverdichtung, z. B. mittels Verdichtungsrad als
Baggeranbaugerät oder mittels statischer Grabenwalze,
ist in die Position einzukalkulieren.

Materialauswahl AN:
'...'
Menge: 75,000 m3

**01.03.0110 Füllung der Kanalgräben mit lagerndem Material**
Lagerndes Material aus Pos. 01.02.0300 in die Gräben
der Entwässerungsleitungen nach der Rohrverlegung
lagenweise einbauen und verdichten EV 2 mind.45 MN/m²
Die Verfüllung hat bis Unterkante Wegeplanum bzw.
Tragschichtaufbau zu erfolgen.

Transportweg: 50-150 m

In diese Position ist zu berücksichtigen, dass ein vom
Auftraggeber beauftragter Feuerwerker gegebenenfalls
ausschließlich eine statische Verdichtung zulässt. Der
hieraus resultierende Aufwand für eine statische
Grabenverdichtung, z. B. mittels Verdichtungsrad als
Baggeranbaugerät oder mittels statischer Grabenwalze,
ist in die Position einzukalkulieren.
Menge: 50,000 m3

**01.03.0120 Grabenverbaugerät H 1,75-2m Sohlen-B bis 1m UL herstellen rückbauen**
Verbau mit Grabenverbaugerät DIN 4124, Höhe Verbau über
1,75 bis 2 m, Breite der Sohle zwischen den
Bekleidungen bis 1 m, eine Bodengruppe, Bodengruppe 1
UL DIN 18196 (leicht plastischer Schluff), herstellen
und wieder rückbauen, Stirnverbau wird gesondert
vergütet.Im Bereich der tieferen Rohrleitungen und
Schachtanschluss-Punkt
Menge: 50,000 m2

**01.03.0130 Boden Kopfloch SW lösen verfüllen verdichten**
Boden für Kopflöcher in Gräben
mit einer Bodengruppe,
Bodenklasse 3 [GW] [GU] GW, SW
DIN 18196
(Ziegelbruch, Betonbruch, Kalksteinbruch, Schlacke
Schwarzdeckenbruch (I A),

Baumaßnahme der Geotechnischen Kategorie 1 DIN 4020,
- Konsistenz DIN EN ISO 14688-1 fest,
profilgerecht lösen,
verfüllen,
verdichten.

In diese Position ist zu berücksichtigen, dass ein vom
Auftraggeber beauftragter Feuerwerker gegebenenfalls
ausschließlich eine statische Verdichtung zulässt. Der
hieraus resultierende Aufwand für eine statische
Grabenverdichtung, z. B. mittels Verdichtungsrad als
Baggeranbaugerät oder mittels statischer Grabenwalze,
ist in die Position einzukalkulieren.
Menge: 5,000 St

#### Titel 01.04 ENTWÄSSERUNG

*Hinweis*
--- STRASSENABLÄUFE---

**01.04.0010 Hofablauf Guss DN100 L/B 300/300mm setzen C12/15 D 15cm**
Hofablauf aus Gusseisen mit Eimer,
aus verzinktem Stahl,
DN 100,
ohne  Geruchverschluss,
Rostrahmen-Nennmaß L/B 300/300 mm,
setzen in Beton C 20/05,
Bettungsdicke 15 cm.
Menge: 8,000 St

**01.04.0020 Straßenablauf D400 L/B 300/500mm pultförmig**
Betonteilkombination für
Straßenablauf für Längsaufsatz,
mit Schlammraum,
DIN 4052 - 2a - 6a - 3a - 5b - 11 - 10b,
Aufsatz für Ablauf DIN 4052,
Rost aus Gusseisen,
Rahmen mit Eimerauflage,
Inkl. feuerverzinktem Eimer
Klasse D 400 DIN EN 124-1,
Maße L/B 300/500 mm,
pultförmig, mit Einlage.
kurze Bauform
Menge: 7,000 St

**01.04.0030 Schachtabdeck. Schachthals DN625 D400**
Schachtabdeckung,
für Schacht DIN EN 1917 und DIN 4034-1
mit Schachthals DN 625,
Klasse D 400
DIN EN 124-1,
Deckel rund aus Gusseisen
DIN EN 124-2,
mit dämpfender Einlage,
mit Lüftungsöffnungen,
Rahmen DIN 19584,
rund aus Gusseisen,

Nur Lieferung, aufsetzen in Eigener Position.

Vor der Bestellung ist mit dem AG abzustimmen welche
Abdeckungen erhalten bleiben und welche neu geliefert
werden sollen!
Menge: 3,000 St

**01.04.0040 Schachtabdeckung anpassen DN625**
Schachtabdeckung an Geländehöhe anpassen

höhengerecht in WW-Schachtkopfmörtel DIN 19573 setzen.
Entsprechende Gefälleneigung ist mit einzukalkulieren.

Lieferung von Ausgleichsringen über Pos. 01.04.0050

Ohne Lieferung der Schachtabdeckungen.
Menge: 5,000 St

**01.04.0050 Ausgleichsring 2-10cm**
liefern und fachgerecht aufsetzen.Durchmesser:  DN
625; DIN 4034, AR-VBauhöhe:  2 - 10 cm
Menge: 5,000 St

*Hinweis*
--- ENTWÄSSERUNGSRINNEN---

**01.04.0060 Entwässerungsrinne B125 NW 100mm**
Entwässerungsrinne für Oberflächenwasser
DIN EN 1433 und DIN 19580,
Klasse B 125,
Nennweite 100 mm,
aus Polymer- oder Faserbeton
Kastenrinne,
V-Querschnitt,
mit mind. 0,5 % Eigengefälle,
mit Abdeckung aus Gitterrost MW 30/10 mm, 21 mm Höhe,
verzinkt (B125)
mit verzinkten Stahlzargen
mit Arretierung,
einschl. Fundament aus Normalbeton
C 20/25 DIN EN 206, DIN 1045-2.
mit Anfangs- und Endstirnwand
innerhalb eines Rinnenabschnitts

Es handelt sich um 5 Rinnenabschnitte

Längenanpassung einkalkulieren

Leitprodukt: Hauraton FASERFIX KS

oder vergleichbar

Produkt des AN im Angebot:
'...'
Menge: 50,000 m

**01.04.0070 Senkr.Ablauf Entwässerungsrinne B125 NW 100mm**
Senkrechter Ablauf für Entwässerungsrinne,
Klasse B 125,
Nennweite 100 mm,
aus Polymerbeton,
Kastenrinne,
V-Querschnitt,
mit Abdeckung aus Gitterrost MW 30/10 mm, 21 mm Höhe,
verzinkt (B125)
mit verzinkten Stahlzargen
mit Arretierung,

einschl. Fundament aus Normalbeton
C 25/30 DIN EN 206, DIN 1045-2.
mit Anfangs- und Endstirnwand
innerhalb eines Rinnenabschnitts

Es handelt sich um 5 Rinnenabschnitte.
Leitprodukt Hauraton
mit Längsstabrost

oder vergleichbar

Produkt des AN im Angebot:
'...'
Menge: 6,000 St

**01.04.0080 Entwässerungsrinne B125 NW 150mm**
Entwässerungsrinne für Oberflächenwasser
DIN EN 1433 und DIN 19580,
Klasse min. B 125,
Nennweite 150 mm,
aus Polymer- oder Faserbeton
Kastenrinne,
V-Querschnitt,
mit mind. 0,5 % Eigengefälle,
mit Abdeckung aus Gitterrost MW 30/10 mm, 41 mm Höhe,
verzinkt (C250)
mit verzinkten Stahlzargen,
mit Arretierung,
einschl. Fundament aus Normalbeton
C 20/25 DIN EN 206, DIN 1045-2.
mit Anfangs- und Endstirnwand
innerhalb eines Rinnenabschnitts

Es handelt sich um 6 Rinnenabschnitte

Längenanpassung einkalkulieren

Leitprodukt: Hauraton FASERFIX KS

oder vergleichbar

Produkt des AN im Angebot:
'...'
Menge: 2,000 m

**01.04.0090 Senkr.Ablauf Entwässerungsrinne B125 NW 150mm**
Senkrechter Ablauf für Entwässerungsrinne,
Klasse B 125,
Nennweite 150 mm,
aus Polymerbeton,
Kastenrinne,
V-Querschnitt,
mit Abdeckung aus Gitterrost MW 30/10 mm, 41 mm Höhe,
verzinkt (C250)
mit Kantenschutz aus verzinktem Stahl,
mit Arretierung,
einschl. Fundament aus Normalbeton
C 25/30 DIN EN 206, DIN 1045-2.
mit Anfangs- und Endstirnwand
innerhalb eines Rinnenabschnitts

Es handelt sich um 2 Rinnenabschnitte.
Leitprodukt Hauraton
mit Längsstabrost

oder vergleichbar
Produkt des AN im Angebot:
 '...'
Menge: 1,000 St

*Hinweis*
--- ENTWÄSSERUNGSRINNEN OFFEN---

**01.04.0100 Rinne 2-reihig B 30cm Betonpflaster**
Pflasterstreifen als freistehende Rinne,
2-Reihig, aus Steinpflaster
FGSV ZTV Pflaster-StB und Ergänzung M RR,
gebundene Bauweise,

Breite 32 cm,
Steinauswahl wie Pos. 01.05.0200

Oberfläche: Hartgestein-Edelsplitt -Vorsatz

Farbauswahl: Einfarbig, Eine Steinfarbe ist aus der
Farbauswahl aus Pos. 01.05.0190 festzulegen nach
Bemusterung.

mit folgenden Maßen:L/B/H 24 cm/16 cm/ 8 cm,
Belastungskategorie A,
Tragschicht wird gesondert vergütet,
Fundament aus Beton mit einer
Zusammensetzung C 20/25
DIN EN 206 und DIN 1045-2,
Dicke 20 +/- 2 cm,

Fugenbreite 10 +/-5 mm,

Pflasterfugen einschlämmen
gemäß ZTV Fug-StB,
mit Fugenmörtel,
Druckfestigkeit: = 30 N/mm²,
einschl. der erforderlichen
Rand- und Abschlusssteine
sowie Dehnungsfugen alle 8 m,
durchgehend durch Fundament u.
Rückenstütze. elastische Pflasterfugenmasse gem. ZTV
Fug-StB

Die Wahl des Fugenmörtels ist auf den Betonstein
abzustimmen.

Insbesondere die Enddruckfestigkeit des Mörtels ist zu
beachten. Der Fugenmörtel muss weicher sein als der
Betonstein um spannungsausgleichend wirken zu können.

DIN 18 318 und ZTV P-StB sind zu beachten.
Menge: 55,000 m

*Hinweis*
--- LEITUNGEN ---

*Hinweis*
Die folgende Leitungsbemaßung ist in DN/OD
(Außendurchmesser) angegeben. In den Planunterlagen
werden teilweise nur Nennweiten (DN) verwendet. Die
nachstehende Tabelle dient zur Orientierung:

DN  DN/OD Außendurchmesser:
DN 100 = DN/OD 110 mm
DN 125 = DN/OD 125 mm
DN 150 = DN/OD 160 mm
DN 200 = DN/OD 200 mm
DN 250 = DN/OD 250 mm
DN 300 = DN/OD 315 mm

**01.04.0110 Regenwasserableit. DN/OD 110**
Vollwandabwasserrohre und Formstücke aus Polypropylen

(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 11 cm stark gem. DIN EN 1610 zu
verlegen und mit einer 15 cm starken Sandüberdeckung zu
versehen. Einschl. Herstellen der ordnungsgemäßen
Rohrverbindungen.
Vor der Verfüllung der Rohrgräben ist der Bauleitung
Gelegenheit zu geben, das Gefälle und die
fluchtgerechte Lage der Rohre zu kontrollieren.

Produkt nach Angabe des AN:
'...'
Menge: 125,000 m

**01.04.0120 Entwässerungsleitung, Winkelstücke DN/OD 110**
für Entwässerungsleitung gemäß Vorposition liefern und
einbauen.
Außendurchmesser:  110 mm
Winkel:  15 / 30 / 45 Grad
Menge: 35,000 St

**01.04.0130 Entwässerungsleitung, Überschiebmuffe DN/OD 110**
für Entwässerungsleitung gemäß Vorposition liefern und
einbauen.
DN/OD 110
Menge: 5,000 St

**01.04.0140 Entwässerungsleitung, Abzweig DN/OD 110/110 45 Grad**
für Entwässerungsleitung gemäß Vorposition liefern und
einbauen.
Außendurchmesser:  110 mm
Außendurchmesser Abzweig: 110 mm
Winkel:  45 Grad
Menge: 5,000 St

**01.04.0150 Entwässerungsleitung DN/OD 160**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 12 cm stark gem. DIN EN 1610 zu
verlegen und mit einer 12 cm starken Sandüberdeckung zu
versehen.
Einschl. der notwendigen Anschlussarbeiten an die
Kontrollschächte sowie evtl. notwendige
Materiallieferungen für diese Arbeiten.

Produkt nach Angabe des AN:
'...'
Menge: 50,000 m

**01.04.0160 Entwässerungsleitung, Winkelstücke DN/OD 160**
für Entwässerungsleitung gemäß Vorposition liefern und
einbauen.
Außendurchmesser:  160 mm
Winkel:  15 / 30 /45 Grad
Menge: 20,000 St

**01.04.0170 Entwässerungsleitung, Überschiebmuffe DN/OD 160**
für Entwässerungsleitung gemäß Vorposition liefern und
einbauen.
DN/OD 160
Menge: 2,000 St

**01.04.0180 Entwässerungsleitung, Reduktion DN/OD 160/110**
für Entwässerungsleitung gemäß Vorposition liefern und
einbauen.
DN/OD 160/110
Menge: 2,000 St

**01.04.0190 Entwässerungsleitung, Abzweig DN/OD 160/110 45 Grad**
für Entwässerungsleitung gemäß Vorposition liefern und
einbauen.
Außendurchmesser:  160 mm
Außendurchmesser Abzweig: 110 mm
Winkel:  45 Grad
Menge: 5,000 St

**01.04.0200 Entwässerungsleitung, Abzweig DN/OD 160/160 45 Grad**
für Entwässerungsleitung gemäß Vorposition liefern und
einbauen.
Außendurchmesser:  160 mm
Außendurchmesser Abzweig: 160 mm
Winkel:  45 Grad
Menge: 2,000 St

**01.04.0210 Entwässerungsleitung DN/OD 200**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 12 cm stark gem. DIN EN 1610 zu
verlegen und mit einer 10 cm starken Sandüberdeckung zu
versehen.
Einschl. der notwendigen Anschlussarbeiten an die
Kontrollschächte sowie evtl. notwendige
Materiallieferungen für diese Arbeiten.

Produkt nach Angabe des AN:
'...'
Menge: 20,000 m

**01.04.0220 Entwässerungsleitung, Winkelstücke DN/OD 200**
für Entwässerungsleitung gemäß Vorposition liefern und
einbauen.
Außendurchmesser:  200 mm
Winkel:  15 / 30 /45 Grad
Menge: 5,000 St

**01.04.0230 Entwässerungsleitung, Überschiebmuffe DN/OD 200**
für Entwässerungsleitung gemäß Vorposition liefern und
einbauen.
DN/OD 200
Menge: 1,000 St

**01.04.0240 Entwässerungsleitung, Reduktion DN/OD 200/160**
für Entwässerungsleitung gemäß Vorposition liefern und
einbauen.
DN/OD 200/160
Menge: 1,000 St

**01.04.0250 Entwässerungsleitung, Abzweig DN/OD 200/110 45 Grad**
für Entwässerungsleitung gemäß Vorposition liefern und
einbauen.
Außendurchmesser:  200 mm
Außendurchmesser Abzweig: 110 mm
Winkel:  45 Grad
Menge: 2,000 St

**01.04.0260 Entwässerungsleitung, Abzweig DN/OD 200/160 45 Grad**
für Entwässerungsleitung gemäß Vorposition liefern und
einbauen.
Außendurchmesser:  200 mm
Außendurchmesser Abzweig: 160 mm
Winkel:  45 Grad
Menge: 3,000 St

**01.04.0270 Entwässerungsleitung, Abzweig DN/OD 200/200 45 Grad**
für Entwässerungsleitung gemäß Vorposition liefern und
einbauen.
Außendurchmesser:  200 mm
Außendurchmesser Abzweig: 200 mm
Winkel:  45 Grad
Menge: 1,000 St

**01.04.0280 Entwässerungsleitung DN/OD 250**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 13 cm stark gem. DIN EN 1610 zu
verlegen und mit einer 10 cm starken Sandüberdeckung zu
versehen.
Einschl. der notwendigen Anschlussarbeiten an die
Kontrollschächte sowie evtl. notwendige
Materiallieferungen für diese Arbeiten.

Produkt nach Angabe des AN:
'...'
Menge: 30,000 m

**01.04.0290 Entwässerungsleitung, Winkelstücke DN/OD 250**
für Entwässerungsleitung gemäß Vorposition liefern und
einbauen.
Außendurchmesser:  250 mm
Winkel:  15 / 30 /45 Grad
Menge: 10,000 St

**01.04.0300 Entwässerungsleitung, Überschiebmuffe DN/OD 250**
für Entwässerungsleitung gemäß Vorposition liefern und
einbauen.
DN/OD 250
Menge: 1,000 St

**01.04.0310 Entwässerungsleitung, Reduktion DN/OD 250/200**
für Entwässerungsleitung gemäß Vorposition liefern und
einbauen.
DN/OD 250/200
Menge: 1,000 St

**01.04.0320 Entwässerungsleitung DN/OD 315**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 13 cm stark gem. DIN EN 1610 zu
verlegen und mit einer 10 cm starken Sandüberdeckung zu
versehen.
Einschl. der notwendigen Anschlussarbeiten an die
Kontrollschächte sowie evtl. notwendige
Materiallieferungen für diese Arbeiten.

Produkt nach Angabe des AN:
'...'
Menge: 10,000 m

**01.04.0330 Entwässerungsleitung, Winkelstücke DN/OD 315**
für Entwässerungsleitung gemäß Vorposition liefern und
einbauen.
Außendurchmesser:  315 mm
Winkel:  15 / 30 /45 Grad
Menge: 3,000 St

**01.04.0340 Entwässerungsleitung, Überschiebmuffe DN/OD 315**
für Entwässerungsleitung gemäß Vorposition liefern und
einbauen.
DN/OD 315
Menge: 2,000 St

**01.04.0350 Entwässerungsleitung, Reduktion DN/OD 315/250**
für Entwässerungsleitung gemäß Vorposition liefern und
einbauen.
DN/OD 315/250
Menge: 1,000 St

#### Titel 01.05 WEGEBAU

*Hinweis*
--- RAHMENBEDINGUNG ---

**01.05.0010 Schutzlage zum Schutz von Abdichtung,**
Schutzlage zum Schutz von Abdichtung, Dämmung und
Fassaden im Sockelbereich liefern und einbauen.

Einbau in Höhe der gesamten Oberbauschichten
(Tragschichten und Belag).

Die Schutzlage zum Schutz des unteren Sockelbereichs
gegen Verschmutzung und Beschädigung sowie um das
Verdichtungsmaß auszugleichen einige Zentimeter
überhöht einbauen. Nach Fertigstellung der Belagsfläche
mit einem Cuttermesser auf fertige Höhe abschneiden.
Material Fugenfüllung: Polyolefin-Schaumstoff mit
Raumgewicht mind. 60 kg/m3.
Materialeigenschaften allgemein: geschlossenzellig,
komprimierbar, dauerhaft rückstellfähig.
Materialeigenschaften detailliert:
- geschlossenzelliger Polyolefin-Schaumstoff,
 physikalisch vernetzt
- Rohdichte mind. 60 kg/m3
- Stauchhärte nach ISO-3386-1: bei Stauchung von  40% =
200 kPa +/- 10 kPa
- komprimierbar bis mindestens 60% der Dicke
- Dauerhaft rückstellfähig mit Verformungstest < 5%
 nach ISO 1856-1
- Frost- und Tausalzbeständig, Wasseraufnahme < 1  Vol%
nach ISO62
- chemikalienbeständig und unverrottbar.

Materialbezeichnung (Handelsbezeichnung): PLEXBAND
Abmessungen: Materialdicke 8 Einbauhöhe: bis 600 mm
Lieferform: Rollenware
Leitprodukt:
INNOPLEX GmbH PLEXBAND

oder gleichwertig.Produkt des AN
'...'
Menge: 200,000 m2

**01.05.0020 Geogitter / verstärktes Geotextil**
Geogitter mit Vlies liefern und nach
Herstellervorgaben verlegen.

Geogitterbahnen mit 0,2 Meter Überlappung über der
abzudeckenden Fläche verlegen.

Bei einem Kombinationsprodukt (Typ TX-GD: Geogitter
verbunden mit einem Vliesstoff) ist das Produkt mit dem
Gitter nach oben auszulegen.
Grundsätzlich ist darauf zu achten, dass das Geogitter
während der
Einbauarbeiten nicht beschädigt wird.
Das Geogitter darf nicht befahren werden.
Das Schüttmaterial muss "vor Kopf" eingebaut werden.
Die Dicke der ersten Schüttlage ist daher in
Abhängigkeit der Tragfähigkeit des Untergrundes zu
wählen, muss aber mindestens 15 cm betragen.

Bereich: unter Pflasterflächen, Asphaltflächen in
Abhängigkeit des Baugrundes.

Leitprodukt:

Tensar
Artikel: Tensat TX 150 GD

oder gleichwertig.Produkt des AN
'...'
Menge: 2000,000 m2

**01.05.0030 lagernde Auffüllung transportieren u. einbauen (Baugrundverbesserung)**
lagerndes Material aus Pos. 01.02.0300 als
Baugrundverbesserung, lagenweise auf Planum und
Geotextil einbringen und verdichten.

Transportweg 50-150 m

Schichtstärke:  bis 30 cm
Oberfläche mind.  45 MN/m2abhängig von Sichtstärken,
gem. Detailplanung / Details

Toleranz der Tragschicht: ± 2cm

Nachweis:  nach Aufmaß am Einbauort
Bereich:  bef. Flächen im Schulgarten

In dieser Position ist zu berücksichtigen, dass ein vom
Auftraggeber beauftragter Feuerwerker gegebenenfalls
ausschließlich eine statische Verdichtung zulässt. Der
hieraus resultierende Aufwand für eine statische
Verdichtung ist in diese Position einzukalkulieren.
Menge: 400,000 m3

*Hinweis*
Hinweis zu RC - Material als Frostschutzschicht und
Tragschichtmaterial

Anforderungen gem. FGSV Merkblatt M RC (FGSV 616/3)
für den RC - Typ - RC SoB DT

Auszug aus Anforderungen an die Stoffliche
Zusammensetzung für o.g. RC-Typ:
Klinker, Ziegel, Steinzeug = 30 Masse-%
Fremdstoffe (z. B. Holz, Kunststoffe, Gummi, Papier) =
0,2 Masse-%

Anforderungen gem. folgender Regelwerke /Merkblätter:

TL SoB-StB 20 (Ausgabe 2020)
ZTV SoB-StB 20
TL Gestein-StB 04/23
TL G SoB-StB 20/23 (Güteüberwachung für SoB-Gemische)
FGSV Merkblatt M RC (FGSV 616/3)

Beim Einbau von Recycling-Baustoffgemischen ist auf die
Einhaltung der dem optimalen Wassergehalt
entsprechenden Feuchte zu achten,
da RC-Materialien infolge höherer Porosität Wasser
rascher aufnehmen oder abgeben können.

Das Material muss der Güteklasse 1 nach TL G SoB-StB
entsprechen und nach RAL-GZ 501 güteüberwacht sein.

**01.05.0040 Tragschicht Wegebau**
Frostschutzschotter gem. ZTV SoB-StB 20 als
Tragschicht, lagenweise auf Planum und ggf. Geotextil
einbringen und verdichten.

Befestigungsmaterial:
Mineralbeton / Natursteinschotter / RCL 1

Körnung:  0/32mm / 0/45
Schichtstärke:  30-60 cm
Oberfläche mind.  100-120 MN/m2abhängig von
Sichtstärken, gem. Detailplanung / Details

Toleranz der Tragschicht: ± 2cm

Nachweis:  nach Aufmaß am Einbauort
Bereich:  Platz-,, Zufahrt- und
 Wegeflächen

Tragschicht aus in verschiedenen Dicken nach Vorgabe
der Einbaudetail einbauen und verdichten.
Umrechnungsfaktor: 2,1 to = 1 cbm verdichtete Masse

In dieser Position ist zu berücksichtigen, dass ein vom
Auftraggeber beauftragter Feuerwerker gegebenenfalls
ausschließlich eine statische Verdichtung zulässt. Der
hieraus resultierende Aufwand für eine statische
Verdichtung ist in diese Position einzukalkulieren.
Menge: 1300,000 m3

**01.05.0050 Schnittkanten Beton bis 10 cm**
für Tiefbordsteine, Pflastersteine und Platten, bis 10
cm herstellen. Die Steine sind mittels Nass-
Schneidegerät
einzupassen.
Menge: 950,000 m

**01.05.0060 Schnittkanten Beton bis 14 cm**
für Basamentsteine, Bordsteine und Pflastersteine bis
14 cm,herstellen. Die Steine sind mittels Nass-
Schneidegerät
einzupassen.
Menge: 50,000 m

**01.05.0070 Lastplattendruckversuche dynamisch**
Kontrollprüfung ZTV LW auf besondere Anordnung des AG,
für Tragschicht ohne Bindemittel, Prüfung für
Verformungsmodul, mit dynamischem
Lastplattendruckversuch TP BF-StB.

Während der Baumaßnahme sind Lastplatten Druckprüfungen
auf
- Baugrund
- Frostschutz- /Schottertragschicht
durchzuführen.

Im Laufe des Baufortschrittes sind diese Prüfungen vom
Unternehmer auch eigenverantwortlich und unter
Einbindung der Bauleitung durchzuführen um
sicherzustellen, dass die geforderten Werte für die
unterschiedlichen Belastungsklassen eingehalten werden.
Menge: 10,000 St

**01.05.0080 Lastplattendruckversuche statisch**
Kontrollprüfung gemäß DIN 18134
und ZTV SoB-StB
auf besondere Anordnung des
AG für der Oberseite der hergestellten
Tragschicht ohne Bindemittel durchführen,
protokollieren und unaufgefordert der
Bauleitung vorlegen.

Während der Baumaßnahme sind Lastplatten Druckprüfungen
auf
- Baugrund
- Frostschutz- /Schottertragschicht
durchzuführen.

Im Laufe des Baufortschrittes sind diese Prüfungen vom
Unternehmer auch eigenverantwortlich und unter
Einbindung der Bauleitung durchzuführen um
sicherzustellen, dass die geforderten Werte für die
unterschiedlichen Belastungsklassen eingehalten werden.

Es sind statische Lastpattendruckversuche
durchzuführen.
Menge: 15,000 St

**01.05.0090 Zulage für Wegebauarbeiten mit eingeschränkter Durchfahrtshöhe**
Zulage für Wegebauarbeiten im Bereich der
Gebäudeunterführung mit eingeschränkter Durchfahrtshöhe

Bezogen auf Pos. 01.05.0040 und 01.05.0190 für Arbeiten
im Bereich der Gebäudeunterführung mit eingeschränkter
Durchfahrtshöhe bis maximal 2,20 m.

Aufgrund der begrenzten lichten Höhe ist der Einsatz
von Großgeräten nicht möglich. Die Leistungen sind mit
entsprechend geeigneten Kleingeräten, Kompaktmaschinen
oder in Teilbereichen in Handarbeit auszuführen.

Erschwernisse durch eingeschränkte
Rangiermöglichkeiten, erhöhten Personalaufwand sowie
eingeschränkter Geräteeinsatz sind in den Einheitspreis
einzukalkulieren.
Menge: 180,000 m2

*Hinweis*
--- EINFASSUNGEN ---

**01.05.0100 Wegebekantung TB8x20**
aus Tiefbordsteinen der Abmessungen
8x20x100 cm, Gefast, Farbe grau
liefern und verlegen nach DIN 18318. Die Steine sind
auf ein 20 cm starkes Streifenfundament aus C20/25 mit
durchlaufender Rückenstütze zu
versetzen.

Stärke der Bettung:  20 cm
Breite der Bettung:  28 cm
Stärke der Stütze: 10 cm
Breite der Stütze:  10 cm
Menge: 85,000 m

**01.05.0110 Wegebekantung TB8x30**
aus Tiefbordsteinen der Abmessungen
8x30x100 cm, Gefast, Farbe grau
liefern und verlegen nach DIN 18318. Die Steine sind
auf ein 20 cm starkes Streifenfundament aus C20/25 mit
durchlaufender Rückenstütze zu
versetzen.

Stärke der Bettung:  20 cm
Breite der Bettung:  28 cm
Stärke der Stütze: 15 cm
Breite der Stütze:  10 cm
Menge: 22,000 m

**01.05.0120 Wegebekantung TB8x40**
aus Tiefbordsteinen der Abmessungen
8x40x100 cm, Gefast, Farbe grau
liefern und verlegen nach DIN 18318. Die Steine sind
auf ein 20 cm starkes Streifenfundament aus C20/25 mit
durchlaufender Rückenstütze zu
versetzen.

Stärke der Bettung:  20 cm
Breite der Bettung:  28 cm
Stärke der Stütze: 20 cm
Breite der Stütze:  15 cm
Menge: 5,000 m

**01.05.0130 Randeinfassung einzeilig Betonpflaster L/B 240/160mm D 80mm**
Pflasterstreifen als Randeinfassung aus Steinpflaster,
Ausführung der Pflasterstreifen
nach Anzahl der Zeilen,
einzeilig, Pflastersteine aus Beton
TL Pflaster-StB,
Maße L/B 240/160 mm,
Kantenverlauf : Gerade
Dicke 80 mm,

Steinauswahl wie Pos. 01.05.0200

Oberfläche: Hartgestein-Edelsplitt -Vorsatz

Farbauswahl: Einfarbig, Eine Steinfarbe ist aus der
Farbauswahl aus Pos. 01.05.0190 durch AG festzulegen
nach Bemusterung.

in Fahrbahnen,
Tragschicht wird gesondert vergütet,
Fundament aus Beton mit einer
Zusammensetzung C 20/25
DIN EN 206 und DIN 1045-2,
Dicke 20 +/-2 cm,

Fugenbreite 10 +/-5 mm,

Pflasterfugen einschlämmen
gemäß ZTV Fug-StB,
mit Fugenmörtel,
Druckfestigkeit: = 30 N/mm²,
einschl. der erforderlichen
Rand- und Abschlusssteine
sowie Dehnungsfugen alle 8 m,
durchgehend durch Fundament u.
Rückenstütze. elastische Pflasterfugenmasse gem. ZTV
Fug-StB

Die Wahl des Fugenmörtels ist auf den Betonstein
abzustimmen.

Insbesondere die Enddruckfestigkeit des Mörtels ist zu
beachten. Der Fugenmörtel muss weicher sein als der
Betonstein um spannungsausgleichend wirken zu können.

DIN 18 318 und ZTV P-StB sind zu beachten.
Menge: 155,000 m

**01.05.0140 Randeinfassung einzeilig Basamentstein L/B 240/160mm D 140mm**
Pflasterstreifen als Randeinfassung aus Steinpflaster,
Ausführung der Pflasterstreifen
nach Anzahl der Zeilen,
einzeilig, Pflastersteine aus Beton
TL Pflaster-StB,
Maße L/B 240/160 mm,
Dicke 140 mm,
Farbton grau,
in Fahrbahnen,
Tragschicht wird gesondert vergütet,
Fundament aus Beton mit einer
Zusammensetzung C 20/25
DIN EN 206 und DIN 1045-2,
Dicke 20 +/-2 cm,
Fugenbreite 10 +/-5 mm,

Pflasterfugen einschlämmen
gemäß ZTV Fug-StB,
mit Fugenmörtel,
Druckfestigkeit: = 30 N/mm²,
einschl. der erforderlichen
Rand- und Abschlusssteine
sowie Dehnungsfugen alle 8 m,
durchgehend durch Fundament u.
Rückenstütze. elastische Pflasterfugenmasse gem. ZTV
Fug-StB

Die Wahl des Fugenmörtels ist auf den Betonstein
abzustimmen.

Insbesondere die Enddruckfestigkeit des Mörtels ist zu
beachten. Der Fugenmörtel muss weicher sein als der
Betonstein um spannungsausgleichend wirken zu können.

DIN 18 318 und ZTV P-StB sind zu beachten.
Menge: 330,000 m

**01.05.0150 Zulage Rückenstütze Wegeeinfassung Pflasterbelag**
einseitige Rückenstütze inkl. Bettung
aus Beton mit einer Zusammensetzung
C 20/25 DIN EN 206 und DIN 1045-2,
Dicke Fundament 20 cm,
Breite Fundament 35 cm,
Breite Rückenstütze 10 cm,
Höhe Rückenstütze über 8 bis 10 cm.
Menge: 90,000 m

**01.05.0160 Betonpl. L/B/D 400/400/50mm Band**
Plattenband aus Platten
aus Beton DIN EN 1339,
gebundene Bauweise,
Maße L/B/D 400/400/50 mm,
Plattenmaßabweichung N,
Diagonalabweichung J,
Witterungswiderstand A,
Biegezugfestigkeit S,
Abriebwiderstand F,
Bruchlast Klasse 4,
Farbton grau,
Kante abgeschrägt,
Horizontal-/Vertikalschenkel bis 2 mm,
Tragschicht wird gesondert vergütet,
Bettung aus Baustoffgemisch
für hydraulisch gebundene Bettung
Körnung 0/5 aus natürlichen
gebrochenen Gesteinskörnungen
(Brechsand-Splitt-Gemisch),
Dicke 3 bis 5 cm,
Druckfestigkeit größer gleich 10 N/mm2,
Steinunterseite mit Haftbrücke,
Haftzugfestigkeit größer gleich 0,4 N/mm2,
in Reihe,
zementgebundenen Pflasterfugenmörtel einbringen,
Farbton Fugenmörtel grau,
nicht wasserdurchlässig.

als Plattenband verlegen.
Menge: 35,000 m

*Hinweis*
--- PFLASTER ---

**01.05.0170 Gestaltungspflaster Mehrstein D 100mm**
Betonpflastersteinbelag D = 100 mm
Pflasterdecke aus Betonpflastersteinen herstellen nach
ATV DIN 18318 und ZTV-Pflaster StB sowie den
Einbaurichtlinien des Herstellers. Die Pflastersteine
sind im vorgegebenen Verband bzw. nach Verlegmuster aus
mehreren Paletten gemischt zu verlegen.
Die organischen Steinkonturen ergeben Fugenbreiten von
1  25 mm.

Bettungsdicke: 4 ± 1 cm.
Grundsätzliche Anforderungen an Bettungs- und
Fugenmaterialien: Kalkgehalt (Calcium-Carbonat) max. 40
M-%, Frost-Tauwechselbeständigkeit nach DIN 12620
Klasse F1.
Bettungs- und Fugenmaterial: Gesteinskörnungsgemisch
2/5 mm, Kategorie ECS 35, SZ22, C90/3.
Fugenschluss: Gesteinskörnungsgemisch 1/3 mm, Kategorie
ECS 35, SZ22, C90/3.
Das Fugenmaterial darf keine Verfärbungen auf dem Belag
hinterlassen.
Rütteln: in mehreren Übergängen bis zur Standfestigkeit
des Belags: Rüttelplatte 250  400 kg, Zentrifugalkraft
30  50 kN, Frequenz = 65 Hz,
nach jeder Überfahrt sind die Fugen erneut vollständig
zu verfüllen.
Bauabschlussreinigung/Endreinigung: Nassreinigung des
fertiggestellten Belags ggf. unter Zuhilfenahme von
Reinigungsmittel und Bürsten.

Produktspezifische Eigenschaften:
Betonpflastersteine aus CO2-neutraler Produktion durch
Kompensation in Scope 1 und 2,
Anteil gütegesicherter sortenreiner Recyclingzuschläge
aus Produktionsrückständen: 10 %,
Einfärbung: UV-beständige anorganische Pigmente, der
gesamte Stein ist durchgefärbt,
Oberseite und Unterseite planmäßig eben,
Fase: vollkantig
Gleit-/ Rutschwiderstand: R 11, nassbelasteter
Barfußbereich Klasse C,
Gutachterlich festgestellte Versickerungsfähigkeit ki =
7,2 x 10-5 m/s nach 18 Jahren Liegezeit.
Pflastersteine gemäß DIN EN 1338 und TL Pflaster-StB.
Qualität: DI. Spaltzugfestigkeit im Mittel 5 N/mm²,
Frost-Tausalzbeständigkeitsklasse 3 (D),
Abriebwiderstandsklasse 4(I).
10 Jahre Nachkaufgarantie.

Set, bestehend aus 9 verschiedenen Steingrößen:
Steinbreite je ca. 95  115 mm, 5 verschiedene
Normalsteine, Längen: 135-170 mm,
2 verschiedene Kleinsteine, Längen: 105  115 mm,
2 verschiedene Bindersteine, Längen: 210  250 mm,

Dicke  100 mm
Verlegeart Wilder Verband
Farbauswahl: Grau-Schattiert
Vor der Bestellung sind dem AG einzelne Mustersteine
zur finalen Festlegung der Farbauswahl vorzulegen.

Leitprodukt:

ARENA® Bel Cante S 10
braun-steine GmbH
Hauptstraße 5 - 7
73340 Amstetten

oder vergleichbar

Produkt des AN im Angebot:
 '...'

vom Bieter auszufüllen, sonst Leitprodukt

Verlegemuster Wilder Verband
Menge: 50,000 m2

**01.05.0180 Gestaltungspflaster Mehrstein mit Rasenfugen D100mm**
Betonpflastersteinbelag, d= 100 mm
Pflasterdecke aus Betonpflastersteinen herstellen nach
ATV DIN 18318 und ZTV-Pflaster StB sowie den
Einbaurichtlinien des Herstellers. Die Pflastersteine
sind im vorgegebenen Verband bzw. nach Verlegmuster aus
mehreren Paletten gemischt zu verlegen.
Die organischen Steinkonturen ergeben Fugenbreiten von
5 -30 mm.
Bettungsmaterial: FLL "Richtlinien für Planung, Bau und
Instandhaltung von begrünbaren Flächenbefestigungen"

Substrat für die Bettung, in mineralisch-organischer
Form, auf Basis von Löß, Basalt, Lava, Bims, Sand und
Kompost der Körnung 0-6 mm liefern,
einbauen und verdichten. Die Einhaltung der Vorgaben
der FLL Richtlinie für die Planung, Bau
und Instandhaltung von begrünbaren Flächenbefestigungen
und der Düngemittelverordnung sind per
Untersuchungsbericht nachzuweisen.

Die Einbauverdichtung von 25-35 Vol% ist zu
berücksichtigen

Einbaustärke: 4 cm

Erzeugnis: Bettungssubstrat FLL Bauweise N2-N Fw
oder. gleichwertig
Das Fugenmaterial darf
keine Verfärbungen auf dem Belag hinterlassen.
Rütteln: in mehreren Übergängen bis zur Standfestigkeit
des Belags: Rüttelplatte 200 - 250 kg, Zentrifugalkraft
25 - 50 kN, Frequenz = 65 Hz,
nach jeder Überfahrt sind die Fugen erneut vollständig
zu verfüllen.

Der Fugenfüllstoff muss identisch mit dem Bettungsstoff
sein. Ebenso muss der Bettungsstoff gegenüber der
Unterlage filterstabil sein.

Produktspezifische Eigenschaften:
Betonpflastersteine aus zertifizierter klimaneutraler
Produktion,
Anteil gütegesicherter sortenreiner Recyclingzuschläge
aus Produktionsrückständen: 10 %,
Einfärbung: UV-beständige anorganische Pigmente, der
gesamt Stein ist durchgefärbt,
Oberseite und Unterseite planmäßig eben, unbearbeitet,
Fase: vollkantig,
Gleit-/ Rutschwiderstand: R 12, nassbelasteter
Barfußbereich Klasse C,

Set, bestehend aus 12 verschiedenen Steingrößen:
Steinbreiten inkl. Abstandsnocken ca. 102  186 mm,
Steinlängen inkl. Abstandsnocken ca. 130  250 mm

Dicke  100 mm
Verlegeart Wilder Verband
Farbauswahl: Grau-Schattiert
Vor der Bestellung sind dem AG einzelne Mustersteine
zur finalen Festlegung der Farbauswahl vorzulegen.

Bei der Kalkulation ist das Verlegemuster zu beachten.

inkl. Lieferung und Einbau nach Herstellerangaben
Produkt ist vor Einbau zu bemustern

Leitprodukt:

Betonpflastersteinbelag ARENA BEL CANTE Rasen- und
Drainfugenstein
D= 100mm
braun-steine GmbH
Hauptstraße 5 - 7
73340 Amstetten

oder vergleichbar

Produkt des AN im Angebot:
 '...'

vom Bieter auszufüllen, sonst Leitprodukt

Verlegemuster Wilder Verband
Menge: 350,000 m2

**01.05.0190 Gestaltungspflaster 3-Stein D 80mm**
Pflaster- und Plattenbelag gem. DIN EN 1338 bzw. DIN EN
1339 liefern und gemäß FGSV Merkblatt M FP herstellen
inkl. Bettung.

Bei der Planung und Ausführung von Verkehrsflächen sind
unter Berücksichtigung der planungstechnisch relevanten
örtlichen Gegebenheiten zusätzlich folgende Regelwerke
zu beachten: DIN 18318, RStO, ZTV Pflaster StB, TL
Pflaster StB, FGSV Merkblatt M FG, FGSV Merkblatt M FP.
Alle Regelwerke, Vorschriften und Merkblätter in Ihrer
jeweils gültigen Fassung.
Zu beachten sind auch die Einbauhinweise des
Herstellers.
Bettungsmaterial als Baustoffgemisch in der Körnung 0/5
oder 0/8 mm gem. ZTV Pflaster StB kornabgestuft liefern
und auf verdichteter und gem. RStO dimensionierter und
hergestellter Frostschutz- bzw. Tragschicht
profilgerecht einbauen. Bettungsstärke in verdichtetem
Zustand 3 bis 5 cm. Die Bettung muss so beschaffen
sein, dass diese dauerhaft wasserdurchlässig und der
Frostschutz- bzw. Tragschicht sowie dem Fugenmaterial
gegenüber filterstabil ist.
Pflaster und/oder Platten gem. Herstellerangaben und
den gültigen Regeln der Technik auf die fachgerecht
hergestellte Bettung verlegen.
Fuge gem. technischer Planung und Herstellerangaben in
einer Breite von 4 mm +/- 2 mm herstellen.
Fugenmaterial in einer Körnung abgestimmt auf das
Bettungsmaterial kornabgestuft und filterstabil liefern
und kontinuierlich mit der Verlegung einbringen.

Das Rastermaß der Steine ist vor Beginn der Verlegung
durch Auslegen einer Steinreihe im Verlegemuster zu
überprüfen.
Die Rüttelgänge haben mit einer auf die Pflaster- bzw.
Plattenstärke abgestimmten Rüttelplatte
(Betriebsgewicht bis ca. 250 kg) zu erfolgen.
Nach dem 1. Rüttelgang ist die verbliebene Fuge mit
o.g. Fugenmaterial einzukehren oder einzuschlämmen. Der
Fugenschluss hat mit einer Körnung 0/2 mm zu erfolgen.
Überschüssiges Fugen- und Bettungsmaterial ist vor
jedem Rüttelgang zu beseitigen, um ein Verkratzen der
Oberflächen während des Rüttelns zu verhindern.

2-schichtiger Aufbau mit Vorsatzschicht und Kernbeton ;
Frost-Tausalz-Beständigkeit {gem]. DIN EN 1338 bzw. DIN
EN 1339 (Prüfzeugnis nach dem CDF Verfahren eines
unabhängigen Prüfinstitutes ist vorzulegen).

Mit angeformten Stabilisatoren 2,5 mm
Fase: Microfase ; (2+1)x1,5
Kantenverlauf : Gerade

3 Steingrößen lagenweise gemischt geliefert in 3
verschiedenen Farben. Die Verlegung hat grundsätzlich
paletten- / lagenweise gemischt zu erfolgen.

Rastermaß:
Länge: 8 cm  Breite 16 cm  Dicke: 8 cm
Länge: 24 cm  Breite 16 cm  Dicke: 8 cm
Länge: 16 cm  Breite 16 cm  Dicke: 8 cm

Steinmaß:
Länge: 7,7 cm  Breite: 15,7 cm  Dicke: 8 cm
Länge: 23,7 cm  Breite: 15,7 cm  Dicke: 8 cm
Länge: 15,7 cm  Breite: 15,7 cm  Dicke: 8 cm

Klimaneutrale Produktion. Umwelteinflüsse der Produkte
(Ökobilanzdaten) nach ISO 14040 ff.
Geprüft und verifizierte Produkt- und
Umweltinformationen
Mit Umweltkennzeichen Blauer Engel
ressourcenschonend, schadstoffarm und umweltverträglich
nach Prüfkriterien des Umweltkennzeichens Blauer Engel
DE-UZ 216, EPD-RIN-20210087-ICL1-DE Nachweis CO2-
neutral über den gesamten Lebenszyklus, Produktion mit
mindestens 25% Anteil recyclierter Rohstoffe, sowie
einer Prüfung der Ökotoxizität nach DIN CEN/TS 16637-2.

Eine umfassende Dokumentation ist auf Verlangen des
Auftraggebers vorzulegen.
Bei der Kalkulation ist das Verlegemuster zu beachten.

inkl. Lieferung und Einbau nach Herstellerangaben
Produkt ist vor Einbau zu bemustern

Verlegeraster: Wilder Verband gem. beigelegtem
Verlegedetail in 3 verschiedenen Farben.

Oberfläche: Hartgestein-Edelsplitt -Vorsatz

Farbauswahl : 3- versch. Farbtöne (Grau-/Beigetöne),
seitens AG nach Bemusterung
Die Herstellung einer Musterfläche von 3m x 3m ist in
den Gesamtpreis einzukalkulieren. Die genaue Farbgebung
der Steinoberflächen ist zuvor mit dem Hersteller der
Betonsteine abzustimmen.

Leitprodukt:

RINN  Siliton 3er-Kombi, Oberfläche:.Nube e, D= 80 mm
Rinn Beton- und Naturstein GmbH & Co. KG

oder vergleichbar

Produkt des AN im Angebot:
'...'

vom Bieter auszufüllen, sonst Leitprodukt
Menge: 1350,000 m2

**01.05.0200 Gestaltungspflaster D 80mm**
Pflaster- und Plattenbelag gem. DIN EN 1338 bzw. DIN EN
1339 liefern und gemäß FGSV Merkblatt M FP herstellen
inkl. Bettung.

Bei der Planung und Ausführung von Verkehrsflächen sind
unter Berücksichtigung der planungstechnisch relevanten
örtlichen Gegebenheiten zusätzlich folgende Regelwerke
zu beachten: DIN 18318, RStO, ZTV Pflaster StB, TL
Pflaster StB, FGSV Merkblatt M FG, FGSV Merkblatt M FP.
Alle Regelwerke, Vorschriften und Merkblätter in Ihrer
jeweils gültigen Fassung.
Zu beachten sind auch die Einbauhinweise des
Herstellers.
Bettungsmaterial als Baustoffgemisch in der Körnung 0/5
oder 0/8 mm gem. ZTV Pflaster StB kornabgestuft liefern
und auf verdichteter und gem. RStO dimensionierter und
hergestellter Frostschutz- bzw. Tragschicht
profilgerecht einbauen. Bettungsstärke in verdichtetem
Zustand 3 bis 5 cm. Die Bettung muss so beschaffen
sein, dass diese dauerhaft wasserdurchlässig und der
Frostschutz- bzw. Tragschicht sowie dem Fugenmaterial
gegenüber filterstabil ist.
Pflaster und/oder Platten gem. Herstellerangaben und
den gültigen Regeln der Technik auf die fachgerecht
hergestellte Bettung verlegen.
Fuge gem. technischer Planung und Herstellerangaben in
einer Breite von 4 mm +/- 2 mm herstellen.
Fugenmaterial in einer Körnung abgestimmt auf das
Bettungsmaterial kornabgestuft und filterstabil liefern
und kontinuierlich mit der Verlegung einbringen.

Das Rastermaß der Steine ist vor Beginn der Verlegung
durch Auslegen einer Steinreihe im Verlegemuster zu
überprüfen.
Die Rüttelgänge haben mit einer auf die Pflaster- bzw.
Plattenstärke abgestimmten Rüttelplatte
(Betriebsgewicht bis ca. 250 kg) zu erfolgen.

2-schichtiger Aufbau mit Vorsatzschicht und Kernbeton ;
Frost-Tausalz-Beständigkeit {gem]. DIN EN 1338 bzw. DIN
EN 1339 (Prüfzeugnis nach dem CDF Verfahren eines
unabhängigen Prüfinstitutes ist vorzulegen).

Mit angeformten Stabilisatoren 2,5 mm
Fase: Microfase ; (2+1)x1,5
Kantenverlauf : Gerade

Die Verlegung hat grundsätzlich paletten- / lagenweise
gemischt zu erfolgen.

Rastermaß:
Länge: 24 cm  Breite 16 cm  Dicke: 8 cm

Steinmaß:
Länge: 23,7 cm  Breite: 15,7 cm  Dicke: 8 cm

Klimaneutrale Produktion. Umwelteinflüsse der Produkte
(Ökobilanzdaten) nach ISO 14040 ff.
Geprüft und verifizierte Produkt- und
Umweltinformationen
Mit Umweltkennzeichen Blauer Engel
ressourcenschonend, schadstoffarm und umweltverträglich
nach Prüfkriterien des Umweltkennzeichens Blauer Engel
DE-UZ 216, EPD-RIN-20210087-ICL1-DE Nachweis CO2-
neutral über den gesamten Lebenszyklus, Produktion mit
mindestens 25% Anteil recyclierter Rohstoffe, sowie
einer Prüfung der Ökotoxizität nach DIN CEN/TS 16637-2.

Eine umfassende Dokumentation ist auf Verlangen des
Auftraggebers vorzulegen.
Bei der Kalkulation ist das Verlegemuster zu beachten.

inkl. Lieferung und Einbau nach Herstellerangaben
Produkt ist vor Einbau zu bemustern

Verlegeraster: Halbverband Ausrichtung nach Rü. AG

Oberfläche: Hartgestein-Edelsplitt -Vorsatz

Farbauswahl: Einfarbig, Eine Steinfarbe ist aus der
Farbauswahl aus Pos. 01.05.0190 festzulegen nach
Bemusterung.

Bereich: Pflasterung unter Fahrradparker

Leitprodukt:

RINN  Siliton
D= 80 mm, Oberfläche:.Nube e,
Rinn Beton- und Naturstein GmbH & Co. KG

oder vergleichbar

Produkt des AN im Angebot:
'...'

vom Bieter auszufüllen, sonst Leitprodukt
Menge: 50,000 m2

**01.05.0210 Substrat einbauen (Rasenfugen)**
Rasensubstrat liefern und  in Rasenfugen des
Rasenfugenpflasters (Vorposition) einarbeiten

Abrechnungsfläche = Pflasterfläche
Rasenfugenanteil ca. 28 %
Steinstärke =  10 cm

Fertigrasenmischung für Rasentragschichten

Bezug Pos. 01.05.0180
Menge: 350,000 m2

*Hinweis*
--- ASPHALTBAU ---

**01.05.0220 Asphalttragschicht**
Asphalttragschicht ZTV Asphalt-StB,
DIN EN 13108-1
Mischgutart AC 22 T N,
in Wegebereich und Fahrbahnbereich,
Belastungsklasse Bk 0,3 RStO,
Mitverwendung von Asphaltgranulat ist zulässig,
Bindemittel Straßenbaubitumen 70/100 TL
Bitumen-StB und
DIN EN 12591,
Schichtdicke 8 cm,
Einbau zwischen Randeinfassungen.
Verdichtungsgrad = 97,0 %
Einbaudicke gemäß TPD-StB durch elektromagnetische
Dickenmessung,
Menge: 650,000 m2

**01.05.0230 Zulage Handeinbau**
wie vor, je Zulage für Handeinbau in Bereichen, in den
der Einbau mit dem Fertiger nicht möglich ist
Menge: 120,000 m2

**01.05.0240 Asphaltfläche reinigen**
Asphaltflächen von allen losen und anhaftenden
Fremdkörpern gründlich reinigen,
scharf abkehren und gründlich naß reinigen und Abkehren
bzw. Saugen vor Aufbringung der Deckschichten.
Das Kehrgut und die gelösten Sand-, Schmutz- und
Staubmassen
ordnungsgemäß entsorgen.
Menge: 650,000 m2

**01.05.0250 Bitumenemulsion auf Tragschicht**
Fläche säubern und mit Bitumenemulsion anspritzen
Vorh Fahrbahnfläche maschinell oder von Haus säubern,
mit 200 bis 300 g/m2 polymermodifizierte
Bitumenemulsion C40BF1-S, einschließlich Lieferung der
Materialien und Nebenarbeiten

Vor Einbau Asphaltdeckschicht
Menge: 650,000 m2

**01.05.0260 Asphaltbetondeckschicht Bk1,0 AC8DN D 4cm Bindem. 50/70**
Asphaltdeckschicht aus Asphaltbeton,
ZTV Asphalt-StB,
Belastungsklasse RStO 12 Bk 0,3,
in Neben- und Rastanlagen - PKW-Verkehr einschl.
geringem Schwerverkehrsanteil, Mischgutart AC 8 D N,
natürliche Gesteinskörnung TL Gestein, Gesteinsart
Moräne (zur Aufhellung der Gesamteindrucks)Schichtdicke
4 cm,
Bindemittel Straßenbaubitumen 50/70 TL Bitumen-StB und
DIN EN 12591,
Einbaudicke gemäß TPD-StB durch elektromagnetische
Dickenmessung,
Einbau zwischen Randeinfassungen.
auf die noch warme Oberfläche 0,5 bis 1 kg/m2
gebrochene Gesteinskörnung der Lieferkörnung 1/3
streuen, Material wie Beimischung
einwalzen,

nicht gebundene Stoffe abfegen, aufnehmen und
entsorgen, Entsorgung wird gesondert vergütet.

Der Einbau ist vom AN vorab eigenständig und intensiv
zu durchdenken und zu konzipieren, dass möglichst
wenige Ansatzstellen und eine homogene Oberfläche
entsteht.

Vor Einbau ist die Mischung und Aufhellung mit dem AG
und der Bauleitung abzustimmen.
Menge: 650,000 m2

**01.05.0270 Zulage Handeinbau**
wie vor, je Zulage für Handeinbau in Bereichen, in den
der Einbau mit dem Fertiger nicht möglich ist
Menge: 120,000 m2

**01.05.0280 Abstumpfungsmaßnahme**
Abstumpfungsmaßnahme zur Erhöhung der
Anfangsgriffigkeit durch gleichmäßiges Aufbringen und
Einwalzen von Abstreukörnung durchführen nach
Herstellungsvorgaben.
Nicht gebundene Abstreukörnung aufnehmen und der
Verwertung nach Wahl des AN zuführen.

Abstreukörnung = Lieferkörnung 1/3
Abstreumenge = 1,0 kg/m2
Maschinell aufstreuen
Menge: 650,000 m2

**01.05.0290 Prüfung durch Puls-Induktionsverfahren**
Einbaudicke gemäß TPD-StB 12 durch Messen via Puls-
Induktionsverfahren (zerstörungsfreie Messung)
nachweisen.

Die Lage der Messpunkte wird vom AG oder der Bauleitung
örtlich vorgegeben. Und ist für den kompletten
Schichtaufbau an den 5 Standorten zu kalkulieren

Je Standort, sind alle Asphaltschichten nachzuweisen
Menge: 2,000 St

**01.05.0300 TOK-Band**
Anschlüsse mit TOK-Band an bestehende Decke oder
Bauteil in der Dicke der Asphaltdeckschicht mit
schmelzbarem Bitumen-Dichtungsband herstellen.
Anschluss gem. ZTV Fug-StB
Vor dem Einbau der Deckschicht vorhandene Wandung
säubern, soweit erforderlich, trocknen und mit
Voranstrich versehen. nach dem Trocknen des
Voranstriches, Dichtungsband an der zu verklebenden
Seite leicht anschmelzen und an Wandung gleichmäßig
anpressen. Die Herstellerangaben sind einzuhalten.

Anschluss quer und längs
Dicke der Deckschicht 4,0 cm
Breite des Dichtungsbands 10mm
Menge: 25,000 m

*Hinweis*
-- MARKIERUNGSARBEITEN ---

**01.05.0310 Farblinierung 1K- Farbe - weiß**
Linienmarkierung, gem. Plan
aus Einkomponenten-Markierungsfarbe,

Rollwiederstand ca. T3
inkl. Einstreuung für Griffigkeit Klasse ca. S3
(SRT größer gleich 55) DIN EN 1436,
Farbton weiß
auf Asphaltfläche der Pos. 01.05.0260
inkl. Flächenvorbereitung, gem. Herstellerangabe

Es handelt sich um eine 10 cm breite Linie, mit der
oben angegebenen Längen. Es handelt sich um zwei
Flächen.

Es wird eine Bemusterung durchgeführt,hierfür ist dem
AG ein Farbmuster vorzulegenDie Bestellung darf erst
nach Freigabe erfolgen

LIMBOROUTE; Material K815, Swarco
oder vergleichbar

Produkt nach Angaben des AN:
'...'
Menge: 30,000 m

#### Titel 01.06 BETONFFERTIGTEILE

*Hinweis*
Für die folgenden Positionen des Titel 06 gelten die
folgenden Regelwerke und Normen:
DIN 18500 Festigkeit DIN EN 13198 Straßenmöbel /
Gestaltungselemente ATV DIN 18333 VOB Teil C
Betonwerkstein DIN 1045-4 Ergänzende Regeln für
die Herstellung und die Konformität von Fertigteilen.
DIN 18065 Treppen

Produktmuster sind bei den Beschriebenen Herstellern
bereits hinterlegt.
Dies gilt im Besonderen für die Sichtbetonelemente.

*Hinweis*
Im Zuge der nachstehenden Positionen ist eine
Werkplanung durch den AN anzufertigen. Diese ist in den
EP mit einzukalkulieren und wird nicht gesondert
vergütet! Vor der Fertigung ist die Werkplanung dem AG
und der Bauüberwachung zur Prüfung vorzulegen.

*Hinweis*
--- GRÜNDUNG ---

**01.06.0010 Frostschutzschicht / -kies**
Frostschutzschicht zur Hinterfüllung der
Winkelstützelemente sowie frostsicherer Unterbau der
Treppenanlagen und BetonsitzblöckeVerdichtungsgrad
mind. DPr 1,Verformungsmodul EV2 auf der Oberfläche
mind.100 MN/m2, aus Baustoffgemisch für
Frostschutzschicht,Körnung 0/32 - 0/45, liefern und
einbauen
Menge: 100,000 m3

**01.06.0020 Ortbeton Fundament Treppenanlage Stahlbeton C20/25**
Ortbeton Fundament für Treppenanlage und Betonblöcke
waagerecht,als Stahlbeton,Normalbeton C 20/25DIN EN
206-1,DIN 1045-2,inkl. Bewehrung und Anschlussbewehrung
der Folgepositionen einbauen 01.06.0030 01.06.0040
01.06.0050 01.06.0070 01.06.0080 01.06.0090
Menge: 30,000 m3

**01.06.0030 Bewehrungskorb B500B**
Bewehrungskorb für konstruktive Bewehrungaus
Betonstabstahl B500BDIN 488-1 und DIN 488-2,
Menge: 3,000 t

**01.06.0040 Betonstahlmatte B500B Lagermatte Q257B**
Bewehrung aus Betonstahlmatten B500BDIN 488-1, DIN
488-4,als Lagermatte, Q 257 B.
Menge: 3,000 t

*Hinweis*
--- STUFEN / SITZSTUFEN ---

**01.06.0050 Sitzstufe H 51cm / B 93cm - Typ A**
Betonwerkstein-Großblöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen; an den Fugensind durch
geeignete SchutzmaßnahmenAbplatzungen zu vermeiden; die
Einzellängen derWerksteine ist unterschiedlich
undrichtet sich nach den geplanten Abschnittenunter
Berücksichtigung von ca. 5 mm Fuge

Verlegung in Drainfähiges Monokorn-Trass-
Zement-Mörtelbett
Stärke: 3 cm
Oberfläche Fundament gründlich reinigen und mit
Haftbrücken vorbehandeln

Herstellung bewehrtes Betonfundament in Pos. 01.06.0020
enthalten. Die Lieferung und Herstellung des
frostsicheren Unterbaus wird in der Pos.
01.06.0010gesondert vergütet.
24 St  Typ A1 Nennmaß L/B/H 200 cm/ 93 cm/51 cm
1 St  Typ A2 (Siehe Grafik)
1 St  Typ A3 (Siehe Grafik)
1 St  Typ A4 (Siehe Grafik)
1 St  Typ A5 (Siehe Grafik)
1 St  Typ A6 (Siehe Grafik)
1 St  Typ A7 (Siehe Grafik)
1 St  Typ A8 (Siehe Grafik)
1 St  Typ A9 (Siehe Grafik)
1 St  Typ A10 (Siehe Grafik)
1 St  Typ A11 (Siehe Grafik)
1 St  Typ A12 (Siehe Grafik)
1 St  Typ A13 (Siehe Grafik)

Hersteller z.B.: Gödde Betonoder gleichwertigProdukt
nach Angaben des AN:
 '...'
Menge: 69,000 m

**01.06.0060 Zulage für Radien - Sitzblöcke - Typ A**
Zulage für individuelle Winkel- und Längenanpassungen
gemäß Ausführungsplanung der Vorposition

Vorgesehener Winkel und Länge: Siehe Grafik/ Detailplan

Es handelt sich um zwölf Winkel- und Längenanpassungen
(Typ A 2 bis Typ A 13) in den Sitzblöcken der
Vorposition. 01.06.0050 In dieser Position sind nur die
Mehrkosten der Fertigungskosten für diese Formteile der
jeweiligen Winkel- und Längenanpassungen einzupreisen.
Die Einbauarbeiten werden über die Vorposition
abgerechnet.
Menge: 12,000 St

**01.06.0070 Sitzstufe H 51cm / B 62cm - Typ B**
Betonwerkstein-Großblöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen; an den Fugensind durch
geeignete SchutzmaßnahmenAbplatzungen zu vermeiden; die
Einzellängen derWerksteine ist unterschiedlich
undrichtet sich nach den geplanten Abschnittenunter
Berücksichtigung von ca. 5 mm Fuge

Verlegung in Drainfähiges Monokorn-Trass-
Zement-Mörtelbett
Stärke: 3 cm
Oberfläche Fundament gründlich reinigen und mit
Haftbrücken vorbehandeln

Herstellung bewehrtes Betonfundament in Pos. 01.06.0020
enthalten. Die Lieferung und Herstellung des
frostsicheren Unterbaus wird in der Pos.
01.06.0010gesondert vergütet.
4 St  Typ B Nennmaß L/B/H 200 cm/ 62 cm/ 51 cm

Hersteller z.B.: Gödde Betonoder gleichwertigProdukt
nach Angaben des AN:
 '...'
Menge: 8,000 m

**01.06.0080 Sitzstufe H 35cm / B 62cm - Typ C**
Betonwerkstein-Großblöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen; an den Fugensind durch
geeignete SchutzmaßnahmenAbplatzungen zu vermeiden; die
Einzellängen derWerksteine ist unterschiedlich
undrichtet sich nach den geplanten Abschnittenunter
Berücksichtigung von ca. 5 mm Fuge

Verlegung in Drainfähiges Monokorn-Trass-
Zement-Mörtelbett
Stärke: 3 cm
Oberfläche Fundament gründlich reinigen und mit
Haftbrücken vorbehandeln

Herstellung bewehrtes Betonfundament in Pos. 01.06.0020
enthalten. Die Lieferung und Herstellung des
frostsicheren Unterbaus wird in der Pos.
01.06.0010gesondert vergütet.
4 St  Typ C Nennmaß L/B/H 200 cm/ 62 cm/ 35 cm

Hersteller z.B.: Gödde Betonoder gleichwertigProdukt
nach Angaben des AN:
 '...'
Menge: 8,000 m

**01.06.0090 Sitzstufe H 48cm / B 60cm - Typ D**
Betonwerkstein-Großblöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen; an den Fugensind durch
geeignete SchutzmaßnahmenAbplatzungen zu vermeiden; die
Einzellängen derWerksteine ist unterschiedlich
undrichtet sich nach den geplanten Abschnittenunter
Berücksichtigung von ca. 5 mm Fuge

Verlegung in Drainfähiges Monokorn-Trass-
Zement-Mörtelbett
Stärke: 3 cm
Oberfläche Fundament gründlich reinigen und mit
Haftbrücken vorbehandeln

Herstellung bewehrtes Betonfundament in Pos. 01.06.0020
enthalten. Die Lieferung und Herstellung des
frostsicheren Unterbaus wird in der Pos.
01.06.0010gesondert vergütet.
 5 St  Typ D1 Nennmaß L/B/H 200 cm/ 60 cm/48 cm
1 St  Typ D2 (Siehe Grafik) H= 48 cm
1 St  Typ D3 (Siehe Grafik) H= 48 cm
1 St  Typ D4 (Siehe Grafik) H= 48 cm
1 St  Typ D5 Nennmaß L/B/H 125,4 cm/ 60 cm/48 cm
1 St  Typ D6 (Siehe Grafik) H= 48 cm

Hersteller z.B.: Gödde Betonoder gleichwertigProdukt
nach Angaben des AN:
 '...'
Menge: 19,000 m

**01.06.0100 Zulage für Radien - Sitzblöcke - Typ D**
Zulage für individuelle Winkel- und Längenanpassungen
gemäß Ausführungsplanung der Vorposition

Vorgesehener Winkel und Länge: Siehe Grafik/ Detailplan

Es handelt sich um fünf Winkel- und Längenanpassungen
(Typ D 2 bis Typ D6) in den Sitzblöcken der Vorposition
01.06.0090. In dieser Position sind nur die Mehrkosten
der Fertigungskosten für diese Formteile der jeweiligen
Winkel- und Längenanpassungen einzupreisen. Die
Einbauarbeiten werden über die Vorposition abgerechnet.
Menge: 5,000 St

**01.06.0110 Sitzblock H 55cm / B 50cm - Typ E - Fallschutzfläche**
Betonwerkstein-Blöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen; an den Fugensind durch
geeignete SchutzmaßnahmenAbplatzungen zu vermeiden; die
Einzellängen derWerksteine ist unterschiedlich
undrichtet sich nach den geplanten Abschnitten
liefern und vollflächig auf ein 20 cm starkes fundament
aus Beton C20/25 0-16 mm setzen inkl. Herstellung einer
Haftbrücke aus geeigneter Haftschlämme. Inkl.
Erdarbeiten.
Der frostsichere Unterbau ist bereits in Pos:
01.05.0040enthalten

Länge 50 cm
Breite 50 cm
Höhe 55 cm

EInbindung: 10 cm

Hersteller z.B.: Gödde Betonoder gleichwertigProdukt
nach Angaben des AN:
 '...'
Menge: 7,000 St

**01.06.0120 Sitzblock H 45cm / B 50cm - Typ E - Verkleben/Verdübeln**
Betonwerkstein-Blöcke;Sichtbeton
hellgrauglatt;Auftrittflächen Technik
PR11(Rutschhemmung größer/gleich R11 oder SRT 70,
Nachweise sind vorzulegen);DIN 1045-4; C 35/45(LP);
XC4/XD3/XF4; WA;Gesteinskörnung darf maximal 0,02 Gew.-
% anquellfähigenBestandteilen organischen Ursprungs
enthalten;die Verwendung vonWeißzement behält sich der
AG vor,Cnom = 5 cm;als Qualitätsrichtlinie für Optik
und Oberflächegilt Klasse SB4 nach Merkblatt Sichtbeton
DBVals vereinbart;Kanten 3 mm angeschliffen;es ist
exakt auf die angegebeneKantenausbildung zu achten;das
Zuschlagmaterial ist farblich auf dieBetonoberfläche
abzustimmen;keine Versetzhilfen; die Werksteine sind
mitgeeignetem Gerät (Versetzzange, Vakuumgerät...)ohne
Versetzspuren einzubauen.
Länge 50 cm
Breite 50 cm
Höhe 45 cm

liefern, einschließlich erforderlichemn Kleber- und
Vorbeschichtungsmaterialien, und fluchtgerecht nach
Angaben der Bauleitung auf vorhandene Asphaltdecke
vollflächig aufkleben.

Die Position beinhaltet, die Vorbeschichtung der
Steinunterseite, sowie der Fahrbahndecke mit 2-
Komponenten Kunstharzvorbeschichtung. Die noch feuchte
Vorbeschichtung ist mit feuergetrocknetem Quarzsand
0,71,2 mm, zur Erhöhung der Rauigkeit, abzustreuen. Der
2-Komponenten Methacrylatmörtel ist vor Ort anzumischen
und in einer Stärke von 5 bis 10 mm aufzubringen. Die
Sitzblöcke sind unter Beachtung der Verarbeitungszeit
in den feucht / plastischen Mörtel fluchtgerecht zu
versetzen. Die Verklebung ist vollflächig auszuführen.

Zusätzlich ist eine Ankerverbindung herstellen
Verbindung aus Ankerstangen M12 x 200 mm V2A,,
2K-Injektionsmörtel. Ankerstange mittels
Injektionsmörtel in Asphalt und Betonblock einkleben.
Inkl. Herstellung der Bohrung.

Hersteller z.B.: Gödde Betonoder gleichwertigProdukt
nach Angaben des AN:
'...'
Menge: 5,000 St

**01.06.0130 Sitzauflage Holz Typ A**
Lieferung und Montage von
Holzauflage L/B 100-200/62,2 cm, 7x B/H 9,7/3,8 cm, Typ
A
FSC®-zertifiziertes Kambala (FSC® 100%) geölt,
GFA-COC-002299, Unterkonstruktion und
Befestigung aus Edelstahl
inkl. Ausführung einer vorderseitigen Blende gem.
Ausfürhungsplan bzw. nach
Absprache mit der Bauleitung.

11 St Typ A Sitzauflagen, je 2 Meter länge,
Aufteilung in Einzelelemente gem.
Ausführungsplan.

Lieferfirma:  Gödde Beton

oder gleichwertig.

Produkt nach Angaben des AN:
'...'
Menge: 22,000 m

**01.06.0140 Sitzauflage Holz Typ B**
Lieferung und Montage von
Holzauflage L/B 100-200/69,3 cm, 9x B/H 9,7/3,8 cm, Typ
B FSC®-zertifiziertes Kambala (FSC® 100%) geölt, GFA-
COC-002299, Unterkonstruktion und Befestigung aus
Edelstahl inkl. Ausführung einer beidseitigen Blende
gem. Ausfürhungsplan bzw. nach
Absprache mit der Bauleitung.

4 St Typ B Sitzauflagen, je 2 Meter länge,
Aufteilung in Einzelelemente gem.Ausführungsplan.

Lieferfirma:  Gödde Beton

oder gleichwertig.

Produkt nach Angaben des AN:
'...'
Menge: 8,000 m

*Hinweis*
Die nachfolgende Stufenanlage wir mittels drei
unterschiedlicher Stufenblöcke hergestellt:

A = unterste Stufe
B = Zwischenstufen
C = oberste Stufe
D = Stufe für Podest (unterste Stufe)

Die unterste Stufe verfügt über zusätzliche
Einbindetiefe. Die oberste Stufe ist kürzer, wegen der
fehlenden Überlappung.
Alle Stufen erhalten einen Kontraststreifen. Dieser
wird als Zulageposition aufgeführt.

Nennmaß und Stufenmaß

Nennmaß = Fertigungsgröße Block
Stufenmaß = eigebautes Stufenmaß
(Auftrittsfläche und Stufenhöhe)

Schnitt

Beispiel:

**01.06.0150 Blockstufe H 19cm / B 34cm - A**
Betonwerkstein-Blockstufen; Sichtbeton hellgrauglatt;
Auftrittflächen Technik PR11
(mit Rutschhemmung größer/gleich R11 oder SRT 70
(Nachweise sind vorzulegen);
DIN 1045-4; C 35/45
(LP); XC4/XD3/XF4; WA;
Gesteinskörnung darf maximal 0,02 Gew.-% an
quellfähigen
Bestandteilen organischen Ursprungs enthalten;
die Verwendung von Weißzement behält sich der AG vor,
Cnom = 5 cm;
als Qualitätsrichtlinie für Optik und Oberfläche gilt
Klasse SB4 nach
Merkblatt Sichtbeton DBV als vereinbart;
Kanten 3 mm angeschliffen;
es ist exakt auf die angegebene Kantenausbildung zu
achten;
das Zuschlagmaterial ist farblich auf die
Betonoberfläche abzustimmen; keine Versetzhilfen; die
Werksteine sind mit geeignetem Gerät (Versetzzange,
Vakuumgerät...) ohne Versetzspuren einzubauen; an den
Fugen sind durch geeignete Schutzmaßnahmen
Abplatzungen zu vermeiden

Blockabmessungen:
4 St Typ A Nennmaß L/B/H  200/19/34
2 St Typ A Nennmaß L/B/H  300/19/34
1 St Typ A1 (siehe Grafik)
Stufe im Einbau (Stufenmaß) = 16/31 cm

Verlegung in drainfähiges Monokorn-Trass-
Zement-Mörtelbett
Stärke: 3 cm
Oberfläche Fundament gründlich reinigen und mit
Haftbrücken vorbehandeln

Herstellung bewehrtes Betonfundament in Pos. 01.06.0020
enthalten.

Die aAnpassung an Länge und Winkel wird in folgender
Pos. vergütet: 01.06.0190

Hersteller z.B. Gödde Beton
oder gleichwertig

Produkt nach Angaben des AN: '...'
Menge: 17,000 m

**01.06.0160 Blockstufe H 15,5cm / B 34cm - B**
Betonwerkstein-Blockstufen; Sichtbeton hellgrauglatt;
Auftrittflächen Technik PR11
(mit Rutschhemmung größer/gleich R11 oder SRT 70
(Nachweise sind vorzulegen);
DIN 1045-4; C 35/45
(LP); XC4/XD3/XF4; WA;
Gesteinskörnung darf maximal 0,02 Gew.-% an
quellfähigen
Bestandteilen organischen Ursprungs enthalten;
die Verwendung von Weißzement behält sich der AG vor,
Cnom = 5 cm;
als Qualitätsrichtlinie für Optik und Oberfläche gilt
Klasse SB4 nach
Merkblatt Sichtbeton DBV als vereinbart;
Kanten 3 mm angeschliffen;
es ist exakt auf die angegebene Kantenausbildung zu
achten;
das Zuschlagmaterial ist farblich auf die
Betonoberfläche abzustimmen; keine Versetzhilfen; die
Werksteine sind mit geeignetem Gerät (Versetzzange,
Vakuumgerät...) ohne Versetzspuren einzubauen; an den
Fugen sind durch geeignete Schutzmaßnahmen
Abplatzungen zu vermeiden;

Blockabmessungen:
4 St Typ B Nennmaß L/B/H 200/15,5/34
1 St Typ B Nennmaß L/B/H 200/15,5/34
1 St Typ B1 (siehe Grafik)
1 St Typ B2 (siehe Grafik)
1 St Typ B3 (siehe Grafik)
Stufe im Einbau (Stufenmaß) = 16/31 cm

Verlegung in drainfähiges Monokorn-Trass-
Zement-Mörtelbett
Stärke: 3 cm
Oberfläche Fundament gründlich reinigen und mit
Haftbrücken vorbehandeln

Herstellung bewehrtes Betonfundament in Pos. 01.06.0020
enthalten.

Grafik 2

Die Anpassung an Länge und Winkel wird in folgender
Pos. vergütet: 01.06.0190

Hersteller z.B. Gödde Beton
oder gleichwertig

Produkt nach Angaben des AN: '...'
Menge: 18,000 m

**01.06.0170 Blockstufe H 15,5cm / B 31cm - C**
Betonwerkstein-Blockstufen; Sichtbeton hellgrauglatt;
Auftrittflächen Technik PR11
(mit Rutschhemmung größer/gleich R11 oder SRT 70
(Nachweise sind vorzulegen);
DIN 1045-4; C 35/45
(LP); XC4/XD3/XF4; WA;
Gesteinskörnung darf maximal 0,02 Gew.-% an
quellfähigen
Bestandteilen organischen Ursprungs enthalten;
die Verwendung von Weißzement behält sich der AG vor,
Cnom = 5 cm;
als Qualitätsrichtlinie für Optik und Oberfläche gilt
Klasse SB4 nach
Merkblatt Sichtbeton DBV als vereinbart;
Kanten 3 mm angeschliffen;
es ist exakt auf die angegebene Kantenausbildung zu
achten;
das Zuschlagmaterial ist farblich auf die
Betonoberfläche abzustimmen; keine Versetzhilfen; die
Werksteine sind mit geeignetem Gerät (Versetzzange,
Vakuumgerät...) ohne Versetzspuren einzubauen; an den
Fugen sind durch geeignete Schutzmaßnahmen
Abplatzungen zu vermeiden;

Blockabmessungen:
4 St Typ C Nennmaß L/B/H 200/15,5/31
2 St Typ C Nennmaß L/B/H 300/15,5/31
1 St Typ C1 (siehe Grafik)
Stufe im Einbau (Stufenmaß) = 16/31 cm

Verlegung in drainfähiges Monokorn-Trass-
Zement-Mörtelbett
Stärke: 3 cm
Oberfläche Fundament gründlich reinigen und mit
Haftbrücken vorbehandeln

Herstellung bewehrtes Betonfundament in Pos. 01.06.0020
enthalten.

Die Anpassung an Länge und Winkel wird in folgender
Pos. vergütet: 01.06.0190

Hersteller z.B. Gödde Beton
oder gleichwertig

Produkt nach Angaben des AN: '...'
Menge: 17,000 m

**01.06.0180 Blockstufe H 19cm / B 31cm - D**
Betonwerkstein-Blockstufen; Sichtbeton hellgrauglatt;
Auftrittflächen Technik PR11
(mit Rutschhemmung größer/gleich R11 oder SRT 70
(Nachweise sind vorzulegen);
DIN 1045-4; C 35/45
(LP); XC4/XD3/XF4; WA;
Gesteinskörnung darf maximal 0,02 Gew.-% an
quellfähigen
Bestandteilen organischen Ursprungs enthalten;
die Verwendung von Weißzement behält sich der AG vor,
Cnom = 5 cm;
als Qualitätsrichtlinie für Optik und Oberfläche gilt
Klasse SB4 nach
Merkblatt Sichtbeton DBV als vereinbart;
Kanten 3 mm angeschliffen;
es ist exakt auf die angegebene Kantenausbildung zu
achten;
das Zuschlagmaterial ist farblich auf die
Betonoberfläche abzustimmen; keine Versetzhilfen; die
Werksteine sind mit geeignetem Gerät (Versetzzange,
Vakuumgerät...) ohne Versetzspuren einzubauen; an den
Fugen sind durch geeignete Schutzmaßnahmen
Abplatzungen zu vermeiden;

Blockabmessungen:
nach Flächenaufmaß vor Ort.

Stufe im Einbau (Stufenmaß) = 19/31 cm

liefern und vollflächig auf ein 20 cm starkes Fundament
aus Drainagemörtel inkl. Herstellung einer Haftbrücke
aus geeigneter Haftschlämme.

Hersteller z.B. Gödde Beton
oder gleichwertig

Produkt nach Angaben des AN: '...'
Menge: 8,000 m

**01.06.0190 Zulage Winkel - Längenanpassung Blockstufe**
Stufenanpassung ab Werk in Länge und Winkel an einer
Kopfseite.Winkelanpassung (79°) auf einer Kopfseite
gem. Detailplanung:

1 St Typ A  Typ A1
3 St Typ B  Typ B1, Typ B2, Typ B3
1 St Typ C  Typ C1
Menge: 1,000 St

**01.06.0200 Kontraststreifen für Blockstufen**
als Zulage für Position Stufen

Signalstreifen als Harzgranulatgemisch eingelassen
in Auftrittflächenvorderkante und Antrittfläche,
Breite 4+1,5 cm,
Farbe schwarz

Diese Position bezieht sich auf die Blockstufen der
Vorpositionen Es werden alle Stufen durchgehend mit
einem Kontraststreifen versehen.
Menge: 71,000 m

*Hinweis*
--- WINKELSTEINE / L-STEINE ---

*Hinweis*
Beschreibung der nachfolgenden Positionen zu
Betonwerkstein-Winkelstützen und Formteile;
Sichtbeton hellgrau glatt;
DIN EN 15258; C 35/45 (LP);
XC4/XD3/XF4; WA;
Gesteinskörnung darf maximal 0,02 Gew.-% an
quellfähigen
Bestandteilen organischen Ursprungs enthalten; die
Verwendung von
Weißzement behält sich der AG vor,Cnom = 5 cm; p = 5
KN/m²;
als Qualitätsrichtlinie für Optik und Oberfläche gilt
Klasse SB4 nach Merkblatt Sichtbeton DBV als
vereinbart;Kanten 3 mm angeschliffen;
es ist exakt auf die angegebene Kantenausbildung zu
achten;
das Zuschlagmaterial ist farblich auf die
Betonoberfläche abzustimmen;
keine Versetzhilfen; die Werksteine
sind mit geeignetem Gerät (Versetzzange,
Vakuumgerät...) ohne Versetzspuren einzubauen;
an den Fugen sind durch geeignete Schutzmaßnahmen
Abplatzungen zu vermeiden; die Einzellängen der
Werksteine (min. 100 cm) ist unterschiedlich und
richtet sich nach den geplanten Abschnitten
unter Berücksichtigung von ca. 5 mm Fuge oder
nach Wahl des AG

Lastfall: Erdruhedruck, Hinterfüllung eben

Vor Verarbeitung der Winkelstützen ist der Bauleitung
ein Muster vorzulegen, erst nach dessen Freigabe ist
der Einsatz erlaubt.
Die Werksteine sind ohne Versetzspuren einzubauen an
den Fugen sind durch geeignete Schutzmaßnahmen
Abplatzungen zu vermeiden.

Zur Verbindung der Winkelstützwände wird ein Torstahl Ø
14 - 16mm durch die oberen festen Ösen geschoben. Durch
anschließendes Umklopfen der Ösen wird eine erhöhte
Montagesicherheit erreicht. Ecken sind mit bewehrtem
Aufbeton zu sichern.

Die Trennfugen sind dauerhaft elastisch herzustellen.

**01.06.0210 Einfassung Winkelstützelement Stahlbeton 55cm**
Bauhöhe: 0,55 m

Vor Verarbeitung der Winkelstützen ist der Bauleitung
ein Muster vorzulegen, erst nach dessen Freigabe ist
der Einsatz erlaubt.
Die Werksteine sind ohne Versetzspuren einzubauen an
den Fugen sind durch geeignete Schutzmaßnahmen
Abplatzungen zu vermeiden.

Zur Verbindung der Winkelstützwände wird ein Torstahl Ø
14 - 16 mm durch die oberen festen Ösen geschoben.
Durch
anschließendes Umklopfen der Ösen wird eine erhöhte
Montagesicherheit erreicht. Ecken sind mit bewehrtem
Aufbeton zu sichern.

inkl. 20 cm Bettungsbeton C20/25 unter Standfläche,
inkl. 45° Böschungswinkel.
Auf zuvor hergestellter Sauberkeitsschicht aus Kies
Positionsbezug: 01.06.0010

Die Trennfugen sind dauerhaft elastisch
herzustellen.Die Höhe des Fugenverschlusses ist in der
Örtlichkeitan die Hinterfüllung anzupassen.

Hersteller z.B. Gödde Beton
oder gleichwertig

Produkt nach Angaben des AN: '...'
Menge: 13,500 m

**01.06.0220 Einfassung Winkelstützelement Stahlbeton 80cm**
Bauhöhe: 0,80 m

Vor Verarbeitung der Winkelstützen ist der Bauleitung
ein Muster vorzulegen, erst nach dessen Freigabe ist
der Einsatz erlaubt.
Die Werksteine sind ohne Versetzspuren einzubauen an
den Fugen sind durch geeignete Schutzmaßnahmen
Abplatzungen zu vermeiden.

Zur Verbindung der Winkelstützwände wird ein Torstahl Ø
14 - 16 mm durch die oberen festen Ösen geschoben.
Durch
anschließendes Umklopfen der Ösen wird eine erhöhte
Montagesicherheit erreicht. Ecken sind mit bewehrtem
Aufbeton zu sichern.

inkl. 20 cm Bettungsbeton C20/25 unter Standfläche,
inkl. 45° Böschungswinkel.
Auf zuvor hergestellter Sauberkeitsschicht aus Kies
Positionsbezug: 01.06.0010

Die Trennfugen sind dauerhaft elastisch
herzustellen.Die Höhe des Fugenverschlusses ist in der
Örtlichkeitan die Hinterfüllung anzupassen.

Hersteller z.B. Gödde Beton
oder gleichwertig

Produkt nach Angaben des AN: '...'
Menge: 7,000 m

**01.06.0230 Einfassung Winkelstützelement Stahlbeton 105cm**
Bauhöhe: 1,05 m

Vor Verarbeitung der Winkelstützen ist der Bauleitung
ein Muster vorzulegen, erst nach dessen Freigabe ist
der Einsatz erlaubt.
Die Werksteine sind ohne Versetzspuren einzubauen an
den Fugen sind durch geeignete Schutzmaßnahmen
Abplatzungen zu vermeiden.

Zur Verbindung der Winkelstützwände wird ein Torstahl Ø
14 - 16 mm durch die oberen festen Ösen geschoben.
Durch
anschließendes Umklopfen der Ösen wird eine erhöhte
Montagesicherheit erreicht. Ecken sind mit bewehrtem
Aufbeton zu sichern.

inkl. 20 cm Bettungsbeton C20/25 unter Standfläche,
inkl. 45° Böschungswinkel.
Auf zuvor hergestellter Sauberkeitsschicht aus Kies
Positionsbezug: 01.06.0010

Die Trennfugen sind dauerhaft elastisch
herzustellen.Die Höhe des Fugenverschlusses ist in der
Örtlichkeitan die Hinterfüllung anzupassen.

Hersteller z.B. Gödde Beton
oder gleichwertig

Produkt nach Angaben des AN: '...'
Menge: 11,000 m

**01.06.0240 Zulage Außenecken 105 cm**
Zulage für Außenecken Höhe 1,05 m für Vorposition

Es ist der Preis für die Mehrkosten des Eckelementes
einzupreisen inkl. Mehraufwand und Lieferung Beton
C20/25 für das Andecken des Fußes im Eckbereich. Der
Einbau des Winkelstützelementes erfolgt über die
Vorposition

Schenkellänge des Werksteines min. 100 cm

Der Winkel beträgt 79°
Menge: 1,000 St

**01.06.0250 Einfassung Winkelstützelement Stahlbeton 80cm - Sichtseite innen**
Bauhöhe: 0,80 m

Vor Verarbeitung der Winkelstützen ist der Bauleitung
ein Muster vorzulegen, erst nach dessen Freigabe ist
der Einsatz erlaubt.
Die Werksteine sind ohne Versetzspuren einzubauen an
den Fugen sind durch geeignete Schutzmaßnahmen
Abplatzungen zu vermeiden.

Zur Verbindung der Winkelstützwände wird ein Torstahl Ø
14 - 16mm durch die oberen festen Ösen geschoben. Durch
anschließendes Umklopfen der Ösen wird eine erhöhte
Montagesicherheit erreicht. Ecken sind mit bewehrtem
Aufbeton zu sichern.

inkl. 20 cm Bettungsbeton C20/25 unter Standfläche,
inkl. 45° Böschungswinkel.
Auf zuvor hergestellter Sauberkeitsschicht aus Kies
Positionsbezug: 01.06.0010

Die Trennfugen sind dauerhaft elastisch
herzustellen.Die Höhe des Fugenverschlusses ist in der
Örtlichkeitan die Hinterfüllung anzupassen.

Winkelstützelement mit Sichtseite innen.
Fußrichtung zum Wurzelschutz in Richtung Stufen
geplant.

Hersteller z.B. Gödde Beton
oder gleichwertig

Produkt nach Angaben des AN: '...'
Menge: 5,500 m

**01.06.0260 Einfassung Winkelstützelement Stahlbeton 130cm Sichtseite innen**
Bauhöhe: 1,30 m

Vor Verarbeitung der Winkelstützen ist der Bauleitung
ein Muster vorzulegen, erst nach dessen Freigabe ist
der Einsatz erlaubt.
Die Werksteine sind ohne Versetzspuren einzubauen an
den Fugen sind durch geeignete Schutzmaßnahmen
Abplatzungen zu vermeiden.

Zur Verbindung der Winkelstützwände wird ein Torstahl Ø
14 - 16mm durch die oberen festen Ösen geschoben. Durch
anschließendes Umklopfen der Ösen wird eine erhöhte
Montagesicherheit erreicht. Ecken sind mit bewehrtem
Aufbeton zu sichern.

inkl. 20 cm Bettungsbeton C20/25 unter Standfläche,
inkl. 45° Böschungswinkel.
Auf zuvor hergestellter Sauberkeitsschicht aus Kies
Positionsbezug: 01.06.0010

Die Trennfugen sind dauerhaft elastisch
herzustellen.Die Höhe des Fugenverschlusses ist in der
Örtlichkeitan die Hinterfüllung anzupassen.

Winkelstützelement mit Sichtseite innen.
Fußrichtung zum Wurzelschutz in Richtung Stufen
geplant.

Hersteller z.B. Gödde Beton
oder gleichwertig

Produkt nach Angaben des AN: '...'
Menge: 3,000 m

**01.06.0270 Zulage Außenecken 90°, 130 cm Sichtseite innen**
Zulage für Außenecken Höhe 1,30 m für Vorposition

Es ist der Preis für die Mehrkosten des Eckelementes
einzupreisen inkl. Mehraufwand und lieferung Beton
C20/25 für das Andecken des Fußes im Eckbereich. Der
Einbau des Winkelstützelementes erfolgt über die
Vorposition

Winkelstützelement mit Sichtseite innen.
Fußrichtung zum Wurzelschutz in Richtung Stufen
geplant.

Schenkellänge des Werksteines min. 100 cm

Der Winkel beträgt 90°
Menge: 1,000 St

#### Titel 01.07 VEGETATION

**01.07.0010 Stoffe liefern abladen Oberboden**
Stoffe liefern und abladen,
Oberboden,  Bodengruppe 2
DIN 18915,
mit 1 bis 2 Massen-% an organischer Substanz.
gesiebt und gedämpft (thermobehandelt)
Menge: 80,000 m3

**01.07.0020 Oberboden andecken**
Oberboden profilgerecht in einer Dicke
von '5 - 20 'cm andecken.

Es handelt sich um Wegerandflächen, Beete und zur
Anprofilierung an das Bestandgelände.

Es handelt sich um den gelieferten Oberboden der
Vorposition.
Inkl. Zwischentransport von Kippstelle zu Einbauort.
Menge: 80,000 m3

**01.07.0030 Vegetationstragschicht lockern**
Vegetationstragschicht lockern, kreuzweise, fräsen,
Lockerungstiefe 20 cm, Bodengruppe 2 DIN 18915.
Menge: 360,000 m2

*Hinweis*
--- RASEN UND ANSAATEN ---

**01.07.0040 Rasen ansäen Rasen**
Ansaat mit RSM 5.1 Parkplatzrasen, Ausführung nach DIN
18917 und den FLL-Richtlinien für begrünbare
Flächenbefestigungen.
Rasenfugenanteil: 28 %
Menge: 350,000 m2

**01.07.0050 Rasen mähen**
Rasen mähen.
RSM 5.1.1
Erster Pflegeschnitt
Während der Fertigstellungspflege.
Mähgut sammeln, laden und entsorgen

es ist mit 1 Schnitt zu kalkulieren
Menge: 350,000 m2

*Hinweis*
--- VEGETATIONSTECHNIK ---

**01.07.0060 Baumrost 2x2m**
Baumrost befüllbar zum auspflastern
200 x 200 cm
Innenöffnung: 60 x 60 cm
Radlast: bis 5,0 t

Ausstattung:
Betonfundament 200 x 200 x 25 cm
Werkstoff: C 35/45 mit hohem Wassereindringwiderstand
nach DIN EN 206-1, vierteilig Bewehrung mit Bügelkorb Q
188 A
bis 5 t Radlast mit eingegossenen Gewindehülsen für
Transport und Montage inkl. Schraubenset und
Transportösen

Außenrahmen mehrteilig verschraubt aus Stahlblech
S235JR (EN DIN 10 027-1),feuerverzinkt nach DIN EN ISO
1461 mit einer bleifreien Zinkschmelze (Zinkanteil von
98 %) zum Aufschrauben auf das Betonfundament

mit einer Bewässerungsöffnung quadratisch bestehend aus
einem Edelstahldeckel 3 mm. Inkl. Lieferung und
Anschluss Drainagerohr

Tragkonstruktion, verschweißte Profilrohrkonstruktion
als Tragrahmen, aus Stahl S235JR (EN DIN 10 027-1) für
bis zu 5 t Radlast, feuerverzinkt nach DIN EN ISO 1461
mit einer bleifreien Zinkschmelze (Zinkanteil von 98 %)

Innere Pflasteranschlagkante Aus Stahlblech S235JR (EN
DIN 10 027 -1), quadratisch,
15 cm hoch zur Befestigung auf den Innensegmenten, bis
5,0 cm
horizontal einstellbar zur Ausrichtung im Fugenbild der
Plattenbeläge

Leitprodukt:

Baumrost -Befüllbar

HUMBERG GmbH
Zeppelinstraße 4, 48301 Nottuln

Produkt des AN:
'...'
Menge: 2,000 St

**01.07.0070 Zulage auspflasterung Baumrost**
Zulage zu Pos. 01.05.0190 für Mehraufwand der
Auspflasterung der Baumroste aus der Vorposition.
Pflasterfugen sind wie umliegender Belag auszurichten.

Verlegung ungebunden.

Der Aufwand für die Ausklinkung und Positionierung der
Bewässerungskappe ist ebenfalls in diese Position
einzukalkulieren.
Menge: 8,000 m2

**01.07.0080 Unterflur-Baumverankerung Dreipunkt**
Unterflur-Baumverankerung
als Dreipunktverankerung,
Ballendurchmesser über 0,8 bis 1,0 m,

Anker dauerhaft korrosionsbeständig

gemäß
FLL  Empfehlungen für Baumpflanzungen Teil 1
FLL  ZTV Großbaumverpflanzung
Menge: 12,000 St

**01.07.0090 Pflanzenverankerung Pfahl-Dreibock Rahmen Halbrundhölzer L 250cm Geweb**
Pflanzenverankerung mit Pfahl-Dreibock mit Rahmen aus
Halbrundhölzern, Pfahl, weißgeschält, Pfahllänge 250
cm, Zopfdicke 8/10 cm, Bindegurt aus Gewebegurtband,
Breite 50 mm.
Menge: 7,000 St

**01.07.0100 Verdunstungs-/Stammschutz Stamm Stammschutzanstrich Durchm. 15-20cm H**
Verdunstungs- und Stammschutz
am Stamm mit Stammschutzanstrich, Mindest-
Wirksamkeitsdauer 2 Jahre,
zweilagig mit gelben Unteranstrich
Farbton weiß,
Stammdurchmesser über 15 bis 20 cm,
Stammhöhe bis 2,5 m.
Menge: 19,000 St

**01.07.0110 Organischer Dünger Baumpflanzung**
Düngen von Bäumen, Baumscheibendüngung, gemäß ZTV-
Baumpflege, Organischer NPK-Dünger 6-4-5
60% organische Substanz
Zur Düngung bei Neupflanzungen

In Bodenaushub/Substrat einarbeiten
5 kg / Baumscheibe
Menge: 90,000 kg

**01.07.0120 Organischer Dünger Vegetationsfläche**
liefern und gleichmäßig auf die Vegetationsflächen
aufbringen und leicht einarbeiten, ca. 200 g/m². Der
Einbau von grösseren Mengen ist zuvor mit der
Bauleitung abzusprechen.

N-P-K-: 7-4-0,5

Produkt Angabe AN
'...'
Menge: 80,000 kg

**01.07.0130 Gießrand PE, grün**
Gießrand PE, grün

Für die Anwendungen:
Bewässern des Wurzelballens und Schutz vor Mähschäden.
 Alterungsbeständig
 UV-beständig
 wiederverwendbar
 aus LDPE
 Stärke: 3 mm
 Länge: 25 m
 Höhe: 30 cm

Einbau:
Gießrand rund um den Baumstamm ca. 10 cm tief
eingraben.
Gießrandhöhe sichtbar: 20 cm.
Verbindung mittels Verbindungsschiene und zusätzlicher
Verklebung herstellen.

Umfang bzw. Ø des Gießrandes.
2,5 m ergeben einen Durchmesser von 80 cm -
Wasserkapazität: 100 Liter.

Leitprodukt:
Aquamax Gießrand, dunkelgrün

Hermann Meyer KG
47877 Willich

Produkt des AN:
'...'
Menge: 19,000 St

**01.07.0140 Baumscheiben mulchen**
Mulchen der Baumscheiben mit Rindenmulch,
gütegesichert,
Körnung 10/40,
Dicke der Mulchdecke
über 5 bis 8 cm,
Abrechnung nach Fläche [m²]
Feststellung der Dicke drei Wochen nach Andeckung.

Bereich Pflanzflächen, Einzelflächen nicht
zusammenhängend
Menge: 4,000 m3

**01.07.0150 Mulchen Pflanzfläche**
Mulchen der Pflanzfläche mit Rindenmulch,
gütegesichert,
Körnung 10/40,
Dicke der Mulchdecke
über 5 bis 8 cm,
Abrechnung nach Fläche [m²]
Feststellung der Dicke drei Wochen nach Andeckung.

Bereich Pflanzflächen, Einzelflächen nicht
zusammenhängendund unter Hecken
Menge: 30,000 m3

**01.07.0160 Pflanzgrube Substrat D 150cm**
Pflanzgrube verfüllen,
Vegetationstragschicht/Substrat
gemäß FLL-Empfehlungen für Baumpflanzungen - Teil 2:
Standortvorbereitungen für Neupflanzungen;
Pflanzgruben und Wurzelraumerweiterung,
Bauweisen und Substrate,
Schichtdicke gem, DetailplanungVerdichtung nur im
Bereich der Überpflasterung und Schüttkegelbereich
(Winkel 60°), nicht überbauter Bereich nicht
überverdichten! Hier gelten folgende
Einbauhinweise: Einbau nicht überbaubare Substrate A:
Nicht überbaubare Substrate A dürfen nicht maschinell
verdichtet oder überfahren werden. Sie sind lose,
zweilagig in die Baumgruben bis zur Oberkante (OK)
Gelände zu verfüllen. Die untere Lage (UK künftiger
Ballen), soll mittels Erdbaugerät (Baggerschaufel o.ä.)
bis zur natürlichen Lagerungsdichte (ca. 83 % bis 85 %
Proctordichte Dpr) glattgezogen und angedrückt werden.
Einbau überbaubare Substrate B:
Überbaubare Substrate B werden unter dem Erdbau -
Planum als Unterbau eingebaut, um den durchwurzelbaren
Raum unter Verkehrsflächen zu erweitern.
Achtung:
keine Verwendung als Verkehrstragschicht bzw. Oberbau!
Einbau und Verdichtung lagenweise. Die unterste Lage
soll mind. 30 cm stark sein. Sie darf nur mit
Erdbaugerät (Baggerschaufel o. ä.) glattgezogen und
angedrückt werden. Die mittlere Lage soll ca. 30 cm und
die oberste Lage ca. 40 cm stark sein.
Auf dem Planum ist ein Verformungsmodul von EV2 > 45
MPa, jedoch nur maximal 60 MPa zu erreichen. Die
Substrate dürfen nicht über den Verdichtungsgrad DPr
von 95 % - max. 100 % verdichtet werden, da sonst der
Wasser- und Lufthaushalt beeinträchtigt wird. Ab einer
Tiefe von -0,5 m unter Planum bis Sohle darf der
Verdichtungsgrad DPr nur max. 95 % betragen.
Die Verdichtung soll vorzugsweise statisch, oder
mittels mittelgroßer Rüttelplatte erfolgen.
Einbau Verkehrsoberbau:
Der Einbau der auf dem Substrat aufliegenden
Tragschicht, darf maximal zweilagig
erfolgen. Der EV2 - Wert darf bei Geh-, Radwegen und
Straßen BK 0,3 nur 100 bis 120 MPa betragen.
Bei Fahrbahnen incl. Parkbuchten ab BK 1,0 muss er 120
bis <140/150 MPa betragen.

Verdichtungskontrolle:

Die überbauten Substrate B sollen, nach dem Einbau
mittels statischer Lastplatte auf
ihre Tragfähigkeit (Verformungsmodul EV2), kontrolliert
werden. Die Kontrolle mit dynamischer Fallplatte ist
kaum möglich, da in Baumsubstraten keine konstanten
Umrechnungsfaktoren gemessen werden.
Gut möglich ist aber eine Kontrolle mittels leichter
Rammsonde DPL-10; empfohlene
Schlagzahlen 18 bis 25.

Für Baumpflanzstandorte
Menge: 230,000 m3

**01.07.0170 Einfriedung Pflanzflächen**
Absperrung für Pflanzflächen,
Bauhöhe 55 cm,
Material: Robinie
Pfosten: Rundholz, Querschnitt 10 cm,
Auflage: Halbholz, Querschnitt 10 cm (durchgängige
Dicke min. 4,5 cm)
Hartholz, werkseitig geschält
Robinie unbehandelt
für den direkten Bodeneinbau

Standpfosten:
Länge 100 cm
unten angespitzt, zum Einrammen in den Boden

Pfostenabstand je nach Radius 1-1,2 m

nach dem Eintreiben sind Ausfaserungen, Risse und
Aufspleißungen zu entfernen. Schnittkanten und die
durch die Halbholz-Form entstehende Scharfe Kante sind
auf die gesamte Länge mit geeigneten Schleifgeräten
abzurunden/Abzufasen. Bohrlöcher sind mit Kegelsenker
nachzuarbeiten.

Bei allen Verbindungen dürfen keine Fingerfangstellen
entstehen.

Bei der Bestellung ist auf eine geeignete Holzqualität
zu achten: Risse < 8 mm.

Halbhölzer Verschraubung auf Pfosten mit
Holzbohrschraube 80 x 200 mm,
aus Edelstahl, mit Tellerkopf
Stöße auf Gehrung geschnitten

inkl. Lieferung, Erdarbeiten und Einbau
inkl. Zuschnitt, Nachbearbeitung durch Schleifen

Ausführung gemäß Zeichnung.
Menge: 155,000 m

**01.07.0180 Heckenverankerung**
Heckenverankerung mit Holzpfosten,
Pfahl, weißgeschält,
Spanndraht aus Stahldraht
DIN EN 10218-2, Dicke 3,1 mm,
3 Spanndrähte/-seile,
Zopfdicke 8/10 cm,
Pfostenabstand 2 m.
Menge: 10,000 m

**01.07.0190 Wurzelschutz einbauen H: 30cm**
Wurzelschutzplatten mit Führungsrippen
aus PP oder gleichwertiger Art zur Führung der Wurzeln
in den vorab präparierten durchwurzelbaren Raum liefern
und einbauen.
Die Wurzelpaneele mit wurzelfester Verbindungstechnik
sind als
Schutzplatten innerhalb eines Bereiches von weniger als
2 m zum
Stammfuß einzusetzen. Zur Anwendung kommen 2 mm dicke,
60 cm
breite Paneele, Höhe min. 0,30 m mit einer
Biegefestigkeit von
155,000 PSI zur Verhinderung der Presswurzelbildung im
Oberbodenbereich
und zum Schutz unterirdischer Baukörper wie Fundamenten
sowie
Rohr- und Kabelleitungsanlagen.
Die Höhe der Einzelplatten ist auf die jeweiligen
Verhältnisse vor Ort und gem. Ausführungsplanung
anzupassen
und in zuvor ausgeschachtetem Graben horizontal
einzubauen.
Zwischen Systemunterseite und Grundwasserniveau muss
ein Mindestabstand
von 20 cm bestehen. Der Unterbau der Außenseiten ist zu
verdichten, der Wurzelschutz bündig mit Oberboden
einzubauen. Graben
anschließend mit Aushub wieder verfüllen und lagenweise
verdichten.

Bereich gem. AUsführungsplanung
Leitprodukt:
GEFA Fabritz GmbH
Elbestraße 12
47800 Krefeld

Typ:
GEFAguard TRG

Produkt des AN:
'...'
Menge: 16,000 m

**01.07.0200 Wurzelschutz einbauen H: 45cm**
Wurzelschutzplatten mit Führungsrippen
aus PP oder gleichwertiger Art zur Führung der Wurzeln
in den vorab präparierten durchwurzelbaren Raum liefern
und einbauen.
Die Wurzelpaneele mit wurzelfester Verbindungstechnik
sind als
Schutzplatten innerhalb eines Bereiches von weniger als
2 m zum
Stammfuß einzusetzen. Zur Anwendung kommen 2 mm dicke,
60 cm
breite Paneele, Höhe min. 0,45 m mit einer
Biegefestigkeit von
155,000 PSI zur Verhinderung der Presswurzelbildung im
Oberbodenbereich
und zum Schutz unterirdischer Baukörper wie Fundamenten
sowie
Rohr- und Kabelleitungsanlagen.
Die Höhe der Einzelplatten ist auf die jeweiligen
Verhältnisse vor Ort und gem. Ausführungsplanung
anzupassen
und in zuvor ausgeschachtetem Graben horizontal
einzubauen.
Zwischen Systemunterseite und Grundwasserniveau muss
ein Mindestabstand
von 20 cm bestehen. Der Unterbau der Außenseiten ist zu
verdichten, der Wurzelschutz bündig mit Oberboden
einzubauen. Graben
anschließend mit Aushub wieder verfüllen und lagenweise
verdichten.

Bereich gem. AUsführungsplanung
Leitprodukt:
GEFA Fabritz GmbH
Elbestraße 12
47800 Krefeld

Typ:
GEFAguard TRG

Produkt des AN:
'...'
Menge: 76,000 m

**01.07.0210 Wurzelschutz einbauen H: 60cm**
Wurzelschutzplatten mit Führungsrippen
aus PP oder gleichwertiger Art zur Führung der Wurzeln
in den vorab präparierten durchwurzelbaren Raum liefern
und einbauen.
Die Wurzelpaneele mit wurzelfester Verbindungstechnik
sind als
Schutzplatten innerhalb eines Bereiches von weniger als
2 m zum
Stammfuß einzusetzen. Zur Anwendung kommen 2 mm dicke,
60 cm
breite Paneele, Höhe min. 0,60 m mit einer
Biegefestigkeit von
155,000 PSI zur Verhinderung der Presswurzelbildung im
Oberbodenbereich
und zum Schutz unterirdischer Baukörper wie Fundamenten
sowie
Rohr- und Kabelleitungsanlagen.
Die Höhe der Einzelplatten ist auf die jeweiligen
Verhältnisse vor Ort und gem. Ausführungsplanung
anzupassen
und in zuvor ausgeschachtetem Graben horizontal
einzubauen.
Zwischen Systemunterseite und Grundwasserniveau muss
ein Mindestabstand
von 20 cm bestehen. Der Unterbau der Außenseiten ist zu
verdichten, der Wurzelschutz bündig mit Oberboden
einzubauen. Graben
anschließend mit Aushub wieder verfüllen und lagenweise
verdichten.

Bereich gem. AUsführungsplanung
Leitprodukt:
GEFA Fabritz GmbH
Elbestraße 12
47800 Krefeld

Typ:
GEFAguard TRG

Produkt des AN:
'...'
Menge: 22,000 m

*Hinweis*
--- PFLANZENLIEFERUNG ---

Auswahl der Pflanzen in der Baumschule!

Der Auftraggeber behält sich vor, alle nachfolgend
aufgeführtenBäume und Großsträucher nach
Auftragsvergabe in der Baumschule
auszuwählen und zu markieren. Nur die zuvor
ausgewählten Exemplare dürfen ausgeliefert werden.

Eine Bestellung der Pflanzen ist nur nach vorheriger
Freigabe zulässig!Es ist die Baumschule zu benennen,
damit der Auftraggeber und die Bauleitung einen
Ortstermin mit dem AN zur Auswahl der Pflanzen machen
kann: Leitprodukt: Baumschule Baum & Bonheur (Früher
Baumschule Lappen)oder vergleichbarBaumschule nach Wahl
des AN:
'...'

*Hinweis*
--- BODENDECKER ---

**01.07.0220 Salix repens var. nitida**
Salix repens var. nitida
Silber-Kriechweide
TB 11

4 Stk./m2
Menge: 320,000 St

**01.07.0230 Potentilla fruticosa 'Abbotswood'**
Potentilla fruticosa 'Abbotswood'
Fingerstrauch
TB 11

4 Stk,/m2
Menge: 250,000 St

**01.07.0240 Epimedium x perralchicum 'Frohnleiten'**
Epimedium x perralchicum 'Frohnleiten'
Elfenblume
TB 11

8 Stk./m2
Menge: 835,000 St

**01.07.0250 Carex morrowii**
Carex morrowii
Japan-Segge
TB 9

10 Stk./m2
Menge: 750,000 St

**01.07.0260 Spiraea japonica 'Little Princess'**
Spiraea japonica 'Little Princess'
Rosa Zwergspiere
TB 11

5 Stk./m2
Menge: 210,000 St

*Hinweis*
--- BÄUME & SOLITÄRGEHÖLZE ---

**01.07.0270 Fraxinus pennsylvanica 'Summit' - Hochstamm**
Fraxinus pennsylvanica 'Summit'
Sol Baum 4xv mDb 150-200 x 400-500 25- 30
Menge: 3,000 St

**01.07.0280 Gymnocladus dioicus - Hochstamm**
Gymnocladus dioicus
Sol Baum 4xv mDb 150-200 x 400-500 25- 30
Menge: 2,000 St

**01.07.0290 Davidia involucrata vilmoriniana - Hochstamm**
Davidia involucrata vilmoriniana
Sol Baum 5xv mDb Krbr. 100-150 25- 30
Menge: 1,000 St

**01.07.0300 Prunus avium 'Plena' - Sol. mehrst.**
Prunus avium 'Plena'
Sol 5xv mDb mehrst. 200-300 x 400- 500
Menge: 7,000 St

**01.07.0310 Gleditsia triacanthos 'Skyline' - Sol. mehrst.**
Gleditsia triacanthos 'Skyline'
Sol 4xv mDb mehrst. 150-200 x 400- 500
Menge: 5,000 St

**01.07.0320 Sophora japonica 'Regent' - Sol. mehrst.**
Sophora japonica 'Regent'
Sol 4xv mDb mehrst. 200-300 x 400- 500
Menge: 3,000 St

*Hinweis*
---HECKEN---

**01.07.0330 Carpinus betulus**
Carpinus betulus (Hainbuche)
He 2xv mB geschn. 125-150

3 Stk. /m
Menge: 30,000 St

*Hinweis*
---PFLANZLOHN---

**01.07.0340 Heckenpflanzen pflanzen**
Heckenpflanzen der vorgenannten Liste,
pflanzen DIN 18916
in vorbereitete Pflanzfläche,
Bodengruppe 3a DIN 18915
(schwach bindig, sandig),
Lieferung der Pflanzen wird gesondert vergütet.

Ersatzpflanzung als Ergänzung vorh. Hecke
Menge: 30,000 St

**01.07.0350 Bodendecker pflanzen**
Bodendecker der vorgenannten Liste,
pflanzen DIN 18916
in vorbereitete Pflanzfläche,
Bodengruppe 3a DIN 18915
(schwach bindig, sandig),
Lieferung der Pflanzen wird gesondert vergütet.
Menge: 2365,000 St

**01.07.0360 Bäume pflanzen**
Bäume und Solitärgekölze der vorgennanten Liste,
pflanzen DIN 18916
in vorbereitete Pflanzfläche,
Bodengruppe 3a DIN 18915
(schwach bindig, sandig),
Lieferung der Pflanzen wird gesondert vergütet.
Menge: 21,000 St

#### Titel 01.08 PFLEGE

**01.08.0010 Fertigstellungspflege**
Fertigstellungspflege nach DIN 18916 bis Abnahme.  Die
Fertigstellungspflege dauert nach der Herstellung
mindestens bis zum 30. September und endet mit der
Abnahme.Die Dauer zwischen Fertigstellung der Pflanzung
und dem möglichen Abnahmezeitpunkt ist
eigenverantwortlich einzukalkulieren.

Im Rahmen der Fertigstellungspflege sind folgende
Arbeiten entsprechend den Vorgaben der DIN 18916
auszuführen, um die Funktionsfähigkeit und das
Anwachsen der Pflanzen sicherzustellen:

Gießen:
 Bedarfsgerechtes Wässern der Pflanzen, abhängig von
Witterung und Bodenbeschaffenheit, um das Anwachsen
sicherzustellen.
Sicherstellung eines ausreichend durchfeuchteten
Wurzelbereichs.

Unkrautbekämpfung:
Regelmäßige Entfernung von aufkommendem Unkraut auf den
Pflanzflächen. Nur unter Einsatz mechanischer Methoden
; chemische Unkrautbekämpfung sind ausdrücklich
untersagt!

Bodenpflege:
Lockern und Mulchen der Bodenoberfläche, um die
Bodenstruktur zu erhalten und die
Wasserspeicherfähigkeit zu verbessern.

Nachpflanzungen:
Ersatz von abgestorbenen oder nicht angewachsenen
Pflanzen durch gleichwertige, sortenreine Gehölze oder
Stauden in der vereinbarten Qualität.

Pflanzenschutz:
Kontrolle auf Schädlings- und Krankheitsbefall.
Bei Befall: Durchführung geeigneter Schutzmaßnahmen in
Abstimmung mit dem Auftraggeber.

Schnittmaßnahmen:
Durchführung von Pflanzenschnitten zur Förderung des
Wachstums und zur Herstellung einer standortgerechten
Wuchsform.

Allgemeine Anforderungen:
Einhaltung der Pflegeintervalle gemäß den Anforderungen
der DIN 18916 und den spezifischen Standortbedingungen.
Protokollierung aller durchgeführten Arbeiten und
Übergabe der Dokumentation an den Auftraggeber.

Zeitraum der Fertigstellungspflege:
Die Fertigstellungspflege umfasst den Zeitraum vom
Abschluss der Pflanzarbeiten bis zur Abnahme der
Pflanzung (mindestens bis zum 30. September und endet
mit der Abnahme.). Die Abnahme der Pflanzung muss durch
den AN eigenständig beantragt werden. Zum Zeitpunkt der
Abnahme muss der gewünschte Pflegezustand gegeben
sein.Die Abnahme ist mit ausreichend Vorlauf,
frühzeitig anzukündigen.

Besondere Hinweise:

Die Arbeiten sind so auszuführen, dass die
Pflanzflächen dauerhaft in einem gepflegten und
funktionsfähigen Zustand verbleiben.
Die Einhaltung der DIN 18916 sowie ergänzender Vorgaben
durch den Auftraggeber ist zwingend erforderlich.
Abweichungen von den Pflegeanforderungen sind nur nach
vorheriger Genehmigung zulässig.
Menge: 1,000 psch

*Hinweis*
---ENTWICKLUNGSPFLEGE---

**01.08.0020 Entwicklungspflege 1. Jahr**
Für die Pflanzungen (Baumpflanzung und Pflanzflächen)
wie zuvor aufgeführt.

Zu berücksichtigen und anzuwenden ist die DIN 18919
"Vegetationstechnik im Landschaftsbau -
Instandhaltungsleistungen für die Entwicklung und
Unterhaltung von Vegetation (Entwicklungs- und
Unterhaltungspflege)"

Die Arbeiten, wie nachfolgend aufgeführt, gelten für
ein Kalenderjahr ab Abnahme der Maßnahme (frühestens
30.September 2027)

Die Unterhaltungsarbeiten umfassen die Leistungen an
Vegetationsflächen, die zur Entwicklung und zur
Erhaltung der Funktionsfähigkeit der Vegetation
erforderlich sind.

Folgende Leistungen sind in der Position enthalten und
sind einzukalkulieren:

DIN 18919 Nr. 5

Es handelt sich um
19 Bäume

2000 Stk. Bodendecker
5 Großsträucher
50 Kleinsträucher
55 Heckenpflanzen
(Gesamt ca. 365 m2 Vegetationsfläche)

Besonderer Hinweis Wässern:
In diese Position sind 10 Bewässerungsgänge
einzukalkulieren, welche in der Vegetationsperiode von
April bis September auszuführen sind. Der Zeitpunkt der
Bewässerung ist unter berücksichtigung von Temperatur
und Witterung einzuplanen. Vor allem bei Trockenheit
(ab 10 Tage ohne Niederschlag)

Wurzelbereich ausreichend durchfeuchten.

Wasserbedarf Empfehlung nach DIN 18919:2016-12
Bodendedecker, Stauden, Gräser -
4l/Pflanze/Wässerungsgang
Hochstämme StU 20 - 25 - 150l/Pflanze/Wässerungsgang
Sträucher, Jungpflanzen - 20l/Pflanze/Wässerungsgang

Die Wassermenge ist je Wässerungsgang in mindestens
drei Gaben durchzuführen.

Sollten die hier angesetzten 10 Bewässerungsgänge nicht
ausreichen, so ist die Durchführung zusätzlicher
Bewässerungsgänge in Pos. 01.08.0030enthalten.

Bei allen Pflegeleistungen ist grundsätzlich der
Einsatz von
Herbiziden strengstens untersagt.

Die Pflegegänge sind min. 1 Werktag vorher
anzukündigen und in Form eines Tagesberichtes zu
dokumentieren. Die Tagesberichte sind spätestens 3 Tage
nach dem Pflegegang dem AG in digitaler Form
vorzulegen.

Für das 1. Wuchsjahr.
Menge: 1,000 psch

**01.08.0030 Wässerungsgang durchführen Bäume**
Wässerungsgang durchführen.

Für Pflanzen aus Entwicklungspflege

Wasser liefern

Wasserbedarf Empfehlung nach DIN 18919:2016-12
Bodendedecker, Stauden, Gräser -
4l/Pflanze/Wässerungsgang
Hochstämme StU 20 - 25 - 150l/Pflanze/Wässerungsgang
Sträucher, Jungpflanzen - 20l/Pflanze/Wässerungsgang

Die Wassermenge ist je Wässerungsgang in mindestens
drei Gaben durchzuführen.

Zusätzliche Bewässerungsgänge während der
Entwicklungspflege. bei besonderer Trockenheit

Die Pflegegänge sind min. 1 Werktag vorher
anzukündigen und in Form eines Tagesberichtes zu
dokumentieren. Die Tagesberichte sind spätestens 3 Tage
nach dem Pflegegang dem AG in digitaler Form
vorzulegen.
Abrechnung nach abgezeichneten Rapporten.

Abgerechnet wird je Wässerungsgang
Menge: 8,000 St

**01.08.0040 Fotodokumentation Vegetationsentwicklung**
Zulage für Fotodokumentation von Gehölzen und
Vegetationsfläche

Im Zuge der Entwicklungspflege sind dem AG wie in Pos.
01.08.0020beschrieben, Tagesberichte/Rapporte in
digitaler Form vorzulegen.

In diese Position ist eine Fotodokumentation
einzukalkulieren, welche bei jedem Pflegegang der
Entwicklungspflege von den einzelnen Gehölzen und dem
Vegetationsflächen zu erstellen ist. Diese ist dem AG
spätestens 3 Tage nach dem Pflegegang in digitaler Form
vorzulegen.
Menge: 1,000 psch

#### Titel 01.09 AUSSTATTUNG

*Hinweis*
--- EINBAUTEN ---

**01.09.0010 Fahrradparker einseitig**
Fahrradparker leifern und gem. Ausführungsplanung und
Herstellerangaben in ein Streifenfundament aus Beton
C20/25 einbauen, inkl. Erdarbeiten.

Stabilem Anlehnbügel aus Rohrprofil, Rohrverbinder aus
Temperguss; Lackschoner aus robustem
Thermoplast; Distanz- und/oder Endrohre aus
Rohrprofil Durchmesser 48,3 mm, vorgerichtet zur
bauseitigen Endmontage

Werkstoff : Stahl, feuerverzinkt
und pulverbeschichtet
Farbton : Tannengrün RAL 6009
Die finale Farbauswahl ist vorab mit dem AG
abzusprechen und erst nach dessen Freigabe zu
bestellen!

Beschickung : einseitig
Einstellung : tief/hoch
Radabstand : 500 mm

Befestigung :
Insgesamt sind zur Befestigung
11 Streifenfundamente in den Abmessungen 0,70 x 0,50 x
0,15 m herzustellen. Je Fundament 2
Befestigungsmöglichkeiten herstellen aus Ankerstangen
M10 x 350 mm V2A, Hutmutter M10 DIN 1587 V2A, Federring
M10 V2A DIN 127, 2K-Injektionsmörtel. Ankerstange
mittels Injektionsmörtel durch Plasterbelag in
Betonblockstufe einkleben.

Die Befestigung inkl. Fundamente, Material und Montage
ist in diese Position einzukalkulieren.

Reihenanlagen zusammengestellt zu:

1 Reihenanlage mit 16 Radeinstellungen
Länge der Anlage: 8.150 mm

1 Reihenanlage mit 15 Radeinstellungen
Länge der Anlage: 7.650 mm

1 Reihenanlage mit 9 Radeinstellungen
Länge der Anlage: 4.650 mm

1 Reihenanlage mit 14 Radeinstellungen
Länge der Anlage: 7.165 mm

Einheitspreis bezieht sich auf anzahl Radeinstellung
(Hauptbügel)

Leitprodukt:

BETA-XXL, Typ: 30BEGYN

ORION Bausysteme GmbH
Waldstraße 2
64584 Biebesheim

oder vergleichbar

Produkt des AN im Angebot:
'...'
Menge: 54,000 St

**01.09.0020 Fahrradparker doppelseitig**
Fahrradparker leifern und gem. Ausführungsplanung und
Herstellerangaben in ein Streifenfundament aus Beton
C20/25 einbauen, inkl. Erdarbeiten.

Stabilem Anlehnbügel aus Rohrprofil, , Rohrverbinder
aus
Temperguss; Lackschoner aus robustem
Thermoplast; Distanz- und/oder Endrohre aus
Rohrprofil Durchmesser 48,3 mm, vorgerichtet zur
bauseitigen Endmontage

Werkstoff : Stahl, feuerverzinkt
und pulverbeschichtet
Farbton : Tannengrün RAL 6009
Die finale Farbauswahl ist vorab mit dem AG
abzusprechen und erst nach dessen Freigabe zu
bestellen!

Beschickung : doppelseitig
Einstellung : tief/hoch
Radabstand : 500 mm

Befestigung :
Insgesamt sind zur Befestigung
11 Streifenfundamente in den Abmessungen 0,70 x 0,50 x
0,15 m herzustellen. Je Fundament 2
Befestigungsmöglichkeiten herstellen aus Ankerstangen
M10 x 350 mm V2A, Hutmutter M10 DIN 1587 V2A, Federring
M10 V2A DIN 127, 2K-Injektionsmörtel. Ankerstange
mittels Injektionsmörtel durch Plasterbelag in
Betonblockstufe einkleben.

Die Befestigung inkl. Fundamente, Material und Montage
ist in diese Position einzukalkulieren.

Reihenanlagen zusammengestellt zu:

1 Reihenanlage mit 32 Radeinstellungen
Länge der Anlage: 8.150 mm (= 16 Hauptbügel)

1 Reihenanlage mit 30 Radeinstellungen
Länge der Anlage: 7.650 mm (= 15 Hauptbügel)

1 Reihenanlage mit 16 Radeinstellungen
Länge der Anlage: 4.150 mm (= 8 Hauptbügel)

Einheitspreis bezieht sich auf anzahl Hauptbügel

Leitprodukt:

BETA-XXL, Typ: 30BFGYN

ORION Bausysteme GmbH
Waldstraße 2
64584 Biebesheim

oder vergleichbar

Produkt des AN im Angebot:
'...'
Menge: 39,000 St

**01.09.0030 Bügelgeländer Stahl niro**
Geländer,
als Bügelgeländer
(in einem Stück gebogen),
für Treppe,
im Außenbereich,
horizontale Nutzlast DIN EN 1991-1-1,
1 kN/m,
im Grundriss abgewinkelt,
Befestigung an der Oberseite, und angrenzenden
Bauteilen
Befestigungsuntergrund Betonwerkstein,
Treppenlauf gerade,
einläufig,
Handlauf aus nichtrostendem Stahl.
Material Rundrohr 42,5mm
mit Mittelpfosten
Material Rundrohr 42,5mm
verschweißt

Inkl. Befestigungssystem mit Injektionsdübeln für die
Montage auf den Stufen. Inkl. Montage und aller
notwendigen Nebenarbeiten.
und Ankerplatten an Pfosten
Erster und letzte Pfosten zum einbetonieren,
inkl. Herstellung Köcherfundament und anschließender
Montage

Alternativ mittels Kernbohrung und Einlassen ins Stufen

Es handelt sich um 3 Handläufe

Fertigung nach Aufmaß auf der Baustelle und
anschließender Übersendung, Prüfung und Freigabe der
Werkplanung

Befestigung nach Wahl des AN (Ankerplatte oder
Kernbohrung):

Befestigungsart
 '...'
Menge: 6,000 m

**01.09.0040 Sonnenschirm**
Sonnenschirm 4 m
11,3 m², rund,
Teilung: 8-Teiler
Bedienung mittels abnehmbarer
Handkurbel aus Edelstahl.
Geeignet für Windstärken bis 6 Beaufort (56,75 km/h)
Durchgangshöhe (untere Speichenkante): 237 cm
Höhe aufgespannt inkl. Kopf: 303 cm
Höhe geschlossen inkl. Kopf: 410 cm
Gestell: Aus hochwertigen,
legierten, stranggepressten
Aluminiumprofilen.
Pulverbeschichtung nach Bemusterung folgender
Farbauswahl (Standartfarben):
RAL 9010 reinweiß,
RAL 9006 weißaluminium,
RAL 8019 graubraun oder
RAL 7016 anthrazitgrau Feinstruktur

Schirmmast 76 mm x 3mm,
Bespannung: MayTex-Acryl, hohe
Wasserdichtigkeit, Wetterbeständig,
Hitze-und Kälteunempfindlich,
verrottungsbeständig, extrem hohe Licht und
Farbbeständigkeit. Effektiver
Schutz gegen Schimmel-und Algenbildung.
Farbe: nach Bemusterung der Standartfarben
nach Vorgabe des AG
Ausführung: ohne Volant, Kanten

Ankerhülse zum Einbetonieren
mit Klappscharnier
2-teilig, Oberteil abschraubbar
Hülsen Überlänge
(Unterteil-Überlänge) + 10 cm für
Einbringung in Plattenbelag
inkl. Abdeckscheibe für Winterabdeckung

inkl. Schutzhülle mit Reißverschluss und Hissleine
inkl. Teleskoprohr

Das Gesamtgewicht des Schirmes darf für den Auf- und
Abbbau im Betrieb nicht mehr als 40 kg wiegen.

Leitprodukt:
Sonnenschirm Schattello 4 m, rund
MAY Gerätebau GmbH: Sonnenschirme / Giant Parasols
Zum Mühlbach 1
88422 Betzenweiler
Lieferant: Sonnensegel Dietrich GmbH

Produktangabe der AN:
'...'
Menge: 3,000 St

**01.09.0050 Tischtennisplatte**
Tischtennisplatte freistehend mit Kantenschutz aus Alu-
Profil bestehend aus zwei Plattenhälften
(Betonwerkstein), zwei Verbindungswinkel, zwei
Betonfüße, ein verzinktes Netz und einem Schraubensatz.
Abmessung: Länge 2740 mm, Breite: 1520 mm, Höhe 760 mm,
Gesamthöhe bis Oberkante Netz 820 mm

liefern und auf vorhandene Asphaltfläche versetzen und
befestigen.

inkl. Befestigungsbügel aus Flacheisen für freistehende
Tischtennisplatte (2 Bügel) zur SIcherung der
Tischtennisplatte auf Asphalt

Leitprodukt:

Tischtennisplatte Freistehend

Müller Freizeiteinrichtungen
Am Schomm 5
41199 Mönchengladbach

Produkt nach Angabe der Bieters: '...'
Menge: 1,000 St

**01.09.0060 Fahnenmast Halter Alu-Rohr H 6m einbauen**
Fahnenmast,
mit Halter,
aus Aluminiumrohr,
mit innenliegender Hissvorrichtung,
abschließbar,
Höhe 6 m,
einbauen.

Inkl. Fundamentierung und Erdarbeiten.
Aushub entsorgen, Boden ist LAGA Z2/ BM-F1

Produkt nach Angabe der Bieters:
 '...'
Menge: 3,000 St

**01.09.0070 Info-Schaukasten lagernd wieder aufbauen**
lagernd, aufbauen inkl. aller Fundament- und
Erdarbeiten.

Das Beiarbeiten der Pflastersteine ist in diese
Position einzukalkulieren,

Der Schnitt der Pflastersteine ist in Pos. 01.05.0050
einzukalkulieren.
Menge: 1,000 St

*Hinweis*
--- BESCHILDERUNG ---

**01.09.0080 Rohrpfosten Stahl**
Rohrpfosten zur Befestigung von
Verkehrszeichen/Hinweisschild,
Material: aus verzinktem Stahl,
Durchmesser:  76 mm
Wanddicke:  2,9 mm
Länge:  3 m
Fundament:
Beton: C 20/25
Maße: 40 x 40 x 80 cm
Einbau inkl. Fundament, einschl. Erdarbeiten,
überschüssigen Boden seitlich lagern, laden und
entsorgen.

Position nach Angabe der Bauleitung
Menge: 3,000 St

**01.09.0090 Sammelpunkt 3mm RA1 Schild**
Schild aus Leichtmetall, 50x50 cmMindestblechdicke 3
mm, an vorh. Rohrpfosten befestigen,
Durchmesser 76 mm,
1mit Rohrschelle aus verzinktem Stahl,

"Sammelpunkt"
Menge: 1,000 St

**01.09.0100 Schilder nach Wahl**
Schild aus Leichtmetall, 50x50 cmMindestblechdicke 3
mm, an vorh. Rohrpfosten befestigen,
Durchmesser 76 mm,
mit Rohrschelle aus verzinktem Stahl,

Schilderauswahl nach Wahl AN
Menge: 2,000 St

*Hinweis*
--- FALLSCHUTZ & SPIELGERÄTE ---

*Hinweis*
Lieferung inkl. Aufbau des Spielgerätes erfolgt über
den AG

Um die Installation der Kletteranlage reibungslos zu
gestalten, ist eine enge Abstimmung zwischen dem Gewerk
Spielgerät und dieser Ausschreibung erforderlich.
Hierbei geht es insbesondere darum, dass die
Koordination und der Baustellenablauf sorgfältig
geplant und umgesetzt werden, um Störungen zu vermeiden
und eine schnelle Fertigstellung zu ermöglichen.

Die Sicherheitstechnische-Abnahme der Gesamtanlage
(Außenanlage inkl. Spielgeräte) obliegt dieser
Ausschreibung

Die Herstellung des Fallschutzbelages kann erst nach
Einbau des Spielgerätes erfolgen. Dieser Umstand ist in
Position 01.09.0130.

Die Aufstellung des Spielgerätes erfolgt nach der
Erstellung des Grundplanum im Fallschutzbereich und der
Erstellung der Einfassung. Die Erdarbeiten ab Planum
werden vom AG ausgeführt.

Ein Ortstermin zur Übergabe der Fallschutzhöhen bzw.
Festlegung des Fallschutzbereiches, sowie ein Aufwand
für logistische und zeitliche Absprachen mit dem
Spielgeräteaufbauer (DSB oder externer Dienstleister)
ist in diese Ausschreibung einzukalkulieren und wird
nicht gesondert entlohnt.

Angaben zum Spielgerät:
Das Spielgerät wurde vor der Maßnahme vom AG
abgebaut/gesichert

Spielgerät:
UNIVERS® Raumnetze  - Berliner Seilfabrik GmbH & Co. ,
Produkt-ID: 114582

Fundamente:
4 x 900 x 900 x 600mm
4 x 1200 x 1200 x 700mm
8 x 400 x 400 x 400mm

**01.09.0110 Bodenverbesserung (Fallschutzbereich)**
zur Bodenverbesserung wie folgt herstellen:
Bodenklasse:  DIN18300 3-4
Abmessungen:  2,50/2,50/1,00 (L/B/T)
Verfüllung:  bis UK Planum
Material:  Rollkies 16/32 mm

Inkl. Vliesauskleidung aller Seiten, Boden und Decke
Die anfallenden

Erdmassen lösen, laden und entsorgen.
Boden ist LAGA Z2/ BM-F1 Mischgut Schluff-Bauschutt-
Beimischungen

Bereich:
Mittig im Bereich der Fallschutzflächen, welche aus
Sand hergestellt werden. Unter Berücksichtigung der zu
erstellenden Ortbeton Fundamente. Siehe Detailplanung

Standortfestlegung nach Absprache mit Spielgeräte
Lieferanten und AG
Menge: 1,000 St

**01.09.0120 Wurzelschutzvlies**
Wurzelschutzvlies liefern und einbauen
180g/m2
Schicht aus Geotextilien, Vliesstoff,

Im Bereich der Fallschutzflächen aus Holzschnitzel
Als Trennlage zwischen Planum und Fallschutzmaterial.

Überlappungsbreite mind. 20 cm,
Abrechnung in der Abwicklung der Bearbeitungsflächen.
Menge: 210,000 m2

**01.09.0130 Fallschutzbelag Holzschnitzel 5/30 D 20-40cm**
Fallschutzbelag D  20-40 cm

Fallschutzbelag nach DIN EN 1176-1/1177
mit Zertifikat
aus entrindeten, maschinell zerkleinerten Stammholz,
lose geschüttet, bestehend aus unbehandelten,
gehäckselten, trockenen Holzschnitzeln
(Innenfeuchte 15-20%, keine Holzwerkstoffe),
ohne Rinden- und Blatt-/Nadelanteile,
kein Frischholz,
Körnung ca. 5/30 mm

Einbaustärke:
95 m2 -> 20 cm
130 m2 -> 40 cm

Farbe: Natur
(ohne gefährliche Überlängen),
Mit aktuellem TÜV Bericht
(gemäß DIN EN 1177)
liefern und einbauen.

Bei der geforderten Schütthöhe ist die Setzung und der
Wegspieleffekt zu berücksichtigen. Die Feststellung der
Schichtstärke erfolgt seitens der Bauleitung und durch
den TÜV.
Eine Nachdeckung wegen Sackung, bis auf die
geforderte Schichtstärke ist nach ca. einem Monat nach
Nutzungsbeginn mit einzukalkulieren.
Eine Einfüllung mit dem Fallschutz erfolgt erst nach
Fertigstellung /Errichtung des Spielgerätes.
Menge: 80,000 m3

**01.09.0140 Fallschutzbelag EPDM**
Herstellen eines fugenlosen,
wasserdurchlässigen Fallschutzbelages, im Ortseinbau. Geprüft  nach
DIN EN 1177:2018,
DIN EN 1176-1 Abschnitt 4 + 6,
DIN EN 1969:2000 - Verfahren A,
UVP Umweltverträglichkeit DIN 18035-6:2014-12,
PAK-Wert ZEK 01.1-08 / DIN EN 15527:2008,
Brandprüfung DIN EN 13501-1:2010 = Efl
und ASTM F 1292-04.
Harte Bedachung ABP nach DIN V ENV 1187:2006.
Klassifizierung DIN EN 13 501-5:2016 Abschnitt 9
und DIN CEN/TS 16 459:2014.
Gleitreibungskoeffizient gemäß EN 13893:2003
Rutschhemmung gemäß DIN 51130:2014 = R10
Klasse des Verdrängungsraumes V 6

Fallhöhe bis 2,33 m

Typ Pegasoft "System Klassik" oder gleichwertig

Der Einbau erfolgt höhen- und profilgerecht auf verlege
-
gerechtem Unterbau

Unterschicht:

Bestehend aus polyurethan-gebundenem Fasergemisch,
aus Recycling-Gummigranulat und Gummifasern
Schichtdicke ca. 75 mm

Oberschicht:
Bestehend aus polyurethan-gebundenem,
dauerelastischem EPDM-Granulat,
voll durchgefärbt.
Schichtdicke: ca. 10 mm

Gesamteinbaustärke: ca. 85 mm

Fallschutzbelag im Ortseinbau
Farbe: Patinagrün RAL 6000 nach vorheriger Bemusterung
und freigabe durch die Bauleitung

Um temporäre Verfärbungen zu vermeiden
bzw. die leuchtenden Farben zu erhalten
ist ein UV-beständiges Bindemittel zu verwenden.
Herstellen eines fugenlosen,
wasserdurchlässigen
Fallschutzbelags im Ortseinbau gemäß
Geprüft für eine Fallhöhe bis 3,00 m
zweischichtiger Aufbau

Leitprodukt:

Leitprodukt:  Fa. Beco-Bermüller
Pegasoft

oder vergleichbar

Produktauswahl des AN:
'...'
Menge: 15,000 m2

**01.09.0150 Erneuerung Klettergriffe**
Erneuerung Klettergriffe an Kletterwand

Vorhandene Klettergriffe demontieren.

Lieferung  45 neue Klettergriffe inkl.
Befestigungsmaterial
Montage ca. 35 Stk an vorh. Kletterwand
(Restliche gelieferten Klettergriffe an Hausmeister
übergeben)

Leitprodukt:

Sport-Thieme
Klettergriff-Set ?Leicht?
Set A (15 Stk.)
Set B (15 Stk.)
Set C (15 Stk.)

Produkt des AN im Angebot:
 '...'
Menge: 1,000 psch

**01.09.0160 Sicherheitstechnische Abnahme**
nach DIN EN 1176

durch einen "Qualifizierten Spielplatzprüfer nach DIN
79161"

vor Ort abnehmen lassen und dokumentieren,
inkl. Übergabe Prüfprotokoll an den AG.

Abnahme beinhaltet:

- Anordnung aller Spielgeräte
- Sicherheitsabstände
- Gerätaufbau und Verarbeitung
- Spielplatzbereich

Auch Spielgerät welches über AG aufgebaut wird.
Menge: 1,000 psch

*Hinweis*
--- MÖBEL ---

**01.09.0170 Fundament aus Blockstufe 100cm**
Betonblockstufe 100/40/15 cm (L/B/H)
hochkant in ein 10 cm starkes Fundament aus Beton C
20/25 setzen,
Fundamenthöhe ist UK Bettung des geplanten
Deckschichtbelages.
Lage gemäß der Befestigungslaschen der Einzelnen Bank-
oder Tischelemente.

Je Fundament 2 Befestigungsmöglichkeiten herstellen aus
Ankerstangen M10 x 300 mm V2A, Hutmutter M10 DIN 1587
V2A, Federring M10 V2A DIN 127, 2K-Injektionsmörtel.

Ankerstange mittels 2K-Injektionsmörtel durch
Plasterbelag in Betonblockstufe einkleben.
Menge: 6,000 St

**01.09.0180 Reihenhockerbank mit Front- und Rückseitiger Verblendung**
Reihenhockerbank mit Front- und Rückseitiger
Verblendung
Abmessungen 7,17 x 1,00 x 0,51 cm
bestehend aus 3 Segmenten
2 End- und 2 Mittelwangen aus Stahl 15 mm
 verzinkt und pulverbeschichtet in DB 703/WEW-graphit,
Füße mit Bohrungen zum oberirdischen Aufdübeln
Bankauflage je Segment bestehend aus
12 Banklatten 195,6 x 11,4 x 4 cm und
2 Banklatten 195,6 x 11,4 x 12 cm
liefern, aufbauen und aufsetzen

Herstellung des Fundamentes inkl. Befestigung der Bank
ist in Pos. 01.09.0170 enthalten.

Leitprodukt:

Modell Versio Corpus 100 Reihenhockerbank

Gemeinnützige Westeifel Werke GmbH
Vulkanring 7
54568 Gerolstein

Produkt des AN im Angebot:
'...'
Menge: 1,000 St

**01.09.0190 Hockerbank ohne Rückenlehne (zum Einbetonieren)**
Hockerbank ohne Rückenlehne
zum Einbetonieren
Auflage: Belattung aus wartungsfreien 110 x 40 mm WPC-
Bohlen (naturbraun)
3 Sitzbohlen
Maße: Länge 1800 mm, Sitzhöhe 450 mm, Sitztiefe 400 mm
Material: Stahlrohr 82,5 x 3,2 mm, Ausleger aus
gelasertem 8 mm-Stahlblech
Designelemente: Entfall der Designelemente (Kreise) im
Stahlblech
Oberfläche: feuerverzinkt nach DIN ISO EN 1461, farbig
beschichtet nach RAL
Farbe: z.B. Tannengrün RAL 6009
liefern, montieren und nach Herstellerangaben einbauen.

Die Farbe der Beschichtung ist vor Bestellung mit dem
Bauherren und der Bauleitung abzustimmen.

inklusive Montagesatz
inklusive Montage
inklusive Fundamentierung nach Herstellerangaben
inklusive Aushub und Entsorgung des Aushubs

Leitprodukt:

Hockerbank "Sylt"

Hahne & Lückel GmbH
An der Silberkuhle 13
58239 Schwerte

Produkt des AN im Angebot:
'...'
Menge: 6,000 St

**01.09.0200 Jugendbank (zum Einbetonieren)**
Jugendbank
zum Einbetonieren
Auflage: Belattung aus wartungsfreien 110 x 40 mm WPC-
Bohlen (naturbraun)
2 Sitzbohlen
Maße: Länge 1800 mm, Sitzhöhe 850 mm, Sitztiefe 260 mm
Material: Stahlrohr 82,5 x 3,2 mm, Ausleger aus
gelasertem 8 mm-Stahlblech
Designelemente: Entfall der Designelemente (Kreise) im
Stahlblech
Oberfläche: feuerverzinkt nach DIN ISO EN 1461, farbig
beschichtet nach RAL
Farbe: z.B. Tannengrün RAL 6009
liefern, montieren und nach Herstellerangaben einbauen.

Die Farbe der Beschichtung ist vor Bestellung mit dem
Bauherren und der Bauleitung abzustimmen.

inklusive Montagesatz
inklusive Montage
inklusive Fundamentierung nach Herstellerangaben
inklusive Aushub und Entsorgung des Aushubs

Leitprodukt:

Jugendbank "Sylt"

Hahne & Lückel GmbH
An der Silberkuhle 13
58239 Schwerte

Produkt des AN im Angebot:
 '...'
Menge: 5,000 St

**01.09.0210 Tisch (zum Einbetonieren)**
Tisch
zum Einbetonieren
Auflage: Bohlen aus wartungsfreien 110 x 40 mm WPC-
Bohlen (naturbraun)
6 Tischbohlen
Maße: Länge 1800 mm, Tischhöhe 750 mm, Tischbreite 800
mm
Material: Stahlrohr 82,5 x 3,2 mm, Ausleger aus
gelasertem 8 mm-Stahlblech
Designelemente: Entfall der Designelemente (Kreise) im
Stahlblech
Oberfläche: feuerverzinkt nach DIN ISO EN 1461, farbig
beschichtet nach RAL
Farbe: z.B. Tannengrün RAL 6009
liefern, montieren und nach Herstellerangaben einbauen.

Die Farbe der Beschichtung ist vor Bestellung mit dem
Bauherren und der Bauleitung abzustimmen.

inklusive Montagesatz
inklusive Montage
inklusive Fundamentierung nach Herstellerangaben
inklusive Aushub und Entsorgung des Aushubs

Leitprodukt:

Tisch"Sylt"

Hahne & Lückel GmbH
An der Silberkuhle 13
58239 Schwerte

Produkt des AN im Angebot:
'...'
Menge: 3,000 St

**01.09.0220 Sitzbank mit Rückenlehne (zum Einbetonieren)**
Sitzbank mit Rückenlehne
zum Einbetonieren
Auflage: Belattung aus wartungsfreien 112 x 40 mm WPC-
Bohlen (naturbraun)
3 Sitz- und 2 Rückenbohlen
Maße: Länge 1800 mm, Sitzhöhe 450 mm, Sitztiefe 400 mm
Material: Stahlrohr 82,5 x 3,2 mm, Ausleger aus
gelasertem 8 mm-Stahlblech
Designelemente: Entfall der Designelemente (Kreise) im
Stahlblech
Oberfläche: feuerverzinkt nach DIN ISO EN 1461, farbig
beschichtet nach RAL
Farbe: z.B. Tannengrün RAL 6009
liefern, montieren und nach Herstellerangaben einbauen.

Die Farbe der Beschichtung ist vor Bestellung mit dem
Bauherren und der Bauleitung abzustimmen.

inklusive Montagesatz
inklusive Montage
inklusive Fundamentierung nach Herstellerangaben
inklusive Aushub und Entsorgung des Aushubs

Leitprodukt:

Sitzbank "Sylt"

Hahne & Lückel GmbH
An der Silberkuhle 13
58239 Schwerte

Produkt des AN im Angebot:
 '...'
Menge: 4,000 St

**01.09.0230 Papierkorb - klein**
Abfallbehälter
Form: rund, mit flacher Edelstahlabdeckung
Volumen: 40 Liter
Befestigung: zum Einbetonieren
Mit in den Behälter integriertem Ascher aus 2,5 mm Alu-
Rundrohr.
Maße: Gesamtbreite 425 mm, Gesamthöhe 1200 mm,
Gesamttiefe 370 mm
Material (Behälter): Aluminium, Materialstärke 3,0 mm
Oberfläche (Behälter): geschliffen, farbig beschichtet,
in DB 703
Ausstattung (Behälter): mit umbördelten Handlöchern
nach Schnittschutzrichtlinie, mit asymmetrisch
angeordneten Drehlagern
Material (Ständer): 107 mm breiter Doppelständer aus
gekantetem Stahlblech in U-Form, Materialstärke 2,5 mm
Oberfläche (Ständer): feuerverzinkt nach DIN ISO EN
1461, farbig beschichtet, in DB 703
Ausstattung (Ständer): mit eingeschweißtem
Zwischenrohr, Rohrwandung 2,5 mm, als Dreh- und
Aufnahmepunkt für den Abfallbehälter, mit
Betonauszugsperre aus 50 x 4 mm Flachstahl, schräg
ausgeführt, Mit flacher Abdeckung aus rostfreiem
Edelstahl mit
gelasertem Piktogramm; Einwurföffnung 180 mm
inkl. Zubehör: Dreikantschlüssel, 8 mm zur Übergabe an
den AG
liefern und unterflur mit Betonfundament C 20/25,
nach Herstellerangaben,
höhengerecht einbauen.

Leitprodukt:

Hahne & Lückel GmbH
An der Silberkuhle 13
58239 Schwerte-Geisecke

Typ:
Abfallbehälter ?Rio?
Volumen: 40 Liter
Artikelnummer: 408130

Produkt des AN:
'...'
Menge: 5,000 St

*Hinweis*
---EINFRIEDUNG---

**01.09.0240 Zaun Stahlgittermatte H 2,00 m Maschenweite 50/200mm**
Zaun mit Stahlgittermatten (Paneele)
DIN EN 10223-7,
Endpfosten werden nicht gesondert vergütet,
als Doppelstabmatte,
Höhe 2,00 m,
ohne Überstand, (oben und unten)
Maschenweite 50/200 mm,
Dicke der senkrechten Drähte 6 mm,
waagerechte Profile als Doppelstab 8 mm,
befestigen an Pfosten,
mit Abdeckleiste,
Bodenabstand 3 cm,
Einzelfeldlänge 2,5 m,
Pfosten aus Stahlvierkantrohr S235
DIN EN 10219-2,
mit Gittermattenhalterungen,
Querschnitt 60/40 mm,
Wanddicke 3 mm,
Kopf verschlossen mit Aluminiumkappe,
Gesamtpfostenlänge 260 cm,
flammspritzverzinkt DIN EN ISO 17834 und
pulverbeschichtet DIN 55633-1, Farbton Anthrazit RAL
7016
Einbau in Fundament,
Inkl. Erd- und Fundamentierungsarbeiten

Es handelt sich um 2 Teillängen mit Anschluss an 2
Torpfosten (eigene Position) sowie 2 Anfangs/Endposten
Es sind 2 Richtungswechsel einzukalkulierem
Zur Einfassung Zufahrtsbereich (Hauptzugang)
Menge: 22,000 m

**01.09.0250 Zulage für Trennschnitte und Knicke**
Herstellen von Trennschnitten / Abwinkelungen in der
Örtlichkeit
Die Schnittstellen sind mit Korrosionsschutz
(Kaltverzinkung) zu versehen und anschließend in
Lieferfarbe zu Lackieren.
Menge: 3,000 St

**01.09.0260 Drehflügeltor Zaun 3-flg. sym. Weite 400cm +100 cm**
Drehflügeltor für Zaun,
handbetätigt, 3-flügelig,
symmetrisch,
lichte Weite 400 cm, + 100cm
Höhe 2 m,
mit umlaufendem Rahmen,
aus Stahlvierkantrohr S235 DIN EN 10219-2,
Querschnitt 80/40 mm,
Wanddicke 3 mm,
Feldfüllung mit Stahlgitter,
im Rahmen eingeschweißt,
Stahlgittermatte (Paneel)
DIN EN 10223-7,
als Doppelstabmatte,
Maschenweite 50/200 mm,
Dicke der senkrechten Drähte 6 mm,
waagerechte Profile als Doppelstab 8 mm,
feuerverzinkt DIN EN ISO 1461,
mit Einsteckschloss für Profilzylinder,
Drückergarnitur,
mit Türschließer,
beidseitig beweglich,
mit Rosetten,
beidseitig, aus nichtrostendem Stahl,
gebürstet, mit dreidimensional
verstellbaren Bändern,
Öffnungswinkel bis 180 Grad,
mit Mittelverriegelung,
Seitenfeststeller und Fangöse,
Torpfosten aus Stahlvierkantrohr
S235 DIN EN 10219-2,
Querschnitt 80/80 mm,
Wanddicke 3 mm,
Gesamtpfostenlänge 260 cm,
Einbau in Fundament,
Fundament gem. Herstellerangabe

Es handelt sich um eine dreiflügelige Toranlage,
bestehend als zwei symmetrischen Flügeln a' 2,00 m und
einem seitlichen Tor 1,00 m lichte Breite.
Menge: 1,000 St

#### Titel 01.10 STROM & BELEUCHTUNG

*Hinweis*
Grabenaushub in Pos. 01.03.0090 enthalten

**01.10.0010 Sand Einbettung Kabel einbauen verdichten D 15-20cm**
STLB-Bau 2024-10 002
Sand, natürliche Gesteinskörnung TL Gestein, liefern,
für Einbettung von Kabeln, profilgerecht einbauen und
verdichten, in Graben für Kabel, Schichtdicke über 15
bis 20 cm.
Menge: 30,000 m3

**01.10.0020 Markierung Trasse Kabelwarnband Beschriftung liefern**
Markierung von Kabeltrassen mit Kabelwarnband,
Farbton gelb,
in Trassenmitte,
mit Beschriftung,
max. Länge der Beschriftung 100 mm,
einschl. Lieferung,
verlegen 40 cm über Kabel.
Menge: 450,000 m

*Hinweis*
--- VERSORGUNGSPOLLER---

**01.10.0030 Versorgungspoller**
Versorgungspoller,
aus Stahlrohr Ø 325 x 5,6 mm,
mit flachem Rohrabschluß, Höhe ca. 1315 mm ü.E.
mit angeschraubtem Flanschring Ø 450 mm
zum Aufdübeln, Türgröße 900 x 230 mm,
mit Profilzylinderschließung

Inkl. Bestückung:

CEE-Steckdosenverteilung, Ausgang: 4 x
Schutzkontakt-Steckdosen, 1 x 32A CEE, 1 x
16A CEE
Platz für 12 Module
MARKEN-bestückt und verdrahtet
stückgeprüft mit Seriennummer
Made in Germany
inklusive:
Kabelverschraubung M32 oben
Blindverschraubung M32 unten
Abmessungen:
H 400, B 260, T 165
bestückt mit:
1x FI / 4-polig, 63A/0,03
4 x Schutzkontakt-Steckdosen, abgesichert
(PCE)
1 x CEE-Steckdose 16A, abgesichert (PCE)
1 x CEE-Steckdose 32A, abgesichert (PCE)
2 x LS-Schalter 1-polig 16A/C
(ABB)
1 x LS-Schalter 3-polig 16A/C (ABB)
1 x LS-Schalter 3-polig 32A/C (ABB)

Oberflächenausführung: feuerverzinkt,grundiert,
beschichtet).

Versorgungspoller bestehend aus dickwandigem
Stahlrohrgehäuse inkl. Profilzylinderschloss,
einschließlich Kabeldurchführung für den Betrieb bei
geschlossener Tür.
Alle Stahlteile vollbad-feuerverzinkt,
grundiert und in den Standardfarben
polyesterpulverbeschichtet
Farbe DB 703
Zum Aufschrauben auf ein in dieser Position zu
erstellendes Betonfundament C20/25.

inkl. Bodenankerplatte
für Versorgungspoller Ø 325 mm,
Ronde Ø 450 x 15 mm mit angeschweißtem
Rundrohr Ø 159 x 4 mm, 50 cm lang,
inkl. 4 Schrauben M12,
mit seitlichen Kabeleinführungen

Oberflächenausführung: feuerverzinkt
Grundfarbe: DB703

gem. Herstellerangabe aufstellen und Fundamentieren.
Inkl. aller notwendigen Erd- und Betonarbeiten.

Leitprodukt:

Leitprodukt:
Fa. Prünte Metallwarenfabrik
oder vergleichbar

Leitprodukt:

Leitprodukt:
Fa. Prünte Metallwarenfabrik
STRATO 325V-132
Artikelnr.: 66261045
mit Bestückung EVE 3-325
Bodenankerplatte BA 2-450,
Artikelnr.: 55492118

oder vergleichbar

Produkt des AN im Angebot:
'...'

vom Bieter auszufüllen, sonst Leitprodukt
Menge: 1,000 St

**01.10.0040 Kabel NYY-J 5x35RE**
Kabel
DIN VDE 0276-603
(VDE 0276-603)
NYY-J 5 x 35 RE,
Cu-Zahl 480,
in vorh. Gräben verlegen

Die Bettung (Sand) wird in Pos. 01.10.0010vergütet

Es handelt sich um drei Leitungsstränge, jeweils einen
für zwei Versorgungspoller, sowie einen für die
Pumpenkammer.
Menge: 100,000 m

*Hinweis*
--- STROM & LEITUNGEN ---

**01.10.0050 Kabelschutzrohr Kunststoffrohr flexibel DN160**
Kabelschutzrohr, flexibel in Verbundrohrbauweise gemäß
DIN 16961, entsprechend DIN EN 61386-24
Klasse N 450 (Druckfestigkeit >=450 Newton,
Schlagfestigkeit N),

DN 160, Material Polyethylen (PE)
liefern und höhen- und fluchtgerecht nach DIN EN 1610,
und den Verlegeanleitungen A515, A 535 des KRV

Einschließlich herstellen der
sanddichten (SD)
Rohrverbindungen mit
Doppelsteckmuffen

mit Zugdraht, verzinkt (verstärkt - 3mm Stahlseil)
einschl. einsanden,
Abstandhalter alle 1,5 m,

Hersteller: FRÄNKISCHE

Produktauswahl des AN:
'...'
Menge: 50,000 m

**01.10.0060 Kabelschutzrohr Kunststoffrohr flexibel DN110**
Kabelschutzrohr, flexibel in Verbundrohrbauweise gemäß
DIN 16961, entsprechend DIN EN 61386-24
Klasse N 450 (Druckfestigkeit >=450 Newton,
Schlagfestigkeit N),

DN 110, Material Polyethylen (PE)
liefern und höhen- und fluchtgerecht nach DIN EN 1610,
und den Verlegeanleitungen A515, A 535 des KRV

Einschließlich herstellen der
sanddichten (SD)
Rohrverbindungen mit
Doppelsteckmuffen

mit Zugdraht, verzinkt (verstärkt - 3mm Stahlseil)
einschl. einsanden,
Abstandhalter alle 1,5 m,

Hersteller: FRÄNKISCHE

Produktauswahl des AN:
'...'
Menge: 400,000 m

**01.10.0070 Kabelschutzrohr Kunststoffrohr flexibel DN50**
Kabelschutzrohr, flexibel in Verbundrohrbauweise gemäß
DIN 16961, entsprechend DIN EN 61386-24
Klasse N 450 (Druckfestigkeit >=450 Newton,
Schlagfestigkeit N),

DN 50, Material Polyethylen (PE)
liefern und höhen- und fluchtgerecht nach DIN EN 1610,
und den Verlegeanleitungen A515, A 535 des KRV

Einschließlich herstellen der
sanddichten (SD)
Rohrverbindungen mit
Doppelsteckmuffen

mit Zugdraht, verzinkt (verstärkt - 3mm Stahlseil)
einschl. einsanden,
Abstandhalter alle 1,5 m,

Bereich: Verbindung von Kabelzugschacht zu WLan-Mast

Hersteller: FRÄNKISCHE

Produktauswahl des AN:
'...'
Menge: 15,000 m

**01.10.0080 Kabelzugschacht 70 x70**
lichtes Maß (L/B/H).: 70 / 70 / 90 cm

Wanddicke (WD): 13 cm

bestehend aus:
Unterteil Typ I 70 x 70 x 90
C 35/45 - DIN 1045

mit
Ausgleichsrahmen 70 x 70 x 9
bis
Ausgleichsrahmen 70 x 70 x 20
C 35/45 - DIN 1045

und

Schachtabdeckung Kl. D 700 x 700 o. L.
BeGu-Abdeckung mit dämpfender Einlage
- ohne Ventilation
- entsprechend RAL-GZ 692 Kanalguss
- mit ÜA-Kennzeichnung und Typenschild

Schmutzfänger für Kabelschächte
rund, aus RAU-PE 350, schwarz
Aushebestange für Schmutzschale
Drm.12 mm, L=740 mm feuerverzinkt
mit 2 Einkerbungen,
gemäß Zeichnung 706100 2007-3
Aushebestange L=740 mm Drm.12 mm S235 JR
feuerverzinkt, mit 2 Stück eingezogenen
Rundbögen und 4 Stück Abkantungen

Bestellung der Kabeleinführungsplatten und
Verschlussplatten gemäß Bestückung!

Inkl. Versickerungsöffnung

Zur Entwässerung ist unter dem Schacht eine
SIickerpackung aus Rollkies 16/32 herzustellen (L/B/H
40x40x50cm)

Liefern und gem. Herstellerangabe
auf umlaufendes Streifenfundament aus Beton C12/15
setzten.

Produktauswahl des AN:
'...'
Menge: 11,000 St

**01.10.0090 Kabel NYY-J 5x10RE**
Kabel
DIN VDE 0276-603
(VDE 0276-603)
NYY-J 5 x 10 RE,
Cu-Zahl 480,
in vorh. Gräben verlegen
einschl. Bettung,
Dicke der unteren Bettungsschicht mind. 5 cm, aus Sand,

obere Bettungsschicht aus Sand, Dicke der oberen
Bettungsschicht bis 20 cm lagenweise einbauen und
verdichten.

Für Straßenbeleuchtung / Mastleuchten
Menge: 350,000 m

**01.10.0100 Köcherfundament für Mastleuchte herstellen**
Fundament mit Hüllrohr,
Kabeleinführung für Straßenbeleuchtung
gemäß Herstellerangabe

Anschluss der Leitungen über diese ausschreibung in
Folgepositionen
Menge: 10,000 St

**01.10.0110 Mastleuchten transportieren/aufstellen/anschließen**
bauseits gestellte Mastleuchten, auf Baubetriebshof
lagernd in Köcherfundamente (Vorposition) einbauen

inkl. Leitungseinzug in Leuchte
und Anschluss (Auflegen / Anklemmen) Nur der
Netzanschluss erfolgt über AG!

Inkl. Abholung ab AG-Lager

Lagerstätte der Masten:
DSB Düren
Paradiesstraße 17,
52349 Düren
Entfernung ca. 1,5 km
Menge: 10,000 St

**01.10.0120 Kabelmuffen**
Gel-/ oder Gießmuffe geeignet für Kupferleiter im
Erdeinbau liefern
und Verbindungen herstellen.

Für die oben aufgeführten Kabelquerschnitte

Anwendungsgebiete:
Erdreich

Lieferumfang:
Gel-Muffe oder Gießharzmuffe

Prüfungen:
EN 50393 sowie CENELEC HD 623 (VDE 0278 Teil
623)liefern und Kabelverbindungen herstellen

Grundsätzlich sind alle Kabel in den Einzellängen von
Anschlusspunkt bis zum Auflegepunkt durchgehend zu
verlegen, ohne Unterbrechungen / Trennungen.Kabelmuffen
dürfen nur für Anschlüssen an bestehende Leitungen
verwendet werden (z.B. Übergabepunkte an
Grundstücksgrenzen)

oder vergleichbar

Produktauswahl des AN:
'...'
Menge: 3,000 St

**01.10.0130 Kabelhauben**
FHA Kabelabdeck-Haube 180, Länge 100cm, mit roter
Signalfarbe, zum Schutz von Erdkabeln aller Art, mit
verrutschsicherer Arretierung, liefern und fachgerecht
einbauen.

Hersteller: FRÄNKISCHE

Produkt: FHA 180, 100cm

oder vergleichbar

Produktauswahl des AN:
'...'
Menge: 10,000 m

*Hinweis*
--- ANSCHLUSSARBEITEN ---

**01.10.0140 Kernbohrung in Bauwerk**
Kernbohrung in Bauwerk

Untergrundfläche senkrecht, aus Stahlbeton, Normalbeton
,
Bohrdurchmesser über 100 bis 150 mm,
Bohrtiefe über 60 bis 80 cm
Ausführung staubarm TRGS 559,
Ausführung von außen in Bauwerk
aufgenommene Stoffe sammeln und auf LKW des AN laden,
die Entsorgung wird gesondert vergütet.
Menge: 9,000 St

**01.10.0150 Kabeleinführung und Abdichtung Stromkabel 5x10RE/5X35RE**
Herstellung Rohreinführung
Einführung von 4 Stk. Stromleitungen
3 x NYY-J 5 x 10 RE Pos. 01.10.0090
1 x NYY-J 5 x 35 RE,Pos. 01.10.0040

Lieferung und Einbau geeignete Ringraumdichtung für
Strom
in Außenwand aus Beton,
4 Mediumrohre  5 bis 32 mm
Wanddicke über 60 bis 80 cm, in vorh. Kernbohrung,
Durchmesser über 100 bis 150 mm,
Druckwasserprüfung bis 3 bar; dicht gegen drückendes
und nichtdrückendes Wasser; FHRK Zertifikat;
Radondicht; Stahlteile aus VA-Edelstah

In diese Position ist auch die Lieferung und der
fachgerechte Einbau eines Futterrohres einzuplanen.

jede Leitung ist mit 15 m Überlänge in das Gebäude
einzuführen für den späteren Anschluss im Gebäude.

Diese Position enthält die einführung aller vier
Leitungen, die Abdichtung mittels Ringraumdichtung und
ggf. den Einbau eines Futterrohres. Das Einführung der
Leitung mit 15m Überlänge.
Menge: 1,000 St

**01.10.0160 Dichtpacket DN 110 für Hauseinführung Kabelschutzrohre**
Dichtpacket DN 110 für Hauseinführung

Durchführungen von Kabelschutzrohren

durch Wände und Decken müssen gas- und wasserdicht
abgeschottet werden.

Pressring-Dichteinsatz in 2-Komponenten-Bauweise
mit Träger-Kernbauteil aus Vollgummi,
mittlerer Härte, im Festverbund mit Mantelbauteil aus
Duroplast-Elastomer mit sehr weicher Härteeinstellung.
Die Druck- / Presskraftaufnahme, -übertragung und

-verteilung erfolgt durch den mittelharten
Vollgummikern

- die Abdichtung zum Medienrohr, zur Kernbohrung /
Hüllrohr und zu den Pressflanschflanken, einschließlich
Schraubengewindegänge,

Geeignet für geriffelte Oberflächenkontur des
Kabelschutzrohres (Medienrohr)

Druckresistenz bis 1,5bar muss gegeben sein.

Der Einbau muss ohne Sonderwerkzeug
(Drehmomentschlüssel), nur durch Sichtkontaktanzeige an
den Pressflanschrändern, durchgeführt werden können.

Geeignet für Kabelschutzrohr aus Pos. 01.10.0070

Leitprodukt:

Kabu-Seal-Dichtpacket
Hersteller: FRÄNKISCHE
Produkt: Kabu-Seal (110/150)
oder gleichwertig

Produktauswahl des AN:
'...'
Menge: 8,000 St

**01.10.0170 Blindverschluss für Schutzrohr bei Gebäudeeinführungen**
Blindverschluss für Schutzrohr bei Gebäudeeinführungen

Für Kabelschutzrohre DN 110 aus Pos.

Liefern und fachgerecht einbauen eines gas- und
druckwasserdichten Blindverschlusses zum Verschließen
von Schutzrohren im Bereich von Gebäudeeinführungen.

Ausführung als mechanische Pressdichtung mit
Vollgummikern und elastomerer Dichtummantelung, mit
beidseitigen Spannflanschen aus nichtrostendem Stahl.
Geeignet für den Einbau in Kunststoff-Schutzrohre (z.
B. Wellschutzrohre) entsprechenden Nenndurchmessers.

Dicht gegen drückendes Wasser und Gas.
Druckresistenz bis 1,5bar muss gegeben sein.
Einbau gemäß Herstellerangaben.

Der Blindverschluss ist unmittelbar nach der
Gebäudeeinführung in die Leerrohrleitungen einzusetzen!

Bildverschluss passend zu System aus Pos. 01.10.0160
und Kabelschutzrohr aus Pos. 01.10.0070

Gebäudeabdichtung entsprechend DIN 18533 sowie DAfStb-
Richtlinie geeignet. Die Anordnung der Dichtebene hat
im Bereich der Bauwerksabdichtung zu erfolgen

Leitprodukt:

Kabu-Seal-Dichtpacket
Hersteller: FRÄNKISCHE
Produkt: Kabu-Seal (110/150)
oder gleichwertig

Produktauswahl des AN:
'...'
Menge: 8,000 St

### Bereich 02 KANALSANIERUNG

#### Titel 02.01 BAUSTELLENEINRICHTUNG

**02.01.0010 Baustelleneinrichtung anteilig**
In dieser Position ist der anteilige Aufwand für die
Baustelleneinrichtung der Kanalsanierung (Titel 2)
gemäß Position 01.01.0010 einzukalkulieren.
Menge: 1,000 psch

**02.01.0020 Einmessung und Vermarkung anteilig**
In dieser Position ist der anteilige Aufwand für die
Einmessung und Vermarkung der Kanalsanierung (Titel 2)
gemäß Position 01.01.0020 einzukalkulieren.
Menge: 1,000 psch

**02.01.0030 Baustellenräumung anteilig**
In dieser Position ist der anteilige Aufwand für die
Baustellenräumung der Kanalsanierung (Titel 2) gemäß
Position 01.01.0080 einzukalkulieren.
Menge: 1,000 psch

**02.01.0040 Verkehrsrechtl.Anordnung einholen**
Verkehrsrechtliche Anordnung einholen für die Dauer der
Baustelle im Zufahrtsbereich (Kreuzstraße)
einholen, absperren und nach Fertigstellung der
Arbeiten abbauen. Inkl. Vorhaltung Absperreinrichtung

Für notwendige Arbeiten am und im Straßenraum/
Baustellenzufahrt
Menge: 1,000 psch

**02.01.0050 Schutzzaun versetzbar**
Schutzzaun, versetzbar, auf unbefestigtem Untergrund,
aus Einzelelementen mit verzinktem Stahlrohrrahmen und
Vergitterung,
verschraubt (oben und unten)
2-fach je Verbindungsstelle,
mit Standfüßen,
Zaunoberkante über Oberfläche Gelände 2 m,
aufstellen und räumen.

Vorhalten für die Baumaßnahme Hinweis:
Vor Beginn ist der Bereich zur Aufstellung des
Schutzzaunes mit der Bauleitung abzustimmen.
Menge: 180,000 m

**02.01.0060 Schutzzaun umstellen**
umstellen von Schutzzaun, auf Anordnung der Bauleitung,
nach Erfordernis der Baumaßnahme Vergütung gegen
Nachweis über Rapporte.
Die Rapporte sind  unverzüglich der Bauleitung zur
Prüfung und Gegenzeichnung vorzulegen.
Menge: 50,000 m

**02.01.0070 Türen und Tore**
im Schutzzaun / Bauzaun vorsehen
Menge: 2,000 St

#### Titel 02.02 VORARBEITEN

**02.02.0010 Behelfsüberfahrt aus Stahl herstellen & räumen**
Behelfsüberfahrt
geeignet für Brückenklasse 12
DIN 1072,
für nichtöffentlichen Verkehr,

Breite über 3 bis 3,75 m,
Abdeckung mit Stahl,
Geräteeinsatz ist möglich,
max. Gesamtgewicht bis 10 t
Bereich: Provisorische Sicherstellung Brandschutz-
/Rettungswege nach Angabe, Provisorische Übergänge,
Sicherung Wurzelbereiche
Menge: 25,000 m2

**02.02.0020 Behelfsüberfahrt umlegen**
Umlagern der Lastverteilplatten aus der Vorposition
02.02.0010

Transportweg bis 10 - 150 m
Menge: 25,000 m2

**02.02.0030 Saugbagger - Erdarbeiten**
Die Leistung umfasst den Einsatz eines Saugbaggers
einschließlich Bedienpersonal zur Durchführung von
Arbeiten im Wurzelbereich.

Vergütungsregelung: Es werden ausschließlich die
tatsächlich geleisteten Produktivstunden abgerechnet.
An- und Abfahrtszeiten: Diese werden nicht gesondert
vergütet und sind vom Auftragnehmer in den
Einheitspreis einzukalkulieren.

Bereich: Bestandsgehölze
Menge: 10,000 Std

**02.02.0040 Rohrleitung Kunststoff AD 100-200mm abbrechen**
Abbruch der Rohrleitung aus Kunststoff,
Außendurchmesser über 100 bis 200 mm,
im Rahmen einer Teilabbruchmaßnahme,
Wichte des Abbruchstoffes
DIN EN 1991-1-1 13 kN/m3,
Geräteeinsatz ist möglich,
auf LKW des AN laden,

die Entsorgungsgebühren werden über
eine eigene Position vergütet.
Menge: 60,000 m

**02.02.0050 Rohrleitung Kunststoff AD 200-300mm abbrechen**
Abbruch der Rohrleitung aus Kunststoff,
Außendurchmesser über 200 bis 300 mm,
im Rahmen einer Teilabbruchmaßnahme,
Wichte des Abbruchstoffes
DIN EN 1991-1-1 13 kN/m3,
aufgenommene Stoffe sammeln,
auf LKW des AN laden,

die Entsorgungsgebühren werden über
eine eigene Position vergütet.
Menge: 15,000 m

**02.02.0060 Bodenhindernis Rohr Steinzeug DN150-200 abbrechen lagern**
Hindernis im Boden, Rohrleitung aus Steinzeug, über DN
150 bis DN 200, abbrechen und seitlich lagern.
Menge: 90,000 m

**02.02.0070 Schacht Beton DN1000 T 1,5-2m abbrechen**
Abbruch des Schachtes aus unbewehrtem Beton,
Normalbeton,
Betonfestigkeitsklasse gemäß Bestandsunterlagen,
eine Überschreitung der Betondruckfestigkeit(en)
gemäß Bestandsunterlagen im dort zugrunde gelegten
Druckfestigkeitssystem
(Nennfestigkeiten bzw. charakteristische Festigkeiten)
bis zu 2 Druckfestigkeitsklassenstufen ist
einzukalkulieren,
Betonfestigkeitsklasse 'C25/30'
Durchmesser 1000 mm,
Tiefe über 1,5 bis 2 m,
im Rahmen einer Totalabbruchmaßnahme,
Wichte des Abbruchstoffes
DIN EN 1991-1-1 24 kN/m3,
Erschwernis gemäß Abbruchplan,
Geräteeinsatz ist möglich,
max. Gesamtgewicht bis 10  t,

Material sammeln und laden für Entsorgung. Vergütung
der Entsorgung über eigene Position
Menge: 4,000 St

**02.02.0080 Schachtabdeckung Gusseisen Beton abbrechen**
Abbruch der Schachtabdeckung inkl. Auflagering /-Rahmen
,
aus Gusseisen mit Betonfüllung,
rund, Durchmesser der Schachtöffnung 625 mm,
im Rahmen einer Totalabbruchmaßnahme,
aufgenommene Stoffe sammeln,
auf LKW des AN laden,

Entsorgung über eigene Position
Menge: 4,000 St

*Hinweis*
---SCHWARZDECKE UND AUFFÜLLUNGEN---

**02.02.0090 Asphaltoberbau schneiden D 6-9cm T 100mm**
Asphaltoberbau schneiden,
Dicke der Befestigung über 6 bis 10 cm,
Ausführung mit Schneidgerät,
Tiefe bis 120 mm,
Restdicke trennen.
Menge: 150,000 m

**02.02.0100 Asphalttragschicht abbrechen D bis 15 cm**
Abbruch der Asphalttragschicht im Rahmen einer
Totalabbruchmaßnahme, Wichte des Abbruchstoffes DIN EN
1991-1-1 21 kN/m3, Dicke über 10 bis 15 cm Erschwernis
gemäß Abbruchplan,
Geräteeinsatz ist möglich, max. Gesamtgewicht bis 10 t,
aufgenommene Stoffe sammeln, zerkleinern, max.
Kantenlänge bis 30 cm, sammelnauf LKW des AN
ladenMengenermittlung nach Wiegekarte und Aufmaß,
Vergütung der Entsorgung über eigene Positionen
 02.02.0150
Menge: 165,000 m2

**02.02.0110 Zulage Handabbruch**
Zulage Bezogen auf Pos. 02.02.0100für Handarbeit zum
Abbruch im Bereich von Einbauten wie:
Das Material ist in Handarbeit abzubrechen. Je nach
Arbeitsweise ist ein Entlastungsschnitt vorher
durchzuführen (dieser wird nicht gesondert vergütet)
und muss wenn hiermit kalkuliert wird in diese Position
eingerechnet werden.
Menge: 40,000 m2

**02.02.0120 Auffüllung ausbauen und für wiedereinbau lagern BM-F1**
nicht bindige Auffüllung in Grabenverlauf
ausbauen und lagern für Wiedereinbau

Schichtstärke bis 50 cm
Grabenbreite bis ca. 1,2m

Material:
nicht bindige Auffüllung bestehend aus:
Sand, kiesig, schluffig,
Schotter-, Ziegel-, Betonbeimengungen < 10 %

inkl. Transport zu Zwischenlager
Transportweg bis 50 m

EBV BM-F1
Menge: 35,000 m3

**02.02.0130 Einzelfundament Beton abbrechen**
Abbruch des Einzelfundaments
aus Beton,
Normalbeton,
Betonfestigkeitsklasse gemäß Bestandsunterlagen,
eine Überschreitung der Betondruckfestigkeit(en)
gemäß Bestandsunterlagen im dort zugrunde gelegten
Druckfestigkeitssystem
(Nennfestigkeiten bzw. charakteristische Festigkeiten)
bis zu 2 Druckfestigkeitsklassenstufen ist
einzukalkulieren,
Betonfestigkeitsklasse'C20/25 '
ohne Bekleidungen und Beschichtungen,
im Rahmen einer Totalabbruchmaßnahme,
Wichte des Abbruchstoffes
DIN EN 1991-1-1 24 kN/m3,
Abbruchvolumen über 0,10 bis 0,25 m3,
Ausführung im Freien,
Arbeitstiefe bis 2 m,
Geräteeinsatz ist möglich,
max. Gesamtgewicht der Geräte max. 10  t

Material sammeln und laden für Entsorgung. Vergütung
der Entsorgung über eigene Position
Menge: 1,000 m3

*Hinweis*
--- ENTSORGUNG ---

**02.02.0140 Entsorgung Betonschutt**
Gestellung Container und Entsorgung von:
Bauschutt mineralisch, gemischt

ASN 170107

Abrechnung nach Wiegekarte
Menge: 3,000 t

**02.02.0150 Entsorgung Asphalt Verwertungsklasse A AVV170302**
Bau- und Abbruchabfälle,
Bitumengemische, Kohlenteer und teerhaltige Produkte,
gefährlich, Abfallschlüssel nach AVV (Abfallverzeichnis
-
Verordnung)
AVV 170302 Bitumengemische mit Ausnahme derjenigen, die
unter 17 03 01 fallen.
Verwertungsklasse A
nicht schadstoffbelastet
Schadstoff gem. Analyse MP3
PAK n. EPA (0,554 mg/kg)
Phenolindex (< 0,010 mg/l),

Entsorgen

Entsorgungsnachweis gemäß Nachweisverordnung ist
erforderlich, Vergütung der Entsorgung übernimmt AN

Auszug aus dem Bodengutachten
Menge: 45,000 t

#### Titel 02.03 ERDARBEITEN

**02.03.0010 Suchgräben klein**
anlegen. Die Gräben sind nach Angabe und örtlichen
Erfordernissen von Hand anzulegen.
Abmessungen:  2,00 m x 1,00 m x 0,80 m
Anfallende Bodenmassen sind über die Vorpositionen
abzurechnen.

Zur Ortung von Leitungen
Menge: 5,000 St

**02.03.0020 Suchgräben groß**
anlegen wie vor beschrieben, jedoch:
Abmessungen:  2,00 m x 1,00 m x 1,20 m

Inkl. senkrechtem Normverbau, sofern erforderlich.
Menge: 3,000 St

**02.03.0030 Leitungen sichern**
nach Freilegen der in den Baugruben und Rohrgräben
angetroffenen Ver- und Entsorgungsleitungen wie Kabel,
Kabelpakete, Kabelschächte, Rohrleitungen aller Art und
Dimensionen

Aufhängen, Auflagern und Sichern der
Versorgungsleitungen innerhalb der Baugruben und
Rohrgräben nach den Anweisungen der
Versorgungsunternehmen oder des Auftraggebers auf oder
an Leitungsbrücken und Leitungspritschen;
- die Sicherung und Isolierung der Ver- und
Entsorgungsleitungen nach den Anweisungen der
Leitungsträger der des Auftraggebers;

Bekannte Leitungen:
Gasleitung
Schmutzwasserleitung
RW-Leitung
Menge: 10,000 St

*Hinweis*
---BODENBEWEGUNG GRÄBEN---

**02.03.0040 Boden Graben Leitung lösen laden verfahren**
Boden der  Entwässerungsleitung
profilgerecht lösen, laden und entsorgen
Breite der Sohle über 0,6 bis 1,10 m,

lösen, laden
auf LKW des AN laden,
transportieren,
entsorgen
Abtragtiefe bis 1,50 m von OK Gelände

Boden ist LAGA Z2/ BM-F1
Schluff, sandig, kiesig,
Schotter- Ziegel, Kohle-, Betonbeimengungen (< 10%)

In diese Position ist zu berücksichtigen, dass ein vom
Auftraggeber beauftragter Feuerwerker gegebenenfalls
ausschließlich eine statische Verdichtung zulässt. Der
hieraus resultierende Aufwand für eine statische
Grabenverdichtung, z. B. mittels Verdichtungsrad als
Baggeranbaugerät oder mittels statischer Grabenwalze,
ist in die Position einzukalkulieren.

Zulage bei maschinengestützter Handschachtung in Pos.
02.03.0060 enthalten.
Menge: 100,000 m3

**02.03.0050 Zulage maschinengestützte Handschachtung - Leitunstrassen**
in maschienengestützte Handarbeit, Unter und an
Leitungs- Kabelpaketen einschließlich dem Aufnehmen und
Beseitigen der Kabelabdecksteine, der Kabelformsteine,
der Kabelschutzrohre, der  Rohrleitungsschutzrohre usw.

Vergütung auf Nachweis, nach Rücksprache mit der
Bauleitung.
Menge: 10,000 m3

**02.03.0060 Zulage Maschinengestütze Handschachtung - Kampfmittel**
Zulage Meraufwand bei Ausschachtungen ohne vorh.
Kampfmittelsondierung in maschinengestützter
Handschachtung mit zusätzlichen Personal zur Kontrolle
und stark reduzierter Arbeitsgeschindigkeit

Der Auftraggeber behält sich vor, die Maßnahme durch
einen aufsichtführenden Feuerwerker begleiten zu
lassen. Im Falle einer Feuerwerkerbegleitung ist der
auszukoffernde Aushub schichtweise abzutragen und
lagenweise zu detektieren.

Diese Position umfasst sämtliche erforderlichen
Materialauskofferungen. In der vorliegenden
Ausschreibung wird davon ausgegangen, dass eine
Maschinengestützte Handschachtung ab einer Schichttiefe
von 30 cm durch den Auftraggeber vorgegeben wird.

Der hieraus resultierende Aufwand ist in die Position
einzukalkulieren.
Menge: 100,000 m3

**02.03.0070 Grabenverbaugerät H 1,25- 2,5m Sohlen-B bis 1m UL herstellen rückbauen**
Verbau mit Grabenverbaugerät DIN 4124, Höhe Verbau über
1,25 bis 2,5 m, Breite der Sohle zwischen den
Bekleidungen bis 1 m, eine Bodengruppe, Bodengruppe 1
UL DIN 18196 (leicht plastischer Schluff), herstellen
und wieder rückbauen, Stirnverbau wird gesondert
vergütet.Im Bereich Trasse DN 310-Leitung
Menge: 150,000 m2

**02.03.0080 Grabenverbaugerät H2,5m - 3,5m Sohlen-B bis 1m UL herstellen rückbauen**
Verbau mit Grabenverbaugerät DIN 4124, Höhe Verbau über
2,5 bis 3,5 m, Breite der Sohle zwischen den
Bekleidungen bis 1 m, eine Bodengruppe, Bodengruppe 1
UL DIN 18196 (leicht plastischer Schluff), herstellen
und wieder rückbauen, Stirnverbau wird gesondert
vergütet.Im Bereich Trasse DN 310-Leitung
Menge: 35,000 m2

**02.03.0090 Zulage Schachtverbaukasten**
Zulage für das Herstellen, Vorhalten und den Rückbau
eines standsicheren Grabenverbaus nach DIN EN 13331 und
DGUV-Regel 101-601, erforderlich für die Herstellung
eines Schachtbauwerks DN 1000 bei einer Baugrubentiefe
bis 1,5 m.
Verbausystem: Schachtverbaukasten oder gleichwertiger
Systemverbau.

Die Verbauwandfläche ist in Pos. 02.03.0080 nzw.
02.03.0080einzukalkulieren, in dieser Pos. ist der
Mehraufwand für Vorhaltung und einbau eines
Schachtverbaukastens einzukalkulieren für den Bau der
Schachtbauwerke S1 - S3!

Wieder anzuschließende Bestandsleitungen beachten.
Menge: 2,000 St

**02.03.0100 Füllung der Kanalgräben mit lagerndem Material**
Lagerndes Material aus Pos. 02.02.0120 in die Gräben
der Entwässerungsleitungen nach der Rohrverlegung
lagenweise einbauen und verdichten EV 2 mind.45 MN/m²
Die Verfüllung hat bis Unterkante Wegeplanum bzw.
Tragschichtaufbau zu erfolgen.

Transportweg: 50-150 m

In diese Position ist zu berücksichtigen, dass ein vom
Auftraggeber beauftragter Feuerwerker gegebenenfalls
ausschließlich eine statische Verdichtung zulässt. Der
hieraus resultierende Aufwand für eine statische
Grabenverdichtung, z. B. mittels Verdichtungsrad als
Baggeranbaugerät oder mittels statischer Grabenwalze,
ist in die Position einzukalkulieren.
Menge: 35,000 m3

**02.03.0110 Füllung der Kanalgräben**
Material liefern und in die Gräben der
Entwässerungsleitungen nach der Rohrverlegung
lagenweise einbauen und verdichten EV 2 mind.45 MN/m²
Die Verfüllung hat bis Unterkante Wegeplanum bzw.
Tragschichtaufbau zu erfolgen.

Material: Nach Wahl des Unternehmers Kies-Sand-Gemisch
oder RCL 1

In diese Position ist zu berücksichtigen, dass ein vom
Auftraggeber beauftragter Feuerwerker gegebenenfalls
ausschließlich eine statische Verdichtung zulässt. Der
hieraus resultierende Aufwand für eine statische
Grabenverdichtung, z. B. mittels Verdichtungsrad als
Baggeranbaugerät oder mittels statischer Grabenwalze,
ist in die Position einzukalkulieren.

Materialauswahl AN:
'...'
Menge: 30,000 m3

**02.03.0120 Zulage Grabenverfüllung mit Flüssigboden**
Zulage zu Pos. 02.03.0110

Verfüllung mit Flüssigboden aus Boden-, Baustoffgemisch
TL BuB E-StB, Bodenmaterial (BM), Größtkorn 32 mm,
Konsistenz steif, Ausbreitmaßklasse F1 DIN EN 206,
Wiederaushubfähigkeit leicht, Druckfestigkeit bis 0,3
N/mm2 nach 28 Tagen, liefern.
Menge: 30,000 m3

**02.03.0130 Boden Kopfloch SW lösen verfüllen verdichten**
Boden für Kopflöcher in Gräben
mit einer Bodengruppe,
Bodenklasse 3 [GW] [GU] GW, SW
DIN 18196
(Ziegelbruch, Betonbruch, Kalksteinbruch, Schlacke
Schwarzdeckenbruch (I A),

Baumaßnahme der Geotechnischen Kategorie 1 DIN 4020,
- Konsistenz DIN EN ISO 14688-1 fest,
profilgerecht lösen,
verfüllen,
verdichten.

In diese Position ist zu berücksichtigen, dass ein vom
Auftraggeber beauftragter Feuerwerker gegebenenfalls
ausschließlich eine statische Verdichtung zulässt. Der
hieraus resultierende Aufwand für eine statische
Grabenverdichtung, z. B. mittels Verdichtungsrad als
Baggeranbaugerät oder mittels statischer Grabenwalze,
ist in die Position einzukalkulieren.
Menge: 5,000 St

#### Titel 02.04 ENTWÄSSERUNG

*Hinweis*
--- LEITUNGEN ---

*Hinweis*
Die folgende Leitungsbemaßung ist in DN/OD
(Außendurchmesser) angegeben. In den Planunterlagen
werden teilweise nur Nennweiten (DN) verwendet. Die
nachstehende Tabelle dient zur Orientierung:

DN  DN/OD Außendurchmesser:
DN 100 = DN/OD 110 mm
DN 125 = DN/OD 125 mm
DN 150 = DN/OD 160 mm
DN 200 = DN/OD 200 mm
DN 250 = DN/OD 250 mm
DN 300 = DN/OD 315 mm

**02.04.0010 Regenwasserableit. DN/OD 110**
Vollwandabwasserrohre und Formstücke aus Polypropylen

(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 11 cm stark gem. DIN EN 1610 zu
verlegen und mit einer 15 cm starken Sandüberdeckung zu
versehen. Einschl. Herstellen der ordnungsgemäßen
Rohrverbindungen.
Vor der Verfüllung der Rohrgräben ist der Bauleitung
Gelegenheit zu geben, das Gefälle und die
fluchtgerechte Lage der Rohre zu kontrollieren.

Produkt nach Angabe des AN:
'...'
Menge: 10,000 m

**02.04.0020 Entwässerungsleitung, Winkelstücke DN/OD 110**
für Entwässerungsleitung gemäß Vorposition liefern und
einbauen.
Außendurchmesser:  110 mm
Winkel:  15 / 30 / 45 Grad
Menge: 5,000 St

**02.04.0030 Entwässerungsleitung, Überschiebmuffe DN/OD 110**
für Entwässerungsleitung gemäß Vorposition liefern und
einbauen.
DN/OD 110
Menge: 2,000 St

**02.04.0040 Entwässerungsleitung DN/OD 160**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 12 cm stark gem. DIN EN 1610 zu
verlegen und mit einer 12 cm starken Sandüberdeckung zu
versehen.
Einschl. der notwendigen Anschlussarbeiten an die
Kontrollschächte sowie evtl. notwendige
Materiallieferungen für diese Arbeiten.

Produkt nach Angabe des AN:
'...'
Menge: 5,000 m

**02.04.0050 Entwässerungsleitung, Winkelstücke DN/OD 160**
für Entwässerungsleitung gemäß Vorposition liefern und
einbauen.
Außendurchmesser:  160 mm
Winkel:  15 / 30 /45 Grad
Menge: 10,000 St

**02.04.0060 Entwässerungsleitung, Überschiebmuffe DN/OD 160**
für Entwässerungsleitung gemäß Vorposition liefern und
einbauen.
DN/OD 160
Menge: 2,000 St

**02.04.0070 Entwässerungsleitung, Reduktion DN/OD 160/110**
für Entwässerungsleitung gemäß Vorposition liefern und
einbauen.
DN/OD 160/110
Menge: 1,000 St

**02.04.0080 Entwässerungsleitung, Abzweig DN/OD 160/110 45 Grad**
für Entwässerungsleitung gemäß Vorposition liefern und
einbauen.
Außendurchmesser:  160 mm
Außendurchmesser Abzweig: 110 mm
Winkel:  45 Grad
Menge: 1,000 St

**02.04.0090 Entwässerungsleitung DN/OD 200**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 12 cm stark gem. DIN EN 1610 zu
verlegen und mit einer 10 cm starken Sandüberdeckung zu
versehen.
Einschl. der notwendigen Anschlussarbeiten an die
Kontrollschächte sowie evtl. notwendige
Materiallieferungen für diese Arbeiten.

Produkt nach Angabe des AN:
'...'
Menge: 20,000 m

**02.04.0100 Entwässerungsleitung, Winkelstücke DN/OD 200**
für Entwässerungsleitung gemäß Vorposition liefern und
einbauen.
Außendurchmesser:  200 mm
Winkel:  15 / 30 /45 Grad
Menge: 5,000 St

**02.04.0110 Entwässerungsleitung, Überschiebmuffe DN/OD 200**
für Entwässerungsleitung gemäß Vorposition liefern und
einbauen.
DN/OD 200
Menge: 1,000 St

**02.04.0120 Entwässerungsleitung, Reduktion DN/OD 200/160**
für Entwässerungsleitung gemäß Vorposition liefern und
einbauen.
DN/OD 200/160
Menge: 1,000 St

**02.04.0130 Entwässerungsleitung, Abzweig DN/OD 200/160 45 Grad**
für Entwässerungsleitung gemäß Vorposition liefern und
einbauen.
Außendurchmesser:  200 mm
Außendurchmesser Abzweig: 160 mm
Winkel:  45 Grad
Menge: 2,000 St

**02.04.0140 Entwässerungsleitung DN/OD 250**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 13 cm stark gem. DIN EN 1610 zu
verlegen und mit einer 10 cm starken Sandüberdeckung zu
versehen.
Einschl. der notwendigen Anschlussarbeiten an die
Kontrollschächte sowie evtl. notwendige
Materiallieferungen für diese Arbeiten.

Produkt nach Angabe des AN:
'...'
Menge: 10,000 m

**02.04.0150 Entwässerungsleitung, Winkelstücke DN/OD 250**
für Entwässerungsleitung gemäß Vorposition liefern und
einbauen.
Außendurchmesser:  250 mm
Winkel:  15 / 30 /45 Grad
Menge: 3,000 St

**02.04.0160 Entwässerungsleitung, Überschiebmuffe DN/OD 250**
für Entwässerungsleitung gemäß Vorposition liefern und
einbauen.
DN/OD 250
Menge: 2,000 St

**02.04.0170 Entwässerungsleitung, Reduktion DN/OD 250/200**
für Entwässerungsleitung gemäß Vorposition liefern und
einbauen.
DN/OD 250/200
Menge: 1,000 St

**02.04.0180 Entwässerungsleitung, Abzweig DN/OD 250/160 45 Grad**
für Entwässerungsleitung gemäß Vorposition liefern und
einbauen.
Außendurchmesser:  250 mm
Außendurchmesser Abzweig: 160 mm
Winkel:  45 Grad
Menge: 2,000 St

**02.04.0190 Entwässerungsleitung DN/OD 315**
wie folgt herstellen:
Vollwandabwasserrohre und Formstücke aus Polypropylen
(PP-MD) gemäß DIN EN 14758-1 mit werksseitig
eingelegter patentierter Lippendichtung.
Hochlastkanalrohr mit hoher Ringsteifigkeit >10 kN/m²
(durch MPA-Gutachten nach DIN EN ISO 9969 bestätigt),
im Schwerlastbereich ( SLW 60) einsetzbar. Die
Rohrleitungen sind unter Beachtung der DIN EN 1610 und
der Herstellerverlegeanleitung zu verlegen.

Farbe: verkehrsgrün
System: KG 2000 oder gleichwertig

Die Rohre sind auf profilgerechtem, maschinell
verdichtetem Sandbett, 13 cm stark gem. DIN EN 1610 zu
verlegen und mit einer 10 cm starken Sandüberdeckung zu
versehen.
Einschl. der notwendigen Anschlussarbeiten an die
Kontrollschächte sowie evtl. notwendige
Materiallieferungen für diese Arbeiten.

Produkt nach Angabe des AN:
'...'
Menge: 35,000 m

**02.04.0200 Entwässerungsleitung, Winkelstücke DN/OD 315**
für Entwässerungsleitung gemäß Vorposition liefern und
einbauen.
Außendurchmesser:  315 mm
Winkel:  15 / 30 /45 Grad
Menge: 5,000 St

**02.04.0210 Entwässerungsleitung, Überschiebmuffe DN/OD 315**
für Entwässerungsleitung gemäß Vorposition liefern und
einbauen.
DN/OD 315
Menge: 2,000 St

**02.04.0220 Entwässerungsleitung, Reduktion DN/OD 315/250**
für Entwässerungsleitung gemäß Vorposition liefern und
einbauen.
DN/OD 315/250
Menge: 1,000 St

**02.04.0230 Entwässerungsleitung, Abzweig DN/OD 315/200 45 Grad**
für Entwässerungsleitung gemäß Vorposition liefern und
einbauen.
Außendurchmesser:  315 mm
Außendurchmesser Abzweig: 200 mm
Winkel:  45 Grad
Menge: 1,000 St

**02.04.0240 Zulage Rohrbettung/-überbettung mit selbsverdichtenden Verfüllbaustoff**
Zulage für Rohrbettung und Rohrüberdeckung der
Vorpositionen (Leitungen) mit selbsverdichtenden
Verfüllbaustoff.

Schichtstärke je nach DN-OD Rohr
Menge: 2,000 m3

*Hinweis*
--- SCHACHTBAUWERK (S1)---

**02.04.0250 Schachtunterteil, Schlammfang**
gemäß DIN 4034 T 1 und DIN 4033 liefern und auf 10 cm
Kiessohle (0/32 mm) versetzen.
Bauhöhe:  50 cm
Durchmesser:  DN 1000
Menge: 1,000 St

**02.04.0260 Schachtring Betonfertigteil DN1000 H 500mm Steiggang 2-läufig**
Schachtring mit Muffe (SR-M)
DIN EN 1917, DIN 4034-1, Typ 2,
DN 1000, Bauhöhe 500 mm,
Bauteilverbindung mit Dichtungen aus Elastomeren
DIN EN 681-1 und DIN 4060
als Kompressionsdichtung,
Dichtungen werkseitig fest
eingebaut,
2-läufiger Steiggang mit Steigeisen DIN 1211,
aus Grauguss, Steigmaß 250 mm.
Menge: 1,000 St

**02.04.0270 Konus 30**
liefern und fachgerecht aufsetzen.
Material:  einseitiger Schachthals DIN 4034 T 2
Durchmesser:  DN 1000
Steigeisen:  DIN 1211, Form E
Höhe:  30 cm
Durchmesser:  DN 1000/625
Menge: 1,000 St

**02.04.0280 Ausgleichsring 4-10**
liefern und fachgerecht aufsetzen.Durchmesser:  DN
625 DIN 4034, AR-VBauhöhe:  4-10 cm
Menge: 2,000 St

**02.04.0290 Schachtabdeckung D400**
liefern und fachgerecht aufsetzen.
Eigenschaften:  Kl D400, DIN 1229
Typ:  DIN 4271-R-D 400
Ausstattung:  Belüftung, Gusseisen u. Beton,
 Schmutzfang, feuerverzinkt
Der Schachtdeckel muss bündig im Pflaster verlegt
werden. Entsprechende Gefälleneigung ist mit
einzukalkulieren.
Menge: 1,000 St

**02.04.0300 Leitungsanschluss Schacht (S1)**
durch entsprechende Kernbohrung für

2 x  Leitung DN200
1x Leitung DN100

sowie Anschlussstutzen mit Muffe aus Polypropylen oder
gleichwertiges Material. Elastormerdichtung nach DIN
4060 oder DIN EN 681-1, wasserdichter Anschluss zur
Bohrung mit einer Elastomer-Dichtmanschette auf ganzer
Rohrwanddicke.

Zulauf DN 100
Zulauf DN 200
Ablauf DN 200

Schachtuhr gem. Planunterlagen

Rohrmaterial der ankommenden und abgehenden Leitungen:
PP/PVC wie vor (RW-LEITUNGEN).

In diese Position ist die Herstellung beider Anschlüsse
einzukalkulieren

Inkl. Dichtung und Einbau der oben genannten
Durchmesser.
Menge: 1,000 St

*Hinweis*
--- SCHACHTBAUWERK (S2)---

**02.04.0310 Schachtunterteil, Schlammfang**
gemäß DIN 4034 T 1 und DIN 4033 liefern und auf 10 cm
Kiessohle (0/32 mm) versetzen.
Bauhöhe:  50 cm
Durchmesser:  DN 1000
Menge: 1,000 St

**02.04.0320 Schachtring Betonfertigteil DN1000 H 750mm Steiggang 2-läufig**
Schachtring mit Muffe (SR-M)
DIN EN 1917, DIN 4034-1, Typ 2,
DN 1000, Bauhöhe 750 mm,
Bauteilverbindung mit Dichtungen aus Elastomeren
DIN EN 681-1 und DIN 4060
als Kompressionsdichtung,
Dichtungen werkseitig fest
eingebaut,
2-läufiger Steiggang mit Steigeisen DIN 1211,
aus Grauguss, Steigmaß 250 mm.
Menge: 1,000 St

**02.04.0330 Konus 30 (S1)**
liefern und fachgerecht aufsetzen.
Material:  einseitiger Schachthals DIN 4034 T 2
Durchmesser:  DN 1000
Steigeisen:  DIN 1211, Form E
Höhe:  30 cm
Durchmesser:  DN 1000/625
Menge: 1,000 St

**02.04.0340 Ausgleichsring 4-10**
liefern und fachgerecht aufsetzen.Durchmesser:  DN
625 DIN 4034, AR-VBauhöhe:  4-10 cm
Menge: 2,000 St

**02.04.0350 Schachtabdeckung D400**
liefern und fachgerecht aufsetzen.
Eigenschaften:  Kl D400, DIN 1229
Typ:  DIN 4271-R-D 400
Ausstattung:  Belüftung, Gusseisen u. Beton,
 Schmutzfang, feuerverzinkt
Der Schachtdeckel muss bündig im Pflaster verlegt
werden. Entsprechende Gefälleneigung ist mit
einzukalkulieren.
Menge: 1,000 St

**02.04.0360 Leitungsanschluss Schacht (S2)**
durch entsprechende Kernbohrung für

2x Leitung DN 100
1x Leitung DN250
1x Leitung DN300

sowie Anschlussstutzen mit Muffe aus Polypropylen oder
gleichwertiges Material. Elastormerdichtung nach DIN
4060 oder DIN EN 681-1, wasserdichter Anschluss zur
Bohrung mit einer Elastomer-Dichtmanschette auf ganzer
Rohrwanddicke.

Zulauf DN 100
Zulauf DN 100
Zulauf DN 250
Ablauf DN 300

Schachtuhr gem. Planunterlagen

Rohrmaterial der ankommenden und abgehenden Leitungen:
PP/PVC wie vor (RW-LEITUNGEN).

In diese Position ist die Herstellung beider Anschlüsse
einzukalkulieren

Inkl. Dichtung und Einbau der oben genannten
Durchmesser.
Menge: 1,000 St

*Hinweis*
--- SCHACHTBAUWERK (S3)---

**02.04.0370 Schachtunterteil, Schlammfang**
gemäß DIN 4034 T 1 und DIN 4033 liefern und auf 10 cm
Kiessohle (0/32 mm) versetzen.
Bauhöhe:  50 cm
Durchmesser:  DN 1000
Menge: 1,000 St

**02.04.0380 Schachtring Betonfertigteil DN1000 H 1000mm Steiggang 2-läufig**
Schachtring mit Muffe (SR-M)
DIN EN 1917, DIN 4034-1, Typ 2,
DN 1000, Bauhöhe 1000 mm,
Bauteilverbindung mit Dichtungen aus Elastomeren
DIN EN 681-1 und DIN 4060
als Kompressionsdichtung,
Dichtungen werkseitig fest
eingebaut,
2-läufiger Steiggang mit Steigeisen DIN 1211,
aus Grauguss, Steigmaß 250 mm.
Menge: 2,000 St

**02.04.0390 Schachtring Betonfertigteil DN1000 H 300mm Steiggang 2-läufig**
Schachtring mit Muffe (SR-M)
DIN EN 1917, DIN 4034-1, Typ 2,
DN 1000, Bauhöhe 300 mm,
Bauteilverbindung mit Dichtungen aus Elastomeren
DIN EN 681-1 und DIN 4060
als Kompressionsdichtung,
Dichtungen werkseitig fest
eingebaut,
2-läufiger Steiggang mit Steigeisen DIN 1211,
aus Grauguss, Steigmaß 250 mm.
Menge: 1,000 St

**02.04.0400 Konus 30 (S1)**
liefern und fachgerecht aufsetzen.
Material:  einseitiger Schachthals DIN 4034 T 2
Durchmesser:  DN 1000
Steigeisen:  DIN 1211, Form E
Höhe:  30 cm
Durchmesser:  DN 1000/625
Menge: 1,000 St

**02.04.0410 Ausgleichsring 4-10**
liefern und fachgerecht aufsetzen.Durchmesser:  DN
625 DIN 4034, AR-VBauhöhe:  4-10 cm
Menge: 2,000 St

**02.04.0420 Schachtabdeckung D400**
liefern und fachgerecht aufsetzen.
Eigenschaften:  Kl D400, DIN 1229
Typ:  DIN 4271-R-D 400
Ausstattung:  Belüftung, Gusseisen u. Beton,
 Schmutzfang, feuerverzinkt
Der Schachtdeckel muss bündig im Pflaster verlegt
werden. Entsprechende Gefälleneigung ist mit
einzukalkulieren.
Menge: 1,000 St

**02.04.0430 Leitungsanschluss Schacht (S3)**
durch entsprechende Kernbohrung für

3 x Leitung DN300
1x Leitung DN200

sowie Anschlussstutzen mit Muffe aus Polypropylen oder
gleichwertiges Material. Elastormerdichtung nach DIN
4060 oder DIN EN 681-1, wasserdichter Anschluss zur
Bohrung mit einer Elastomer-Dichtmanschette auf ganzer
Rohrwanddicke.

Zulauf DN 300 PP
Zulauf DN 300 PP
Zulauf DN 200 PP
Ablauf DN 300 PP

Anschluss an Bestandskanal DN 300 Beton erfolgt über
Position 02.04.0440

Schachtuhr gem. Planunterlagen

Rohrmaterial der ankommenden und abgehenden Leitungen:
PP/PVC wie vor (RW-LEITUNGEN).

In diese Position ist die Herstellung beider Anschlüsse
einzukalkulieren

Inkl. Dichtung und Einbau der oben genannten
Durchmesser.
Menge: 1,000 St

**02.04.0440 Verbindung Neubauleitung DN/OD 315 an Bestand DN 300 herstellen**
Verbindung Neubauleitung DN/OD 315 an Bestand DN 300
herstellen

Herstellen einer dauerhaft dichten und kraftschlüssigen
Verbindung zwischen einem neu verlegten Kunststoffrohr
DN/OD 315 (PP) und einem vorhandenen Betonrohr DN 300.

Die Verbindung ist mittels zugelassenem,
systemgeeignetem Übergangsadapter für unterschiedliche
Rohrwerkstoffe und Nennweiten auszuführen.
für den Anschluss Kunststoffrohr (Außendurchmesser 315
mm) an Betonrohr DN 300 geeignet sein

Inkl. Einbau

Leitprodukt:

Funke BI-Adapter

Funke Kunststoffe, Siegenbeckstraße 15,
59071, Hamm-Uentrop

Produktauswahl des AN:
'...'
Menge: 2,000 St

*Hinweis*
--- ANSCHLUSSLEITUNGEN ---

**02.04.0450 Zusätzliche Rohreinführung in Schachtbauwerk DN 110**
Zusätzliche Rohreinführung in Schachtbauwerk

durch entsprechende Kernbohrung

sowie Anschlussstutzen mit Muffe aus Polypropylen oder
gleichwertiges Material. Elastormerdichtung nach DIN
4060 oder DIN EN 681-1, wasserdichter Anschluss zur
Bohrung mit einer Elastomer-Dichtmanschette auf ganzer
Rohrwanddicke.

Für Anschluss-Zuleitung DN 110 PP
Menge: 5,000 St

**02.04.0460 Zusätzliche Rohreinführung in Schachtbauwerk DN 160**
Zusätzliche Rohreinführung in Schachtbauwerk

durch entsprechende Kernbohrung

sowie Anschlussstutzen mit Muffe aus Polypropylen oder
gleichwertiges Material. Elastormerdichtung nach DIN
4060 oder DIN EN 681-1, wasserdichter Anschluss zur
Bohrung mit einer Elastomer-Dichtmanschette auf ganzer
Rohrwanddicke.

Für Anschluss-Zuleitung DN 160  PP
Menge: 2,000 St

**02.04.0470 Zusätzliche Rohreinführung in Schachtbauwerk DN 200**
Zusätzliche Rohreinführung in Schachtbauwerk

durch entsprechende Kernbohrung

sowie Anschlussstutzen mit Muffe aus Polypropylen oder
gleichwertiges Material. Elastormerdichtung nach DIN
4060 oder DIN EN 681-1, wasserdichter Anschluss zur
Bohrung mit einer Elastomer-Dichtmanschette auf ganzer
Rohrwanddicke.

Für Anschluss-Zuleitung DN 200 PP
Menge: 2,000 St

**02.04.0480 Rückstauverschl. Typ1 Kunststoff DN150**
Rückstauverschluss Typ 1 für Niederschlagswasser
liefern und einbauen.
Menge: 2,000 St

**02.04.0490 Steinzeugübergangsstück DN150/150 PP**
Übergangsstück Steinzeug DN 150auf PP  DN 150
liefern und einbauen

Übergang von vorh. Leitungen der Abläufe Steinzeug PP
DN 150 für anschluss an PP-Kanal
Menge: 3,000 St

**02.04.0500 Steinzeugübergangsstück DN100/100 PP**
Übergangsstück Steinzeug DN 150auf PP  DN 100
liefern und einbauen

Übergang von vorh. Leitungen der Abläufe Steinzeug PP
DN 100 für anschluss an PP-Kanal
Menge: 3,000 St

**02.04.0510 Zulage Rohrdurchführung unter Bestandsleitung**
In diese Position ist der Mehraufwand für die
Durchführung von Leitungen unter Bestandsleitungen
einzukalkulieren.

Die Sicherung der vorh. Leitungen, Suchschachtungen und
Maschinengestützte Handschachtungen sind in eigene
Positionen zu kalkulieren.

In diese Position ist auch der Mehraufwand für den
Grabenverbau einzukalkulieren.
Menge: 5,000 St

**02.04.0520 Anschluss Regenfallrohr**
Anschluss Regenfallrohr an neue PP Leitung.Kopfloch und
Anschluss herstellen mittels Formteile der
Vorpositionen
Menge: 3,000 St

#### Titel 02.05 OBERBAU WIEDERHERSTELLEN

*Hinweis*
Die folgenden Positionen umfassen die provisorische
Wiederherstellung des Oberbaus im Bereich des oberen
Schulhofes nach Durchführung der Kanalsanierung.
Nach ordnungsgemäßer Verfüllung und Verdichtung des
Rohrgrabens wird eine 30 cm starke Tragschicht
hergestellt.
Im Bereich der Grabentrasse wird die Oberfläche
provisorisch durch Einbau einer 10 cm starken
Asphalttragschicht bis Oberkante der angrenzenden
vorhandenen Belagsfläche wiederhergestellt.

*Hinweis*
Hinweis zu RC - Material als Frostschutzschicht und
Tragschichtmaterial

Anforderungen gem. FGSV Merkblatt M RC (FGSV 616/3)
für den RC - Typ - RC SoB DT

Auszug aus Anforderungen an die Stoffliche
Zusammensetzung für o.g. RC-Typ:
Klinker, Ziegel, Steinzeug = 30 Masse-%
Fremdstoffe (z. B. Holz, Kunststoffe, Gummi, Papier) =
0,2 Masse-%

Anforderungen gem. folgender Regelwerke /Merkblätter:

TL SoB-StB 20 (Ausgabe 2020)
ZTV SoB-StB 20
TL Gestein-StB 04/23
TL G SoB-StB 20/23 (Güteüberwachung für SoB-Gemische)
FGSV Merkblatt M RC (FGSV 616/3)

Beim Einbau von Recycling-Baustoffgemischen ist auf die
Einhaltung der dem optimalen Wassergehalt
entsprechenden Feuchte zu achten,
da RC-Materialien infolge höherer Porosität Wasser
rascher aufnehmen oder abgeben können.

Das Material muss der Güteklasse 1 nach TL G SoB-StB
entsprechen und nach RAL-GZ 501 güteüberwacht sein.

**02.05.0010 Tragschicht Wegebau**
Frostschutzschotter gem. ZTV SoB-StB 20 als
Tragschicht, lagenweise einbringen und verdichten.

Befestigungsmaterial:
Mineralbeton / Natursteinschotter / RCL 1

Körnung:  0/32mm / 0/45
Schichtstärke:  30-60 cm
Oberfläche mind.  100 MN/m2

Toleranz der Tragschicht: ± 2cm

Nachweis:  nach Aufmaß am Einbauort
Bereich:  Tragschicht zur Wiederherstellung  Oberbau
im Grabentrasse

Tragschicht aus in verschiedenen Dicken nach Vorgabe
der Einbaudetail einbauen und verdichten.
Umrechnungsfaktor: 2,1 to = 1 cbm verdichtete Masse

In dieser Position ist zu berücksichtigen, dass ein vom
Auftraggeber beauftragter Feuerwerker gegebenenfalls
ausschließlich eine statische Verdichtung zulässt. Der
hieraus resultierende Aufwand für eine statische
Verdichtung ist in diese Position einzukalkulieren.
Menge: 50,000 m3

**02.05.0020 Asphalttragschicht**
Asphalttragschicht ZTV Asphalt-StB,
DIN EN 13108-1
Mischgutart AC 22 T N,
in Wegebereich und Fahrbahnbereich,
Belastungsklasse Bk 0,3 RStO,
Mitverwendung von Asphaltgranulat ist zulässig,
Bindemittel Straßenbaubitumen 70/100 TL
Bitumen-StB und
DIN EN 12591,
Schichtdicke 10 cm,
Einbau in Grabenbereich
Verdichtungsgrad = 97,0 %
Menge: 165,000 m2

**02.05.0030 Zulage Handeinbau**
wie vor, je Zulage für Handeinbau in Bereichen, in den
der Einbau mit dem Fertiger nicht möglich ist
Menge: 165,000 m2

#### Titel 02.06 SONDERLEISTUNGEN

**02.06.0010 Zulage Vorhaltung gepanzerter Bagger**
Zulage zur jeweiligen Aushubposition für die Vorhaltung
eines gepanzerten Baggers bei Erdarbeiten in einem
Bereich mit mittlerer Gefahreneinstufung
(Kampfmittelverdachtsfläche).

Vorhaltung eines geeigneten Baggers mit vollständig
gepanzerter Fahrerkabine (Stahlpanzerung), ballistisch
geprüfter Schutzverglasung, verstärktem Dach- und
Unterbodenschutz sowie geschützten hydraulischen
Leitungen. Das Gerät muss für den lagenweisen Abtrag
geeignet sein.

Die Arbeiten erfolgen unter ständiger Aufsicht eines
aufsichtführenden Feuerwerkers gemäß festgelegtem Räum-
und Sicherheitskonzept.

Die Zulage umfasst sämtliche Kosten für Vorhaltung, An-
und Abtransport.

Geräteauswahl AN:
'...'
Menge: 5,000 d

*Hinweis*
Stundenlöhne werden nur auf Anordnung
vergütet.Kleingeräte werden nicht gesondert vergütet.Zu
Kleingeräten werden unter anderen:- (Motor-)
Heckenschere
- (Motor-) Säge / Kettensäge
- Stemmhammer
- (Motor-) Trennschneider
- Winkelschneider / Trennschleifer
- Hochentaster
- Grabenstampfer- Freischneider
gezählt. Diese Kleingeräte sind mit dem normalen
Stundensatz abgegolten. Stundenzettel mit Auflistungen
dieser Geräte werden nicht anerkannt.

**02.06.0020 Helfer/-in Stundenlohnarbeiten**
Stundenlohnarbeiten durch Helfer/-in
auf Anordnung des AG ausführen,
der Verrechnungssatz für die jeweilige Arbeitskraft
umfasst sämtliche Aufwendungen wie Lohn- und
Gehaltskosten, Lohn- und Gehaltsnebenkosten, Zuschläge,
lohngebundene und lohnabhängige Kosten, sonstige
Sozialkosten, Gemeinkosten, Wagnis und Gewinn.
Menge: 5,000 Std

**02.06.0030 Landschaftsgärtner/-in Stundenlohnarbeiten**
Stundenlohnarbeiten durch Landschaftsgärtner/-in
auf Anordnung des AG ausführen,
der Verrechnungssatz für die jeweilige Arbeitskraft
umfasst sämtliche Aufwendungen wie Lohn- und
Gehaltskosten, Lohn- und Gehaltsnebenkosten, Zuschläge,
lohngebundene und lohnabhängige Kosten, sonstige
Sozialkosten, Gemeinkosten, Wagnis und Gewinn.
Menge: 5,000 Std

**02.06.0040 Vorarbeiter/-in Stundenlohnarbeiten**
Stundenlohnarbeiten durch Landschaftsgärtner-
Vorarbeiter/-in
auf Anordnung des AG ausführen,
der Verrechnungssatz für die jeweilige Arbeitskraft
umfasst sämtliche Aufwendungen wie Lohn- und
Gehaltskosten, Lohn- und Gehaltsnebenkosten, Zuschläge,
lohngebundene und lohnabhängige Kosten, sonstige
Sozialkosten, Gemeinkosten, Wagnis und Gewinn.
Menge: 5,000 Std

**02.06.0050 LKW vorhalten 8-12t**
LKW, auf Anordnung des AG vorhalten,
der Verrechnungssatz für das Gerät umfasst sämtliche
Aufwendungen für den betriebsbereiten Zustand,
Gemeinkosten, Wagnis und Gewinn, Nutzlast 8 bis 12 t.
Menge: 5,000 Std

**02.06.0060 Radlader vorhalten 18-37kW**
Radlader, auf Anordnung des AG vorhalten,
der Verrechnungssatz für das Gerät umfasst sämtliche
Aufwendungen für den betriebsbereiten Zustand,
Gemeinkosten, Wagnis und Gewinn, Motorleistung 18 bis
37 kW.
Menge: 5,000 Std

**02.06.0070 Hydraulikbagger vorhalten 1-3,5t**
Hydraulikbagger, auf Anordnung des AG vorhalten,
der Verrechnungssatz für das Gerät umfasst sämtliche
Aufwendungen für den betriebsbereiten Zustand,
Gemeinkosten, Wagnis und Gewinn, Fahrwerk mit Ketten,
Masse im Betriebszustand 1 bis 3,5 t.
Menge: 5,000 Std

**02.06.0080 Beton C20/25**
Liefern und nach Angabe der Bauleitung einbauen
Menge: 1,000 m3

USt %: 19,00
